# Gebäudeautomation BA1
Angebotsaufforderung (GAEB 90, DA83)
Vergabenummer: 2026-22
Eröffnung: 15.05.26 00:00
Ende der Zuschlagsfrist: 14.07.26
Währung: EUR
Auftraggeber: Gemeinde Wenzenbach

## Zusätzlicher Text
ALLGEMEINES
Allgemeine Vorbemerkungen für die Angebotsausarbeitung. Alle Leistungen
sind komplett inkl.
Lieferung von Material und Arbeitsausführung zu kalkulieren und
anzubieten, soweit nicht
ausdrücklich vermerkt ist, dass Teile der Leistungen bauseits erbracht
werden oder Materialien
gestellt werden.
Streichungen und Änderungen im LV-Text oder an den Massen sind
unzulässig.
Vor Angebotsabgabe hat sich der Bieter über die örtlichen Gegebenheiten
zu informieren.
Spätere Einwendungen bzw. Preisforderungen können nicht berücksichtigt
werden.
Nach Beendigung der Arbeiten müssen alle Materialreste
eigenverantwortlich entfernt werden.
Anfallender Bauschutt bzw. Verpackungsmaterial ist zentral zu lagern und
in regelmäßigen
Abständen abzutransportieren. Die anfallenden Entsorgungsgebühren sind
in den betreffenden
Einheitspreise miteinzukalkulieren.
Sämtliche Rohbaumaße sind eigenverantwortlich vor Ort zu nehmen.
Differenzen zu den
Werkplänen sind unverzüglich der Bauleitung mitzuteilen.
Der Auftragnehmer versichert, keine illegalen Arbeitnehmer zu
beschäftigen.
Auf der Baustelle herrscht Helmpflicht und absolutes Alkoholverbot
jeglicher Art.
Zuwiderhandlungen werden mit Baustellenverweis geahndet und dem
Gewerbeaufsichtsamt
gemeldet.

AUSFÜHRUNG
Der Bieter muss eine äußerst zügige Bauausführung gewährleisten können.

Die Mannschaftsstärke und der Geräteeinsatz sind so abzustimmen und zu
forcieren, dass die
im EFB-Blatt 214.H (Besondere Vertragsbedingungen) festgesetzten Termine
eingehalten
werden können.
Eigenverursachte Bauverzögerungen und daraus resultierende Folgeschäden
und deren
Folgekosten von Nachfolgegewerken oder Überschreitung des
Endfertigstellungstermins gehen
zu Lasten des betreffenden AN.
Urlaubsbedingte Reduzierungen der Mannschaftsstärke sind durch geeignete

Gegenmaßnahmen zu kompensieren.

AUSFÜHRUNGSUNTERLAGEN
Zur Vereinfachung des Planversandes werden vom AG dem AN alle
Ausführungsunterlagen, Architekten-Werkplanung und der
Brandschutznachweis elektronisch zur Verfügung gestellt. Es werden
allgemein üb- liche Dateiformate verwendet, wie z.B. PDF oder DWG.
Papierunterlagen werden vom AG nicht zur Ver- fügung gestellt.

SICHERUNG DER BAUSTELLE
Der AN hat die gesamte Baustelle gemäß den Unfallverhütungsvorschriften
der
Bauberufsgenossenschaft zu sichern und entsprechende bauliche
Vorkehrungen zu treffen.
Hierzu gehören bauliche Schutzvorrichtungen als Abdeckung von
Deckenaussparungen im
Bauwerk oder Schächten und Gräben im Gelände, Schutzgeländer als
Absturzsicherung auf
Decken oder in den Treppenhäusern etc. werden in eigener Position
verrechnet.
Verkehrszeichen und Straßenabsperrungen werden ebenfalls in einer
eigenen Position
verrechnet.

VOB
Es gilt die derzeit gültige Fassung der VOB!

## Zusätzlicher Text
B E S C H R E I B U N G  D E R  B A U S T E L L E
U N D  U M F A N G  D E R  A R B E I T E N

01. Angaben zur Baustelle:
Baumaßnahme:
Neubau Schulkomplex am Roither Weg
Roither Weg 15, 15a
93173 Wenzenbach

Leistung:
BA 1 - MSR Installation

Auftraggeber:
Gemeinde Wenzenbach,
vertr. d. H. Ersten Bürgermeister Sebastian Koch
Hauptstraße 40
93173 Wenzenbach

02. Allgemeine Beschreibung des Projektes:

Städtebau - Entwurfskonzept allgemein
Die Gemeinde Wenzenbach plant die Generalsanierung der Mittelschule
Wenzenbach. In
diesem Zuge soll eine Zusammenlegung von Grundschule und Mittelschule am
Standort Roither
Weg 15 in 93173 Wenzenbach - derzeitiger Mittelschulstandort- erfolgen,
sowie der Ausbau der
Grund- und Mittelschule zur offenen Ganztagsschule als QNG geförderte
Maßnahme.
Ausgangssituation, Angabe IST-Zustand
Bei dem bestehenden Schulgebäude handelt es sich um einen
mehrgeschossigen,
unterkellerten Schulhausbau aus dem Jahre 1972/73. Die angeschlossenen
Bauteile (westlicher
Anbau) aus dem Jahre 2000 und Bibliothek werden abgebrochen um den 1.
Bauabschnitt
Neubau Lernhaus Mittelschule zu erstellen.
Durch Teilabbrüche der nördlich bestehenden Schulbaukörper (Abbruch
bestehender
Verbindungsbau, westlicher Anbau und Teile der Außenanlagen) wird das
erste Baufeld
geschaffen und die Lernbausteine für Grundschule und Mittelschule in
getrennten
Bauabschnitten erstellt. Somit entsteht für beide Schulen eine
identitätsstiftende Heimatbasis
(Homebase).
Lernhäuser
Die beiden neuen zweigeschossigen Schulbaukörper, die sogenannten
Lernhäuser, werden mit
separaten überdachten Zugängen an den Bestand angeschlossen. In den
Lernhäusern werden
um den lichtdurchfluteten Marktplatz herum, die Klassen-Gruppen und
Differenzierungsräume
angeordnet. Lehrerstützpunkte und kompakte WC-Kerne ergänzen den
funktionalen Baukörper.
Die Sanierungs- und Erweiterungsmaßnahmen werden das Areal neu
strukturieren und
differenzierte und getrennte Pausenhöfe für die Grundschule und
Mittelschule geschaffen.
Das Foyer kann somit die Mensa bespielen, aber auch die Turnhalle bei
Veranstaltungen. Das
Schülercafe liegt zentral zur Mitbenutzung der offenen Ganztagsschule im
Erdgeschoss an die
Mensa angegliedert.

Sanierung bestehendes Gebäude/Fachraumtrakt und Verwaltung
Grundschule und Mittelschule sind durch verglaste Verbindungsgänge mit
dem zu sanierenden
Altbau verbunden. Im bestehenden dreigeschossigen massiven Gebäude ist
nach Sanierung
die Verwaltung mit Fachräumen untergebracht. Teile des Südturms werden
erhalten, hier ist die
Ganztagesbetreuung untergebracht.
3-Fach-Turnhalle
Die gewünschte 3-Feld-Halle wird im Osten zeitlich etwas versetzt zum
BA1 Grundschule mit
dem Hauptschulbaukörper verortet.
Umgesetzt wurden überdachte Zugangs- und Pausenbereiche für 9
Grundschulklassen und 9
Mittelschulklassen mit Gruppen- und Differenzierungräumen unter
Berücksichtigung des
gesamten Raumprogramms und in Abstimmung mit dem Fördergeber
(Förderbandbreiten).
Die Umsetzung des neuen Konzepts wird in 4 Bauabschnitten erfolgen:
Die Errichtung der Neubauten erfolgt in sinnvollen Bauabschnitten, in
Abstimmung mit der
Schulfamilie und im laufenden Schulbetrieb. Während der Bauphasen werden
Ausweichflächen
geschaffen, um den normalen Schulablauf zu gewährleisten. Die
außerschulischen Nutzungen,
welche der Fachklassenriegel beherbergt, werden einstweilen in der
Grundschule statt
finden(BA 3). Dies wurde bereits mit den Fachlehrern abgestimmt. Für die
Schulküche muss es
eine Interimslösung geben.

BA 1 Neubau Mittelschule West (Umfang des derzeitigen QNG Förderantrags)
BA 2 Neubau 3- Feld- Sporthalle
BA 3 Neubau Grundschule
BA 4 Generalsanierung des best. Fachklassentrakts mit Anbindung Neubau
Grundschule und
Mittelschule

03. Angaben zur Ausführung

Termine:
Gebäudeautomation BA 1:

Beginn ab: 23.10.2026 - 30.07.2027

04. Auszuführende Leistungen
MSR Instalallation BA 1

05. Lage der Baustelle / Objekt:
Roither Weg 15, 15 a
93173 Wenzenbach
Siehe Lageplan
Siehe Übersichtsplan Zufahrts- und Abfahrtsweg
Gelände und Höhenlage:
Das Gelände liegt auf ca. 359 NHN

06. Verkehrsverhältnisse auf der Baustelle:
Die Baustelle ist über die öffentlichen Straßen gut erreichbar, die
vorhandenen
Verkehrsbeschränkungen sind zu beachten und bei den zuständigen Stellen
(Landratsamt /
Stadt) zu erfragen.
Die Gemeinde Wenzenbach ist über die B16 zu erreichen. Über die
öffentlichen
Verkehrsstraßen kann das Baufeld direkt angefahren werden.
Baustellenzugänge / Baustellenzufahrt:
Die Baustelle ist über die, an das Baugelände, nördlich angrenzende
Straße (Roither Weg)
erreicht werden.

07. Für den Verkehr freizuhaltende Flächen:
Siehe BE-Plan.

08.  Kranstandorte / Transporteinrichtungen:
Siehe BE-Plan

## Zusätzlicher Text
Hinweis Baustelleneinrichtung

Einrichten und Räumen der Baustelle, Vorhalten der Baustelleneinrichtung
für sämtliche  in der
Leistungsbeschreibung aufgeführten Leistungen sind nicht zu vergütende
Nebenleistungen
Ebenso das notwendige Hebezeug und die damit verbundenen
Sicherungsmassnahmen. Dies
betrifft auch die temporäre Abdeckung von geöffneten Bestandflächen
während, wenn die
Witterung dies erfordert.
Ein Fassadengerüst mit seitlichem Dachfanggerüst  steht zur Verfügung.
Darüber hinaus sind notwendige Personensicherungsmaßnahmen der eigenen
Leistung nicht
zu vergütende Nebenleistungen.

## Zusätzlicher Text
Allgemeine Vorbemerkungen QNG / BNB

Allgemeine Vorbemerkungen QNG / BNB
Landkreis Regensburg/Gemeinde Wenzenbach
Generalsanierung Mittelschule Wenzenbach mit Teilabbrüchen und Neubau
von Lernhäusern
für Grund- und Mittelschule sowie Mehrfeldsporthalle und
Freiflächensportanlage

QNG/BNB LV-Vorbemerkungen Wärmeversorgungsanlagen

Der Bauherr beabsichtigt das Bauvorhaben - Generalsanierung Mittelschule
Wenzenbach und
Neubau von Lernhäusern - nach den ZertiÞzierungsanforderungen des
BNB (Bewertungssystem Nachhaltiges Bauen) Gesellschaft für
Nutzungsvariante
Unterrichtsgebäude
(BNB_UN V2017) zu zertiÞzieren. Die Zertifizierungsstufe ist mindestens
BNB "Bronze", bzw.
BNB "SILBER".
Weiter ist eine Förderung im Programm BEG KFN (Klimafreundlicher Neubau)
beantragt. Für
diese Förderung sind einerseits der Energiestandard EG40 und
andererseits die besonderen
Anforderungen des Qualitätssiegels Nachhaltiges Gebäude (QNG) für
Nichtwohngebäude
einzuhalten.

Allgemeiner Hinweis
Der Auftragnehmer verpflichtet sich, die für eine Zertifizierung
relevanten Unterlagen und
Dokumente, wieim Pflichtenheft beschrieben, dem Auftraggeber und seinem
Auditor bereit zu
stellen:
< Die Übergabe BNB/QNG relevanter Dokumentationsunterlagen erfolgt in
digitaler Form.
< Sämtliche Dokumentationen sind entsprechend dem gebauten Zustand
aktualisiert im PDF
oder DWGFormat bereitzustellen.

Folgende Hinweise zum nachhaltigen Bauen (BNB/DGNB) sind
Vertragsbestandteil und die
geforderten Nachweise ohne gesonderte Aufforderung zu übergeben:
Anforderungen bezüglich Schadstofffreiheit und Umweltverträglichkeit der
Baumaterialien
< Im Hinblick auf die BNB/QNG-Zertifizierung sind alle Angaben zu
Risikostoffen zwingend
einzuhalten
< Für alle einzubauenden Produkte und Materialien, außer reine Metalle
und rein mineralische
Baumaterialien, ist hinsichtlich materialökologischer Anforderungen vor
Bestellung eine
Freigabe durch den Auditor einzuholen.
< Leistungsbestandteil des AN ist die Beibringung und Zusammenstellung
aller dafür
geforderten Unterlagen und Nachweise.
Der AN hat unverzüglich nach Beauftragung, spätestens 4 Wochen nach
Vergabe bzw. 2
Wochen vor Bestellung, mindestens Produktangaben wie Menge, Einsatzort
sowie Produkt- und
Sicherheitsdatenblätter, ggf. EPD (Environmental Product Declaration),
und wenn nötig
Herstellererklärung / Prüfzertifikat, der Bauleitung und dem Auditor
(GLE) unaufgefordert und in
digitaler Form zur Verfügung zu stellen. Die Unterlagen werden dann
geprüft und die Materialien
schriftlich per E-Mail freigegeben. Sollten Materialien nicht den
bauökologischen
Materialanforderungen entsprechen, ist der AN verpflichtet ein
kostenneutrales Ersatzprodukt zur Verfügung zu stellen. Dieses
durchläuft dann nochmals den
Prüfungsprozess.
< Aufgrund des Prüfvorganges muss eine Vorlaufzeit zwischen Einreichung
und Freigabe der
Materialen von 2 Wochen berücksichtigt werden.
< Es dürfen nur Produkte eingesetzt werden, die vom Auditor freigegeben
und BNB/DGNB/QNG-
konform sind. Andernfalls behält sich der AG u.a. vor, die Produkte auf
Kosten des AN
austauschen zu lassen.
< Die Bauleitung dokumentiert die Verwendung / den Einbau der Produkte
anhand des
Materialkatasters von GLE

Anforderungen an Einsatz zertifizierter Hölzer - QNG/BNB:
< Alle verbauten Hölzer, Holzprodukte und / oder Holzwerkstoffe stammen
aus nachhaltiger Forstwirtschaft, sind FSC oder PEFC zertifiziert und
verfügen über das zugehörige
CoCHandelszertifikat des Lieferanten.
< Auf jedem Lieferschein ist die Holzmenge und die CoC-Nummer mit
Zuordnung zum
Bauvorhaben anzugeben und der Bauleitung zu übergeben.
Anforderungen gemäß BNB_UN 5.2.1 Baustelle / Bauprozess

Abfallarme Baustelle
Es sind folgende Maßnahmen vorzusehen und einzuhalten
(Selbstverpflichtung des AN,
Kontrolle und
Dokumentation durch die Bauleitung):
Nach dem KrWAbfG und Landesabfallgesetz sind Abfälle zu vermeiden, zu
verwerten oder
umweltgerecht
zu entsorgen. Dazu sind die Abfälle auf der Baustelle nach den Vorgaben
der
Gewerbeabfallverordnung vom 1.8.2017, Anpassung vom 1.1.2019, zu
trennen.

Die Bauabfälle werden mindestens in die Fraktionen
< Mineralische Abfälle
< Wertstoffe (Metalle)
< Problemabfälle / Schadstoffhaltige Abfälle
< Holz
< gemischte Baustellenabfälle getrennt.
Darüber hinaus werden die am Bauprozess Beteiligten gezielt auf die
Abfalltrennung geschult.
Die Bauleitung kontrolliert die Materialtrennung und die korrekte
Nutzung der Sammelstellen.

Lärmminderung
Es sind folgende Maßnahmen vorzusehen und einzuhalten
(Selbstverpflichtung des AN):
< Der AN hat für seine Arbeiten ein baustellenbezogenes
Lärmvermeidungskonzept zu erstellen
und umzusetzen.
< Der AN muss seine Mitarbeiter ist auf der Baustelle hinsichtlich
Lärmvermeidung schulen und
dies der Bauleitung dokumentieren (Protokolle).
Zu berücksichtigen sind insbesondere:
< Die 32. BImSchV (Geräte- und Maschinenlärmschutzverordnung) in
Verbindung mit der EU
Richtlinie 2000/14/EG
< Nur lärmarme Baumaschinen gemäß RAL-UZ 53
< Alle vereinbarten Schutzzeiten und Lärmschutzmaßnahmen

Staubvermeidung
Es sind folgende Maßnahmen, entsprechend BImSchG, vorzusehen und
einzuhalten
(Selbstverpflichtung
des AN):
< Der AN hat für seine Arbeiten ein baustellenbezogenes
Staubvermeidungskonzept zu
erstellen und umzusetzen.
< Der AN muss seine Mitarbeiter auf der Baustelle hinsichtlich
Staubvermeidung schulen und
dies der Bauleitung dokumentieren (Protokolle).

Zu berücksichtigen sind insbesondere:
< Maschinen und Geräte sind mit einer wirksamen Absaugung versehen,
Stäube sind an der
Entstehungsstelle möglichst vollständig zu erfassen und gefahrlos zu
entsorgen.
< Die Ausbreitung des Staubs auf unbelastete Arbeitsbereiche wird
verhindert, soweit das
technisch möglich ist. Ablagerungen sind zu vermeiden. Zur Beseitigung
werden Feucht- bzw.
Nassverfahren oder saugende Verfahren durchgeführt.
< Einrichtungen zum Abscheiden, Erfassen von Stäuben entsprechen dem
aktuellen Stand der
Technik.

Die Einrichtungen werden regelmäßig gewartet und geprüft.
< Einsatz Staubschutzmasken gemäß TRGS 500
< Einsatz Lüftungsanlagen
Bodenschutz und Gewässerschutz
Es sind folgende Maßnahmen vorzusehen und einzuhalten
(Selbstverpflichtung des AN,
Kontrolle und Dokumentation durch die Bauleitung):
< Der AN hat für seine Arbeiten ein baustellenbezogenes Konzept zur
Vermeidung von
Schadensfällen hinsichtlich Boden- und Gewässerschutz zu erstellen und
umzusetzen.
< Der AN muss seine Mitarbeiter ist auf der Baustelle hinsichtlich der
Maßnahmen zum Boden-
und Gewässerschutz schulen und dies der Bauleitung dokumentieren
(Protokolle).

Zu berücksichtigen sind insbesondere:
< Gewachsene Bodenschichten sind zu schützen. Der Schutz auf dem
Baugrund vorhandener
wertvoller Böden oder Biotope ist durch nicht befahrbare, eingezäunte
Schutzflächen zu
gewährleisten. Wertvolle Oberböden müssen auf Mieten abgeschoben werden.
< Vermeidung von Kontaminierung durch chemische Verunreinigungen
< Kontaminierte Böden getrennt behandeln / lagern und fachgerecht
entsorgen.
< Die Bundes-Bodenschutz und Altlastenverordnung ist zu befolgen
< Stoffe mit folgenden R-Sätzen dürfen nicht in Kontakt mit der Umwelt
kommen:
R50/R51/R52/R53/R54/R55/R56/R57/R58/R59 - diese Stoffe sind in
auslaufsicheren Behältern
gesichert zu lagern.
< Stetiges Sauberhalten der Baustelle, um Bodenverunreinigungen und das
Verwehen von
Schuttresten zu vermeiden

Materialanforderungen für BNB_UN 1.1.6 / QNG
Für die Verwendung von Baumaterialien und Produkten sind die
Anforderungen zur
Schadstofffreiheit nach Kriterium BNB 1.1.6 einzuhalten und
nachzuweisen. Diese sind nach
Produktgruppen aufgeschlüsselt nachstehend angegeben.

Es gilt die Qualitätsstufe in diesem Indikator: Qualitätsstufe 4

< Der AN hat für folgende Produktgruppen die geforderten Nachweise in
Form von Produkt- und
Sicherheitsdatenblättern und ggf. Herstellererklärungen unaufgefordert
mind. 2 Wochen vor
Materialbestellung der Bauleitung und dem Auditor (GLE) vorzulegen (Die
"Zeile" bezieht sich
auf dieMaterialmatrix der BNB - diese wird hier auszugsweise
wiedergegeben).
< Es dürfen keine Materialien eingebaut werden, die nicht durch den
Auditor ausdrücklich
hinsichtlich BNB -Anforderungen freigegeben wurden.
< Die Anforderungen gelten nicht für rein mineralische Baustoffe, Mine
Mralfaserdämmungen, PE-Folien, Bitumenbahnen.
< Nur Produktgruppen, die verwendet werden, sind zu deklarieren:

 < Tab. 1: Auszug Schadstoffvermeidung in Baumaterialien
QNG-Anforderungskatalog
Anhangdokument 313 (Stand Version 1.3
Korrekturfassung 14.09.2023); Auflistung ohne Anspruch auf
Vollständigkeit

## Zusätzlicher Text
Nachhaltige Produktauswahl gemäß DGNB Qualitätsstufe 4
Für das Bauvorhaben sind zusätzliche Bauökologische
Materialanforderungen bei der Auswahl
der Baustoffe zu beachten. Besondere Anforderungen sind zu erfüllen für
alle dort für die
jeweiligen Gewerke genannten Materialtypen.
Das vorliegende Leistungsverzeichnis definiert die gewünschte
bautechnische Qualität; dieses
gilt auch soweit Leitprodukte aufgeführt werden.
Die Auswahl der der Kalkulation zugrunde gelegten Baustoffe hat darüber
hinaus die
zusätzlichen Bauökologischen Materialanforderungen zwingend zu
berücksichtigen.
Der AG wird bei der Prüfung der Angebote davon ausgehen, dass vom Bieter
im Angebot
aufgeführte Baustoffe die vorgegebenen Bauökologischen
Materialanforderungen (z. B.
GISCODE, EMICODE, Umweltzeichen) erfüllen oder die Gleichwertigkeit
nachgewiesen werden
kann.
Falls der Bieter im Einzelfall die Einhaltung der Materialanforderungen
nicht eindeutig erkennen
kann,
- empfehlen wir für diese Produkte bereits mit dem Angebot technische
Merkblätter und
Sicherheitsdatenblätter als prüffähige Nachweise vorzulegen
und
- sich vom Hersteller (insbesondere für Fertigprodukte wie,
Plattenmaterialien, Wand- oder
Deckenplatten etc. ) die Erfüllung der vorgeschriebenen Bauökologischen
Materialanforderungen per rechtsgültiger Herstellererklärung bestätigen
zu lassen
oder
 -sich vom Hersteller geeignete Ersatzprodukte empfehlen zu lassen.
Damit erfolgt die
Materialauswahl durch den AN auf der Grundlage nachprüfbarer
Herstellerangaben.
Nach der Auftragsvergabe wird der vom Bauherrn beauftragte DNGB Auditor
die vom AN
vorzulegenden Nachweise prüfen. Freigegeben werden nur Materialien, die
nachweislich die
ausgeschriebenen Bauökologischen Materialanforderungen erfüllen. Aus
einer fachlich
begründeten Ablehnung einzelner Baustoffe, die diese Anforderungen nicht
erfüllen, kann der
AN keinen Nachtragsanspruch ableiten. Weiterhin schuldet der AN die
Erfüllung der Vorgaben
zum Umweltschutz auf der Baustelle und die Zuarbeit der
entsprechenden Nachweise.
Das weitere Verfahren regelt das Pflichtenheft Materialökologie und
Baustellenumweltschutz.

Mit seiner Unterschrift auf dem Formblatt "213.H Angebotsschreiben"
bestätigt der
Bieter, dass die oben genannten Anforderungen für nachhaltige
Produktauswahl von ihm
kalkulatorisch berücksichtigt sind und eingehalten werden.
Unser Angebot berücksichtigt die Bauökologischen Materialanforderungen.

Hinweis die Tabelle DGNB Bauprodukte Nachhaltiges Bauen und das Freigabe
Bauprodukte
liegen der Anlage Pläne bei.

## Zusätzlicher Text
Planungsgrundlagen Gebäudeautomation

Die Gebäudeautomation setzt die Vorgaben der haustechnischen Gewerke
Heizung, Lüftung, Sanitär sowie Elektro/Netzersatzanlagen in Regelungs-,
Steuerungs- und Überwachungsfunktionen um. Grundlage der Planung ist ein
herstellerneutrales, offenes und interoperables GA-System. Alle
eingesetzten Geräte müssen aus dem aktuellen Produktportfolio stammen
und über einen nachvollziehbaren und langfristig verfügbaren
Produktlebenszyklus verfügen. Erweiterungen und spätere Bauabschnitte
sind ohne Systemwechsel integrierbar auszuführen.

Die Gebäudeautomation gliedert sich in Feldebene, Automationsebene und
Managementebene.
Die Feldebene umfasst sämtliche Sensoren, Aktoren, Stellglieder, Zähler
und Messeinrichtungen zur Erfassung, Regelung, Überwachung und
energetischen Optimierung der Anlagen.
Die Automationsebene besteht aus freiprogrammierbaren
Automationsstationen je Informationsschwerpunkt. Diese arbeiten autark
und sind über ein IP-basiertes GA-Netzwerk miteinander verbunden.
Die Management- und Bedieneinrichtung (GLT/HMI) dient der zentralen
Bedienung, Überwachung, Auswertung und Archivierung aller
aufgeschalteten Anlagen und Datenpunkte.

Die Kommunikation zwischen Automationsebene und Managementebene erfolgt
über BACnet/IP. Für gesicherte IP-Strecken ist BACnet/SC mit
TLS-Verschlüsselung einzusetzen. Die GLT muss die standardisierten
BACnet-Objekte für analoge, binäre und mehrstufige Werte, Geräteobjekte,
Zeitprogramme, Kalender, Trendaufzeichnungen und Alarmmeldungen
unterstützen. Die wesentlichen BACnet-Interoperabilitätsbereiche für
Datenaustausch, Alarm- und Ereignismanagement, Zeitplanung, Trending
sowie Gerätemanagement sind vollständig zu implementieren.

Der Bieter hat für jeden eingesetzten Gerätetyp ein Protocol
Implementation Conformance Statement (PICS) vorzulegen. Die Geräte
müssen BACnet-konform sein und über eine gültige BTL-Zertifizierung oder
ein gleichwertiges Konformitätsnachweisverfahren verfügen. Die Nutzung
proprietärer BACnet-Objekte ist nur ergänzend zulässig und darf die
Interoperabilität mit Fremdsystemen nicht einschränken. Normobjekte
dürfen nicht durch herstellerspezifische Objekte ersetzt werden.

2.1 Lieferung und Leistungsumfaang

Der Leistungsumfang im Gewerk Gebäudeautomation umfasst die Lieferung,
Montage, Programmierung, Inbetriebnahme und Dokumentation aller
MSR-Schaltschränke einschließlich Automationsstationen, Leistungsteile
und Peripherie zur Steuerung und Regelung der Heizungs-, Lüftungs- und
gegebenenfalls Kälteanlagen gemäß den vorgegebenen Regelschemata.
Bestandteil sind ferner die Verkabelung zwischen Schaltschrank und
Feldgeräten, die Bereitstellung von Übergabeklemmleisten für alle
Datenpunkte sowie die Aufschaltung der Datenpunkte auf die übergeordnete
GLT über BACnet-Schnittstellen.

Regelventile und Temperatur-Tauchhülsen werden durch das Gewerk
Gebäudeautomation geliefert und dem jeweils zuständigen wasserführenden
Gewerk zum Einbau übergeben. Die Spannungsversorgung der
MSR-Schaltschränke einschließlich Anschluss erfolgt durch das Gewerk
Elektrotechnik. Die Visualisierung und Bedienung der Anlagen erfolgt
über die GLT sowie über lokale Bedieneinrichtungen an den
Automationsstationen, soweit vorgesehen.

Das Alarm- und Ereignismanagement ist vollständig in der
Automationsebene umzusetzen. Für alle relevanten Betriebs-, Wartungs-
und Störzustände sind Alarme mit Prioritäten, Quittierungsfunktionen,
Alarmtexten und Protokollierung vorzusehen. Alarmmeldungen müssen auch
bei kurzzeitigem Kommunikationsausfall gepuffert und nach
Wiederherstellung der Verbindung korrekt übertragen werden. Die Bediener
müssen Alarme quittieren, filtern und auswerten können. Eine
Differenzierung nach Alarmursachen und -prioritäten ist vorzusehen.

Zeitprogramme und Kalenderfunktionen sind grundsätzlich in den
Automationsstationen zu realisieren. Es sind ausreichend Zeitplan- und
Kalenderobjekte bereitzustellen, um Wochenprogramme, Feiertage,
Ferienzeiten und Sonderbetriebsarten abzubilden. Änderungen müssen
sowohl lokal als auch über die GLT möglich sein. Trendaufzeichnungen
sind für alle relevanten Prozess- und Betriebsdaten vorzusehen. Die
Trenddaten müssen lokal gespeichert, über die GLT auslesbar und grafisch
sowie tabellarisch auswertbar sein. Aufzeichnungsintervalle und
Speicherdauer müssen parametrierbar sein.

Das Gerätemanagement muss Funktionen zur Geräteüberwachung,
Zeitsynchronisation, Kommunikationsüberwachung, Datensicherung und
Wiederherstellung sowie zum kontrollierten Neustart der
Automationsstationen bereitstellen. Bei Spannungsausfall sind alle
dynamischen Daten wie Zeitprogramme, Kalender, Trenddaten und
Alarmpuffer mindestens 72 Stunden zu sichern. Nach Netzwiederkehr ist
ein definierter und kontrollierter Wiederanlauf der Anlagen
sicherzustellen.

Die Benennung aller Geräte und Datenpunkte erfolgt nach einer
einheitlichen und durchgängigen Struktur, beispielsweise Gebäude,
Geschoss, Anlage, Aggregat und Datenpunkt. Jeder Datenpunkt ist mit
einer eindeutigen Bezeichnung, Einheit und Klartextbeschreibung zu
versehen. Analoge und binäre Ein- und Ausgänge sind als native
BACnet-Objekte abzubilden und müssen Änderungsmeldungen über COV
unterstützen.

Die Dokumentation ist vollständig, aktuell und in deutscher Sprache zu
übergeben. Sie umfasst unter anderem System- und Netzwerktopologien,
Automationsschemata, Funktionsbeschreibungen, Datenpunktlisten mit
Objekt- und Geräte-IDs, EDE-Listen gemäß AMEV, Programmdokumentationen,
Sicherungskopien aller Applikationen sowie Bedienungs-, Wartungs- und
Ersatzteilunterlagen gemäß DIN 18386. Sämtliche zur Bedienung,
Parametrierung und Wartung erforderlichen Softwaretools sind mit
uneingeschränkten Nutzungsrechten zu übergeben.

Es gelten insbesondere folgende Normen und Regelwerke in der jeweils
aktuellen Fassung:
DIN EN ISO 16484 (Gebäudeautomation, insbesondere Teile 1, 2, 3 und 5),
ANSI/ASHRAE 135 (BACnet) einschließlich aktueller Addenda,
VDI 3814 (Gebäudeautomation - Planung und Ausführung),
AMEV BACnet (inkl. EDE-Listen),
EN 61000-6-x (EMV), projektabhängig festzulegen,
IEC 62443 (IT- und OT-Security für Automatisierungssysteme),
VDMA 24186-4 (Wartung von MSR- und GA-Systemen).

2.3 Stör- und Meldekonzept

Betriebs- und Störmeldungen werden auf den nächstliegenden
Anlagenschwerpunkt aufgeschaltet und lokal (HMI/Web-HMI) sowie in der
GLT dargestellt und quittiert. Umfang und Priorisierung sind in
GA-Funktionslisten dokumentiert; Empfängerlisten administrierbar;
Meldeschauerunterdrückung vorhanden.

2.4 Wartungskonzept

Wartung nach VDMA 24186-4. Vorsehen von
Software-Updates/Patchmanagement, Datensicherung/Wiederherstellung,
Pufferung
(= 72 h) und kontrolliertem Wiederanlauf.

2.5 Automationssysteme

Für einen weitgehend automatischen und wirtschaftlichen Betrieb der
haustechnischen Anlagen ist ein freiprogrammierbares Automationssystem
mit der Möglichkeit zur späteren Erweiterung für die anderen
Bauabschnitte vorgesehen. Die Informationen zwischen der
Automationsebene und der Managementebene / Gebäudeleittechnik würden
über das standardisierte BACnet-Protokoll übermittelt.

Folgende technische Einrichtungen werden im Wesentlichen gesteuert,
geregelt bzw. überwacht:

   - Lüftungsanlagen
   - Heizungsanlage, Übergabe und Verteilung
   - Gewerkemeldungen der Sanitärtechnik
   - Gewerkemeldungen der Elektrotechnik
   - Gewerkemeldungen der Nachrichtentechnik

Der Umfang der Aufschaltung auf die Informationsschwerpunkte ist in den
Regelschemata, sowie Funktionslisten dokumentiert.
Bei einem Spannungsausfall sind nach der Netzwiederkehr alle
elektrischen Verriegelungen automatisch zu entriegeln und die Anlagen
werden zeitverzögert wieder eingeschaltet. Die Automationsstation wird
automatisch wieder hochgefahren.

Die Sicherheitseinrichtungen wie z.B. Motorschutz, Brandauslösung und
Frostschutz werden auch hardwareseitig als Sicherheitskette von Motoren
verdrahtet. Die Funktion wird softwareseitig nachgebildet. Bei
Auslöseeinrichtungen ohne mechanische Verriegelung ist eine elektrische
Verriegelung vorzusehen.

Die Stellglieder (Ventile, Klappen, etc.) erhalten elektrische Antriebe
mit stetiger Stellungsrückmeldung.

Alle Feldgeräte sind vor Ort mit gravierten Schildern (Klartext,
Anlagennummer und GA-Bezeichnung) gekennzeichnet. Die Kabel sind
beidseitig mit Kabelkennzeichnungssystemen zu versehen.

Alle elektrischen Geräte, welche im Außenbereich installiert sind und
welche mittels elektrischen Leitungen in das Gebäudeinnere geführt
werden, werden gegen Überspannung geschützt. Ebenso sind die
Haupteinspeisungen der Schaltschränke nach den Erfordernissen
ausreichend geschützt. Die Ableiterkomponenten sind unter
Berücksichtigung der Auslegung, der Ableiterquerschnitte und dem
einzuhaltenden Abstand der anzuschließenden Leitungen in den
Gewerkeschaltschränken auf Grundlage der Herstellervorgaben eingebaut.
Bei Ableiterschutz der Komponenten der Mess-, Steuer, und Regeltechnik
ist zusätzlich darauf zu achten, dass die in das Gebäude bis zum
Informationsschwerpunkt geführten Kabel und Leitungen ausreichend
Abstand zu benachbarten Leitung haben, um eine Streueinwirkung zu
vermeiden.

## Zusätzlicher Text
TECHNISCHE ANLAGENBESCHREIBUNG MSR

Gebäudeautomation

Die Gemeinde Wenzenbach, vertreten den 1. BGM Sebastian Koch, Frau Brey
bzw. den Gemeinderat, Hauptstraße 40, 93173 Wenzenbach, beabsichtigen
die Generalsanierung der Mittelschule. Der teils neu entstehende
Gebäudekomplex teilt sich in mehrere Bauabschnitte auf.

Beschrieben und ausgeführt wird hier der BA 1.

Dieses Leistungsverzeichnis umfasst die Gebäudeautomation des ersten
Bauabschnittes, Bauteil Mittelschule. Sie beinhaltet die vollständige
Automatisierung der Heizungs-, Lüftungs- und Sanitärtechnik (HLS). Die
Automation ist auf vier Schaltschrankanlagen aufgeteilt:

2 Schaltschränke im Untergeschoss (Heizraum und Lüftungszentrale)
1 Schaltschrank im Erdgeschoss (Raum MSR-Technik)
1 Schaltschrank im 1. Obergeschoss (Raum MSR-Technik)

Die vier Schaltschränke werden untereinander über BACnet vernetzt.
Die Kommunikation zwischen den MSR-Schaltschränken und den Feldgeräten
erfolgt je nach Anwendungsfall über KNX, Modbus, M-Bus oder direkte
E/A-Signale.

Für die gesamte Gebäudeautomation wird eine übergeordnete
Gebäudeleittechnik (GLT) installiert.
Die GLT dient der zentralen Visualisierung, Bedienung und Überwachung
aller Anlagenfunktionen.
Die Benutzeroberfläche der GLT wird auf einem Rechner im Hausmeisterbüro
gespiegelt und ermöglicht dort die Bedienung und
Störmeldungsüberwachung.
Störungen und wichtige Betriebszustände werden zusätzlich automatisch
per SMS an definierte Empfänger (z. B. Hausmeister oder
Servicetechniker) übermittelt.

Die GLT ist so ausgelegt, dass in einem späteren Ausbau auch die
Abschnitte BA 2, BA 3 und BA 4 vollständig integriert werden können.
Somit entsteht eine einheitliche, zentrale Leittechnik für den gesamten
Schulkomplex.

Anlagenbeschreibung der Gebäudeautomatisierung

2. Lüftung

Die Lüftungsanlage des Gebäudes besteht aus einem zentralen
Zu-/Abluft-Kombigerät, welches im Untergeschoss in der Lüftungszentrale
installiert ist, sowie aus dezentralen Lüftungsgeräten in den
Klassenräumen des Erd- und Obergeschosses.

Die dezentralen Geräte verfügen über eine eigene autarke Regelung und
übernehmen die Betriebsführung selbstständig. Seitens der MSR-Technik
werden ausschließlich die erforderlichen Sollwerte vorgegeben und die
Ist-Werte der Geräte erfasst und auf die GLT übertragen.

2.1  RLT Gerät - Lüftungszentrale UG

Für die Bereiche Flur- und Marktplatz sowie die WC-Bereiche im Erd- und
Obergeschoss und die technischen Nebenräume im Untergeschoss ist eine
zentrale Zu- und Abluftanlage vorgesehen. Die Auslegung der Luftmengen
erfolgt gemäß den einschlägigen Richtlinien (DIN 1946, DIN 18599 sowie
den AMEV-Empfehlungen). Der erforderliche Luftwechsel wird durch die
ausgeführte Anlagentechnik sichergestellt.
Das zentrale Lüftungsgerät ist im Untergeschoss in einem hierfür
vorgesehenen Technikraum installiert. Die Einbringung erfolgt über einen
bauseitigen Einbringschacht mit ca. 3,0 × 3,0 m, weshalb das Gerät in
Teilbaugruppen angeliefert und vor Ort montiert wird.
Das Lüftungsgerät wird als Zu-/Abluft-Kombigerät ausgeführt. Es verfügt
über druckgeregelte Ventilatoren für Zu- und Abluft, eine
Wärmerückgewinnungseinheit, ein Heizregister sowie die erforderlichen
Filterstufen (F7/M5). Die Außenluft wird über die Wärmerückgewinnung und
das Warmwasser-Heizregister auf die vorgegebene Einblastemperatur
temperiert, gefiltert und dem Luftverteilungssystem zugeführt. Die
Abluft wird über Filterstufen geführt und der Wärmerückgewinnung
zugeführt. Zur Minimierung von Schallemissionen sind externe
Schalldämpfer in den erforderlichen Dimensionen vorgesehen. Die
Außenluftansaugung erfolgt über die Fassadenebene, die Fortluftführung
über Dach mittels geeigneter Hauben und Witterungsschutzgitter.
Die Verteilung der Zu- und Abluft erfolgt über ein Kanalnetz aus
verzinktem Stahlblech mit Wand- und Deckendurchführungen, Steigschächten
sowie Leitungsführungen in abgehängten Decken. Die Versorgung der
einzelnen Räume erfolgt über Volumenstromregler, einstellbare
Drosselklappen und Telefonieschalldämpfer. In Fluren und
Marktplatzbereichen ist eine sichtbare Installation als
Sicht-Rohr-System vorgesehen, welches unterhalb der abgehängten Decke
montiert wird.
Für den vorbeugenden Brandschutz werden Brandschutzklappen eingesetzt.
Diese überbrücken Brand- und Rauchabschnitte sowie Brandwände und werden
in Beton- und Trockenbauwände bzw. -decken eingebaut. Die Montage
erfolgt stets in "nasser" Bauweise. Die Stellmotoren sowie deren
Endlagenschalter und Rückmeldungen werden in die bauseitige
GLT/MSR-Anlage integriert. Über geeignete Kontakte (z. B.
Brandmeldeanlage) werden die Lüftungsanlagen im Brandfall abgeschaltet
und die Brandschutzklappen geschlossen.
Das Gerät ist mit kompletter Sensorik zubestücken. Die Lieferung kommt
vom Gewerk MSR und die Installation wird vom Gewerk Lüftung installiert.
Die Zuluft wird über den Heizkreis Lüftungsgerät beheizt. Die
Ansteuerung der Ventilatoren wird über eine Modbus-Schnittstelle und
über analoge Signale zur GA realisiert. Somit lassen sich sämtliche
Istwerte abrufen und Sollwerte verstellen. Zusätzlich überwacht die
Gebäudeautomation alle Betriebsdaten und Ereignisse.
Nachfolgend werden die Komponenten dataliert beschrieben:

ca. Datenpunkte:
  binäre Eingänge: 28
  binäre Ausgänge: 5
  analog Eingänge: 12
  analog Ausgänge: 2
  Modbus Datenpunkte: ca. 24
Zuluft / Außenluft:
Aussenluftklappe 2-Punkt mit Endlagenrückmeldung Federrückgestellt
  Absperrklappe im Außenluftstrom, Federrücklauf in
Sicherheitsstellung.
  Öffnet im Normalbetrieb und schließt im Stör-, Frost- oder Brandfall
automatisch.

Differenzdruckschalter Filter (Bauseits)  Außenluftseite
  Überwacht den Verschmutzungsgrad des Außenluftfilters.

Temperatursensor Kanal, passiv AUL
  Erfassung der Außenluftkanaltemperatur.

Bypassklappe 2-Punkt mit Endlagenrückmeldung
  WRG-Bypassklappe zur Umschaltung zwischen WRG-Betrieb und Bypass.

Temperatursensor Kanal, passiv ZUL
  Erfassung der Zulufttemperatur.

Feuchtefühler Kanal, aktiv ZUL
  Aktiver Feuchtesensor zur Erfassung der relativen Feuchte in der
Zuluft.

Differenzdruck-Messeinr. Luft Kanal, aktiv
  Messung des Differenzdrucks im Zuluftkanal.

Luftkanal-Rauchschalter (Zuluft)
  Detektiert Rauch im Zuluftkanal und löst die Brandfallabläufe aus.

Vereisungsfühler (Bauseits - NTC5K)
  Temperaturüberwachung zur Verhinderung von Vereisung im WRG-Bereich.

Frostschutzwächter luftseitig (Bauseits)
  Sicherheitskette bei Unterschreitung kritischer Lufttemperaturen.

Frostschutzwächter wasserseitig
  Schützt das Heizregister vor Frostschäden.

Motor Ventilator über Rep-Schalter Leistungskabel (Zuluft)
  Drehzahlgeregelter EC-Ventilator für den Zuluftstrom ansteuerbar über
Modbus TCP

Reparaturschalter (Zuluftventilator)
  Ermöglicht Wartung mit sicherer Abschaltung.

Volumenstromanzeiger Zuluft (Bauseits - VPX 4000)
  Aktiver Volumenstromsensor.

Abluft / Fordluft

Temperatursensor Kanal Abluft
  Erfassung der Ablufttemperatur.

Differenzdruck-Messeinr. ABL-Kanal, aktiv
  Messung des Abluftkanaldrucks.

-  Differenzdruckschalter Filter (Bauseits)  Abluftseite
  Überwacht die Verschmutzung des Abluftfilterseits)

Luftkanal-Rauchschalter (Abluft)
  Brandüberwachung im Abluftkanal.

Motor Ventilator über Rep-Schalter Leistungskabel (Abluft)
  Drehzahlgeregelter EC-Abluftventilator für den Abluftstrom
ansteuerbar über Modbus TCP

Reparaturschalter (Abluftventilator)

Volumenstromanzeiger Abluft (Bauseits)
  Ermittlung des Abluftvolumenstroms.

Temperatursensor Kanal Fortluft
  Messung der Fortlufttemperatur.

Fordluftklappe 2-Punkt mit Endlagenrückmeldung Federrückgestellt
  Absperrklappe im Fordluftstrom, Federrücklauf in Sicherheitsstellung.

  Öffnet im Normalbetrieb und schließt im Stör-, Frost- oder Brandfall
automatisch.

Funktion/Steuerung:
Die Anlage kann nach einer späteren Aufschaltung zur GLT
(Gebäudeleittechnik) eingeschaltet werden. Im Automatikbetrieb wird die
Anlage über die im Zeitprogramm hinterlegten Zeiten in Normalbetrieb
bzw. Absenkbetrieb gefahren.

Zeitschaltprogramm:
Die Anlagenfreigabe erfolgt über ein Zeitschaltprogramm. Die
Schaltzeiten können im Betrieb vom Nutzer an den Bedarf angepasst
werden, die aktuellen Schaltzeiten sind deshalb immer an der Anlage
ersichtlich. Täglich müssen mindestens 2 Schaltpunkte zur Verfügung
stehen. Die Anzahl der Schaltpunkte müssen durch den Benutzer mit
Bedienerrechten erweiterbar sein.

Anlagenschaltung über Zeitschaltprogramm:

In den Betriebszeiten wird in allen Räumen eine Grundlüftung gefahren.
In einzelnen Bereichen und Räumen wird die Luftqualität mit CO2-Sensoren
überwacht. Bei Überschreiten der Grenzwerte wird der Luftwechsel erhöht,
bis die Luftqualität wieder den einstellbaren Sollwert erreicht. Über
die Kalenderfunktion können die RLT-Geräte in einen abgesenkten Betrieb,
z.B. Nacht oder am Wochenende, gefahren werden.

Klappensteuerung AUF/ZU RLT:
Klappen dienen zur Absperrung des Luftstromes bei ausgeschalteter
Anlage. Alle Klappenantriebe werden über einen Schaltbefehl angesteuert.
Die Ventilatorfreigabe erfolgt erst, wenn entsprechende Klappen geöffnet
sind (Rückmeldung der Endschalter) bzw. nach Ablauf einer
Verzögerungszeit.
Die Endschaltermeldungen der Klappen (AUF und ZU) werden erfasst und an
der AS angezeigt. Spricht der jeweilige Endschalter nicht innerhalb der
eingestellten Laufzeit zzgl. einem einstellbaren Zeitintervall
(Voreinstellung: 15 Sekunden) an, wird eine Störmeldung erzeugt und der
Antrieb, sowie die zugehörigen Ventilatoren abgeschaltet. Die
Störmeldung wird an der AS angezeigt.

Filterüberwachung, schaltend:
Der Verschmutzungsgrad der Filter wird durch Differenzdruckschalter
überwacht. Der Ansprechwert wird nach den Angaben des Anlagenbauers
eingestellt. Wenn der Differenzdruck den eingestellten Wert übersteigt,
wird über die AS eine Wartungsmeldung ausgegeben.

Regelung WRG Plattenwärmetauscher:
Die Anlage verfügt zur Wärme- und Feuchterückgewinnung über einen
Plattenwärmetauscher. Zur Auswahl der Betriebsart (Wärme- oder
Kälterückgewinnung) wird die Temperatur der Außenluft mit der
Ablufttemperatur verglichen. Ist die Ablufttemperatur um einen
einstellbaren Wert (Vorgabe: 3 K) niedriger als die Außenlufttemperatur,
wird auf Kälterückgewinnung umgeschaltet. Die Leistungsregelung der
Wärmrückgewinnung erfolgt durch die Anpassung der Bypassklappen des
Wärmetauschers und ist in die Sequenz der Temperatur- und
Feuchteregelung mit eingebunden über die Minimalanforderung der
Temperatur- und Feuchteregelung.

Register-Heizkreis für Lüftungsanlagen:
Aufbau, Steuerung und Regelung nachfolgend beschrieben

Frostschutz Luft:
Bei Auslösen des Frostschutzthermostats wird die Anlage abgeschaltet,
die Außen-/ Fortluftklappe wird geschlossen und das
Vorerhitzer-Regelventil geöffnet. Die Registerpumpe und Zubringerpumpen
starten. Die Verriegelungen sind auch hardwareseitig im Schaltschrank zu
realisieren. Die Störmeldung ist in der Automation zu entriegeln.

Drehzahlregelung Ventilatoren:
Die Ventilatordrehzahl wird in Abhängigkeit des Kanaldruckes über die
EC-Motoren getrennt für Zu- und Abluft geregelt. Der Sollwert wird auf
Grundlage der Luftmengenmessung durch das Gewerk Lüftung ermittelt. Um
eine Beschädigung des Kanalnetzes zu verhindern, werden die maximal
zulässigen Werte mit Druckschalter überwacht. Mit Auslösen des
Druckschalters wird die Anlage hardwareseitig abgeschaltet. Eine
separate Erdung des EC-Motors mit mind. 10 mm2 ist zu berücksichtigen.

Motorstörung:
Jeder Motor ist über Motorschutzschalter oder Kaltleiter mit
Auslösegerät zu schützen. Der jeweilige Antrieb wird abgeschaltet bzw.
bei Zu- und Ablüfter die ganze Anlage. Diese Verriegelungen sind auch
hardwareseitig auszuführen. Wird ein Motor über einen Frequenzumformer
betrieben, so wird der Kaltleiter direkt auf den Frequenzumformer
aufgeschaltet. Die Störmeldung ist in der Automation zu entriegeln.

Reparaturschalter:
Für Ventilatoren sind achtpolige Reparaturschalter im Gewerk Lüftung
berücksichtigt. Der Schalter bewirkt das hauptstromseitige Abschalten
eines Motors. Bei Zu- und Abluftanlagen wird die gesamte Anlage
abgeschaltet. Reparaturschalter für Frequenzumformer werden in
gekapselter Ausführung vorgesehen. Dabei wird die Spannung am Eingang
des Frequenzumformers abgeschaltet. Die Schalterstellung wird auf der
Automationsstation gemeldet.

Laufradüberwachung:
Die Funktion der Zu-/Abluftventilatoren wird mit einem
Differenzdruckschalter überwacht. Erreicht ein Ventilator nach dem
Einschalten saug- und druckseitig nicht den min. Differenzdruckwert oder
wird der Differenzdruck während des Betriebs der Anlagen unterschritten,
so wird die Gesamtanlage abgeschaltet und gegen Neuanlauf verriegelt.
Die Entriegelung erfolgt über den Störquittiertaster an der
Schaltanlage.

Rauchschalter:
Bei Auslösen des Rauchschalters wird die Lüftungsanlage abgeschaltet und
die Außen- und Fortluftklappe geschlossen. Erst nach Entriegeln des
Rauchschalters kann die Lüftungsanlage wieder eingeschaltet werden.
Diese Funktion ist mit dem BMZ-Kontakt in Reihe zu schalten.

Regelung Temperatur Zuluft-Abluft/Raumluft:
Es erfolgt die Regelung der Zulufttemperatur auf einen einstellbaren,
festen Sollwert (Vorgabe: 22 °C). Der Sollwert der Zulufttemperatur wird
über einen zusätzlichen Regelbaustein anhand der gemessenen Abluft- oder
Raumlufttemperatur gleitend angehoben bzw. abgesenkt.

Beleuchtung für Lüftungsgeräte:
Die Gerätebeleuchtung ist funktionsfertig bis zu einem Aus-Schalter
verkabelt im Gewerk Lüftung enthalten. Die Spannungsversorgung erfolgt
über einen Fehlerstrom-Schutzschalter aus dem Leistungsschaltschrank.

Brandschutzklappen (BSK):
Jede Brandschutzklappe ist mit einem 24V AC Federrücklaufantrieb mit
Endlagenschalter für "AUF" ausgestattet und wird einzeln auf der AS
angezeigt. Bei Verlassen der Endlage "AUF" gilt die BSK als geschlossen.
Zur Verhinderung der Rauchübertragung werden die Brandschutzklappen
geschlossen, wenn die Kanalrauchmelder im Zuluft- oder Abluftkanal Rauch
detektieren. Die Ansteuerung der BSK erfolgt über den KNX-BUS, welcher
aus dem Leistungsschaltschrank in der Lüftungszentrale, kommt. Es ist
eine Sammelmeldung zu erzeugen und über eine Meldeleuchte am
Schaltschrank anzuzeigen. BSK in den Hauptkanälen schalten bei Auslösung
zusätzlich hardwareseitig die Anlage ab. Die Visualisierung auf der AS
dient auch zur Durchführung eines Wartungslaufes. Die Rückmeldung AUF
bzw. ZU muss je BSK in einem vorgegebenen Zeitfenster erfolgen. Erfolgt
die Rückmeldung nicht innerhalb der eingestellten Zeit, wird eine
Störmeldung (Laufzeitfehler) auf der AS angezeigt.

Varialbe Volumenstromregler (VSR)
Die Luftqualität (CO2) der Technik- und Sanitärräume und des
Marktplatzes wird über die variablen Volumenstromregler (VSR) geregelt.
Liegt die gemessene Luftqualität oberhalb des Sollwertes, so werden die
VSR auf die minimale Luftmenge eingestellt. Liegt der
Luftqualität-Istwert unter dem Sollwert, so werden die VSR stetig bis
zum maximalen Volumenstrom geöffnet und in Folge die Luftmenge erhöht.
Über die Druckregelung wird die Ventilatordrehzahl im Lüftungsgerät
nachgeregelt. Die Lufttemperatur ist auf 22°C eingestellt, eine
Kühlfunktion über die Lüftung ist nicht vorgesehen.

Sollwert Luftqualität:  1000 ppm.
Sollwert Lufttemperatur:  22°C

Funktion Zeitschaltprogramm:

Nachtbetrieb:  VSR min. Luftwechsel
Tagbetrieb:  VSR Luftwechsel Auto. (Regelung über CO2 Sensor)

Brandmeldeschaltung:
Von der Brandmeldezentrale (BMZ) wird ein potentialfreier Kontakt auf
den Automationssschwerpunkt aufgeschaltet. Über diesen Kontakt wird die
Lüftungsanlage abgeschaltet und die Brandschutzklappen geschlossen. Der
BMA-Koppler der BMZ wird unmittelbar neben oder in den Schaltschrank
montiert. Die Verkabelung zwischen BMA-Koppler und
Automationssschwerpunkt erfolgt durch das Gewerk Gebäudeautomation.

Nachtauskühlung:
Die Nachtauskühlung in den Sanitärräumen, besonders in der Pausenhalle
und im Marktplatz wird über die mechanische Lüftungsanlage
sichergestellt.
Die Nachtauskühlung wird über ein Zeitprogramm unter folgenden
Bedingungen freigegen:

Verzögerte Außentemperatur größer-gleich 22°C
Innentemperatur größer 24°C
Temperaturdifferenz "Innentemperatur minus Vert. Außentemperatur"
größer-gleich 2K
RLT-Anlage im Absenkbetrieb (mit minimalem Volumenstrom)

Die Zeitkonstante zur Ermittlung der verzögerten Außentemperatur wird
auf 24 h eingestellt. Alle Parameter sind über die AS einstellbar.

2.2  Dezentrale Lüftungsgeräte in den Klassenräumen - EG und 1. OG

Die dezentralen Zu-/Abluft-Lüftungsgeräte werden in den Klassenräumen
teilintegriert in der bauseitigen Abhangdecke installiert. Alle Geräte
sind ausschließlich zur Deckenmontage vorgesehen. Die Leitungsführung
für Außen- und Fortluft erfolgt innerhalb bauseitiger Möbel bzw.
Abkofferungen bis zu den Außenluft- und Fortluftanschlüssen an der
Fassade. Die Abstimmung der Montageabläufe mit den baubeteiligten
Gewerken ist zwingend erforderlich.

Die Geräte arbeiten als autarke Zu-/Abluft-Kombigeräte mit integrierter
Wärmerückgewinnung (Wärmetauscher), Zu- und Abluftventilatoren,
Verschlussklappen, Filterstufen (M5/F7) sowie einem elektrischen
Nacherhitzer (ELT-Heizregister). Die Außenluft wird über den
Wärmetauscher und das integrierte Nacherhitzregister auf die
erforderliche Einblastemperatur gebracht, filtriert und über die am
Gerät befindlichen Zu- und Abluftgitter in den Raum abgegeben. Die
Raumabluft wird über die Filtereinheit geführt und über die
Wärmerückgewinnung abgeführt.

Die Außen- und Fortluftleitungen werden hinter bauseitigen Abkofferungen
bzw. Möbeln als verzinkte Kanäle/Rohre bis zu bauseitigen
Fassadengittern geführt.

Die dezentralen RLT-Geräte arbeiten autark und regeln ihren Betrieb
anhand der gemessenen CO² Konzentration sowie integrierter
Zeitprogramme. Die Geräte sind vollständig mit eigener Sensorik und
Regelung ausgestattet und werden vom Gewerk Lüftung installiert.
Die Anbindung an die Gebäudeautomation erfolgt über eine
BACnet-Schnittstelle, über die sämtliche Istwerte ausgelesen und alle
Sollwerte sowie Betriebsparameter zentral über die
GA/GLT/Webvisualisierung angepasst werden können. Zusätzlich übermittelt
jedes Gerät eine zentrale Störmeldung an die GA. Die Gebäudeautomation
überwacht sämtliche Betriebsdaten und Ereignisse der Geräte.

Pro Gerät (11 Stk:) werden folgenden Schnittstellen benötigt:

Modbus RS485 Schnittstelle:
  ca. 18 Kommunikative Datenpunkte

2 x potenzialfreie Kontakte:
  1 x binäre Alarmmedung von Warngerät auf AS
  1 x binäre Störmeldung von Hebeanlage auf AS

3. Raumautomation

Die Raumautomation der Klassen-, Neben- und Funktionsräume wird
dezentral über die jeweils zuständige Automationsstation (ASP) im
entsprechenden Stockwerk realisiert (EG und 1.OG). Von jedem ASP wird
ein KNX-Bus in die einzelnen Räume geführt, über den alle raumbezogenen
Steuer- und Regelfunktionen abgewickelt werden
Die Ausstattung der Räume mit Feldgeräten erfolgt in Abhängigkeit der
jeweiligen Nutzungsanforderung.
Je nach Raumtyp können folgende Geräte vorhanden sein:

Fensterkontakte, erfasst über KNX-Binäreingänge
Temperaturfühler
Kombinierte Temperatur- und CO2-Sensoren
Stellantriebe für Fußbodenheizungsverteiler, angesteuert über
KNX-Schaltaktoren

Weitere raumspezifische Sensoren oder Schaltfunktionen, sofern durch die
Nutzung erforderlich

Alle in den Räumen verbauten Feldgeräte sind über den KNX-Bus mit der
zuständigen Automationsstation im jeweiligen Geschoss verbunden. Die
Automationsstation erfasst die Messwerte, verarbeitet die Schaltzustände
und steuert die Heiz- bzw. Lüftungsfunktionen gemäß den hinterlegten
Regelstrategien. Die Kommunikation zur Gebäudeleittechnik (GLT) erfolgt
über die Automationsstation, sodass sämtliche Betriebs-, Mess- und
Stellsignale zentral überwacht und parametriert werden können.

Fensterkontakte
Die Fensterkontakte in den Klassenzimmern werden in Reihe auf den
Binäreingang aufgeschaltet. Bei geöffnetem Fenster wird raumweise die
FBH gesperrt und, wenn vorhanden,die Lüftung runtergeregelt oder
abgeschalten..

FBH - Regelung
Die Regelung der Fußboden-Heizkreise wird über die Raumtemperaturfühler
überwacht. Die Raumtemperatur wird auf einen einstellbaren
Raumtemperatur-Sollwert (Vorgabe: 22°C einstellbar) geregelt. Über die
Bedienfunktion in der AS werden die Istwert-Raumtemperaturen angezeigt
und die Sollwert-Raumtemperaturen werden vorgegeben. Mit der
Kalenderfunktion und Zeitprogramme kann in einen Absenkbetrieb gefahren
werden. Diese Funktion muss für einzelne Räume sowie verschiedene
Bereiche möglich sein.

4. Heizung

4.1 Wärmeerzeugungsanlagen

Die Wärmeerzeugung befindet sich im Untergeschoss im BA 1 und besteht
aus folgenden Kompontenten:

Pelletskessel mit Sicherheitseinrichtungen, Pelletsbunker,
Pufferspeicher und Kaminanlage
Wärmepumpenanlage über Geothermiesonden, Sicherheitseinrichtungen und
Pufferspeicher
Wärmeverteilung bestehend aus einem Hochtemperaturnetz und einem
Niedertemperaturnetz
Die Pufferspeicher, der Pelletskessel und die Wärmepumpe

Die Heizkreisregelung sowie die Steuerung der gesamten Wärmeerzeugung
des Neubaus erfolgen über die zentrale MSR-/GLT-Hauptregelung. Die
Automationsstation regelt sämtliche Heizkreise über zugeordnete
Regelmodule und übernimmt die Sollwertvorgaben, Betriebsartensteuerungen
und Sicherheitsfunktionen.

Die Wärmeversorgung der einzelnen Gebäudebereiche erfolgt über mehrere
regelbare Heizkreise, die durch die MSR überwacht und geführt werden.
Für die Versorgung der Lüftungsanlagen sind Mischer- und Pumpengruppen
vorgesehen, welche die nachgeschalteten Erhitzer (Zuluftheizregister)
bedarfsgerecht mit Heizenergie versorgen. Die Regelung der
Zubringerpumpen sowie der Mischventile erfolgt vollständig über die MSR,
einschließlich der Freigaben, Stellgrößen und Rückmeldungen.

Die Beheizung der Räume erfolgt über Fußbodenheizungssysteme mit
verteilten FBH-Verteilern. Die MSR übernimmt die Ansteuerung der
jeweiligen Raum-Heizkreise über Stellantriebe in Kombination mit den
lokalen Raumtemperaturregelungen (KNX-Raumautomation). Die
Ventilstellungen, Raumtemperatur-Soll-/Istwerte und Betriebszustände
werden über die jeweilige Automationsstation verarbeitet und der GLT
bereitgestellt. Im Untergeschoss eingesetzte Heizkörper werden ebenfalls
über die zentrale Heizkreisregelung betrieben.

Für die Winterbauphase bereitgestellte mobile Lufterhitzer werden über
die MSR nur hinsichtlich Betriebs- und Störmeldungen erfasst, sofern
eine Einbindung erforderlich ist. Eine geregelte Heizfunktion dieser
Geräte über die Gebäudeautomation ist nicht vorgesehen.

Regelung
Die Verteilerabgänge werden witterungsabhängig geführt. Die Regelung
steuert die Heizkreise mit separat geregelten Pumpengruppen und
Regelventilen.
Hierbei werden die regelungstechnischen Einbauten von der GLT geliefert
und vom Installateur eingebaut.

Die einzelnen Heizkreise werden so mit verschiedenen Schaltzeiten und
Vorlauf-Temperaturen je nach Be- darf gefahren. Die Pumpen sind
bedarfs-/differenzdruckgeregelt und die Vorlauftemperatur wird in
Abhängig- keit der Raum- und Außentemperatur mittels der
Dreiwege-Ventile geregelt.

Raumheizflächen
Die Beheizung im EG und 1. OG ist über Fußbodenheizung mit
Kunststoffrohr und FBH-Verteilern geplant.

Die einzelnen Heizkreise werden an FBH-Verteilern zusammengefasst und
mit Regulierventilen, mit Stellantrieben (bauseits) welche über
KNX-Schaltaktoren angesteuert werden, geregelt.

Alle FBH-Heizkreise werden mittels Stellmotoren gesteuert und über die
bauseitige GLT geregelt.

4.2 Heizungsnetze

Die Heizungsanlage des Gebäudes ist in zwei voneinander unabhängige
Wärmenetze unterteilt.

Das Niedertemperaturnetz wird durch eine Wärmepumpenanlage versorgt,
bestehend aus einer Geothermieanlage, einer Wärmepumpe, einem
vorgeschalteten Wärmetauscher sowie zwei Pufferspeichern. Die
sicherheitstechnische Ausrüstung umfasst eine Druckhaltestation mit
Entgasungssystem.

Das Hochtemperaturnetz wird über eine Biomasseanlage mit einem
200-kW-Pelletkessel gespeist. Die Anlage umfasst eine automatische
Beschickung über eine Förderschnecke sowie zwei Pufferspeicher. Auch
dieses Netz ist mit der Druckhaltestation und der Entgasungseinrichtung
verbunden

4.2.1 NT-Netz - Heizkreis BA2-BA4

Es werden folgende Meldungen und Messwerte aufgeschaltet:

1 x Umwälzpumpe mit interner Differenzdruckregelung inkl. LVB
  1 x binäre Freigabeansteuerung aus AS auf Pumpe
  1 x binäre Störmeldungsaufschaltung auf AS
  1 x binäre Betriebsmeldungsaufschaltung auf AS
2 x analoger Rohrtemperaturfühler im Heizungsverteiler-VL/RL auf AS

Der Heizkreis ist in diesem Bauabschnitt als Vorhaltung auszuführen.
Alle hydraulischen und MSR-seitigen Komponenten werden installiert und
verdrahtet, jedoch softwareseitig deaktiviert. Die Inbetriebnahme und
Funktionsprüfung erfolgt in den nächsten Bauabschnitten..

4.2.2 NT-Netz - Heizkreis FBH BA1

1 x Umwälzpumpe mit interner Differenzdruckregelung inkl. LVB
  1 x binäre Freigabeansteuerung aus AS auf Pumpe
  1 x binäre Störmeldungsaufschaltung auf AS
  1 x binäre Betriebsmeldungsaufschaltung auf AS
1 x 3-Wege-Regelventil mit analoger Ansteuerung auf AS und analoger
Stellungsrückmeldung auf AS inkl.LVB
2 x analoger Rohrtemperaturfühler im Heizungsverteiler-VL/RL auf AS
1 x binärer Sicherheitstemperaturwächter (FBH) im Heizungs-VL auf AS

Steuerung:
Die Freigabe der Heizkreise erfolgt über die über einen einstellbaren
Zeitraum gemittelte Außentemperatur. Bei Unterschreiten des
einstellbaren Grenzwertes TA < 16°C wird die Anlage eingeschaltet, die
Umwälzpumpe geht in Betrieb und die Temperaturregelung wird freigegeben.
Bei Auftreten einer Störung wird sie unverzögert abgeschaltet.

Es ist eine Vorlauftemperaturregelung in Abhängigkeit der
Außentemperatur anhand einer linearen Kennlinie mit einstellbaren
Stützwertpaaren (hier: Vorgabewerte) vorgesehen:

Dem Heizkreis ist ein Zeitschaltprogramm (Nutzungszeit) zugeordnet.
Außerhalb dieser Nutzungszeit wird der Sollwert für die
Vorlauftemperaturregelung um einen einstellbaren Wert abgesenkt. Über
die interne Differenzdruckregelung der Pumpe wird entsprechend der
Anforderung der nachgeschalteten Heizkreise die Pumpenleistung erhöht.
Die VL-Temperatur wird durch das Regelventil im Zubringerkreis auf max.
45°C begrenzt. Um ein Blockieren bei längeren Stillstandzeiten zu
verhindern, wird die Pumpe über den periodischen Pumpenlauf 1x
wöchentlich für 1 Minute eingeschaltet.

Sicherheitssteuerung Fußbodenheizung:
Bei Ansprechen des Sicherheitstemperaturwächters erfolgt unverzögert das
zwangsweise Schließen des Regelventils und das Abschalten der
Heizkreispumpe. Das Regelventil wird mit einem Antrieb mit
Sicherheitsstellung ausgestattet. Die Sicherheitsfunktion ist hard- und
softwareseitig auszuführen. Die Störmeldung wird an der AS angezeigt.

4.2.3 NT-Netz - Heizkreis Wärmepumpenanlage

Die Regelung des Heizkreises der Wärmepumpenanlage erfolgt durch die WP
selbst.
Die GA gibt der Wärmepumpe die Sollwerte und Betriebsarten vor. Die
Wärmepumpe regelt den gesamten Heiz- bzw. Kühlprozess, sowie das
3-Wegeventil (Umschaltung Heiz- /Kühlenkreis)  und den kompletten
Puffermanagementprozess autark. Die GA überwacht alle relevanten
Temperaturen und Volumenströme im Solekreis. Im Sekundärkreis, nach der
Wärmepumpe, sowie im Wärmetauscherkreis können darüberhinaus die Drücke
und Temperaturen ausgelesen werden. Stör- und Betriebszustände der
Wärmepumpe werden an die GA übergeben und auf der GLT dargestellt.

Die Kommunikation zwischen GA und Wärmepumpe erfolgt über BACnet IP,
über welche alle Messwerte, Betriebszustände, Betriebsarten und
Sollwerte übertragen werden. Zusätzlich stehen 4 potenzialfreie Kontakte
für die Funktionen Freigabe, Betriebsmeldung und Störmeldung zur
Verfügung.

Die Wärmepumpe ermöglicht darüber hinaus die Vorgabe externer Sollwerte
über analoge Eingangssignale.
Die externe Einstellung des Kaltwassertemperatur Sollwertes kann über
ein Eingangssignal erfolgen.
Ebenso kann die externe Strombegrenzung der Wärmepumpe vorgegeben
werden.
Diese Sollwertvorgaben werden von der Wärmepumpe übernommen und in die
interne Leistungsregelung integriert

Kommunikationsschnittstelle: BACnet IP/ Modbus
ca. 20DP

4 x potenzialfreie Kontakte:
  1 x binäre Freigabeansteuerung aus AS auf WP
  1 x binäre Störmeldungsaufschaltung auf AS
  1 x binäre Betriebsmeldungsaufschaltung auf AS
  1 x Reserve
1 x Notabschaltung BMA-Koppler
  1 x binäre BMA - Abschaltung aus AS auf WP
2 x Vorgaben für Kaltwassertemperatur Sollwert und Strombegrenzung
  2x analoge Sollwertvorgaben aus AS auf WP

Monitoring
Die Gebäudeautomation überwacht aller sicherheits-, betriebs- und
effizienzrelevanten Messgrößen der Wärmepumpenanlage. Die erfassten
Werte dienen der fortlaufenden Anlagenüberwachung, der automatischen
Stördiagnose, der Betriebsoptimierung sowie der langfristigen Auswertung
über Trendaufzeichnungen (Trend-Logs) in der GLT.

Folgende Messwerte und Zustände werden durch die GA überwacht und
aufgezeichnet:

Solekreis (Primärkreis, Geothermie)

1 x Messwertgeber Solekreis VL Verteiler V1
  1x Messwert Temperatur analog auf AS
  1x Messwert Volumenstrom analog auf AS
1 x Messwertgeber Solekreis RL Verteiler V1
  1x Messwert Temperatur analog auf AS
  1x Messwert Volumenstrom analog auf AS
1 x Messwertgeber Solekreis VL Verteiler V2
  1x Messwert Temperatur analog auf AS
  1x Messwert Volumenstrom analog auf AS
1 x Messwertgeber Solekreis RL Verteiler V1
  1x Messwert Temperatur analog auf AS
  1x Messwert Volumenstrom analog auf AS

Heizkreis (Sekundärkreis)
1 x Messwertgeber VL nach WP
  1x Messwert Temperatur analog auf AS
  1x Messwert Druck analog auf AS

1 x Messwertgeber RL nach WP
  1x Messwert Temperatur analog auf AS
  1x Messwert Druck analog auf AS

2 x analoger Rohrtemperaturfühler VL/RL (nach Wärmetauscher) auf AS

Diese Werte werden im Trend-Log gespeichert, um die Langzeitentwicklung
der Wärmequelle und die geothermische Regeneration zu dokumentieret.

4.2.4 HT-Netz - Heizkreis Palettanlage

Die Regelung des Heizkreises der Biomasseanlage erfolgt vollständig
durch die interne Kesselregelung des Pelletkessels. Die
Gebäudeautomation (GA) greift nicht in die interne Leistungs- oder
Kesseltemperaturregelung ein. Der Biomassekessel regelt selbstständig
die Verbrennung, die Abgastemperaturen, die Förderleistung der
Förderschnecke, die Kesselpumpe sowie die Kessel-Vorlauftemperatur.

Die GA stellt dem Pelletkessel ausschließlich die Betriebsfreigabe und
ggf. eine Wärmeanforderung zur Verfügung. Alle weiteren Regelprozesse
werden im Kesselregler selbstständig verarbeitet. Die Pufferladung (zwei
Pufferspeicher à 3000 L) und der dazugehörige Pumpen-/Mischerkreis
werden vom Kessel geregelt.

Die GA überwacht sämtliche relevanten Messgrößen und Zustände des
Kessels:

Über M_Bus kann optional ein externer Zähler angebunden werden, z. B.:
Wärmemengenzähler, oder Stromzähler, oder Wasserzähler
Die GA liest die über Modbus bereitgestellten Messwerte ein und stellt
sie auf der GLT für Trendaufzeichnungen, Energieberichte und
Auswertungen bereit.

folgende Schnittstellen stehen zur Verfügung:

2 x potenzialfreie Kontakte:
  1 x binäre Wärmeanforderung aus AS auf WP
  1 x binäre Störmeldungsaufschaltung auf AS
LAN-Schnittstelle der Kesselregelung für Hersteller-Fernwartung (keine
GA-Anbindung).
M-Bus Modul zur Einbindung: ca. 3DP

4.2.5 HT-Netz - Heizkreis BA2 - BA4

1 x Umwälzpumpe mit interner Differenzdruckregelung inkl. LVB
  1 x binäre Freigabeansteuerung aus AS auf Pumpe
  1 x binäre Störmeldungsaufschaltung auf AS
  1 x binäre Betriebsmeldungsaufschaltung auf AS
2 x analoger Rohrtemperaturfühler im Heizungs-VL/RL auf AS

Der Heizkreis ist in diesem Bauabschnitt als Vorhaltung auszuführen.
Alle hydraulischen und MSR-seitigen Komponenten werden installiert und
verdrahtet, jedoch softwareseitig deaktiviert. Die Inbetriebnahme und
Funktionsprüfung erfolgt in den nächsten Bauabschnitten..

4.2.5 HT-Netz - Heizkreis Heizkörper

1 x Umwälzpumpe mit interner Differenzdruckregelung inkl. LVB
  1 x binäre Freigabeansteuerung aus AS auf Pumpe
  1 x binäre Störmeldungsaufschaltung auf AS
  1 x binäre Betriebsmeldungsaufschaltung auf AS
1 x 3-Wege-Regelventil mit analoger Ansteuerung auf AS und analoger
Stellungsrückmeldung auf AS inkl.LVB
2 x analoger Rohrtemperaturfühler im Heizungsverteiler-VL/RL auf AS
1 x binärer Sicherheitstemperaturwächter (FBH) im Heizungs-VL auf AS

Steuerung:
Die Freigabe der Heizkreise erfolgt über einen einstellbaren Zeitraum
gemittelte Außentemperatur. Bei Unterschreiten des einstellbaren
Grenzwertes wird die Anlage eingeschaltet, die Umwälzpumpe geht in
Betrieb und die Temperaturregelung wird freigegeben. Bei Auftreten einer
Störung wird sie unverzögert abgeschaltet.
Dem Heizkreis ist ein Zeitschaltprogramm (Nutzungszeit) zugeordnet.
Außerhalb dieser Nutzungszeit wird der Sollwert für die
Vorlauftemperaturregelung um einen einstellbaren Wert abgesenkt. Über
die interne Differenzdruckregelung der Pumpe wird entsprechend der
Anforderung der nachgeschalteten Heizkreise die Pumpenleistung erhöht.
Die VL-Temperatur wird durch das Regelventil im Zubringerkreis auf max.
70°C begrenzt.

4.2.6 HT-Netz - Heizkreis Lüftung BA1

Das Erhitzerregister des Zentralen RLT-Gerätes wird aus dem
Heizkreisverteiler versorgt. Die Regelung sowie Steuerung des
Heizkreises sind der Lüftungsanlage zugeordnet.

2 x Umwälzpumpe mit interner Differenzdruckregelung inkl. LVB (einmal im
Heizkreis, einmal im Register)
  1 x binäre Freigabeansteuerung aus AS auf Pumpe
  1 x binäre Störmeldungsaufschaltung auf AS
  1 x binäre Betriebsmeldungsaufschaltung auf AS
1 x 3-Wege-Regelventil mit analoger Ansteuerung aus AS und analoger
Stellungsrückmeldung auf AS inkl.LVB (Pos. im Register)
2 x analoger Rohrtemperaturfühler im Heizungsverteiler-VL/RL auf AS
1 x binärer Sicherheitstemperaturwächter (FBH) im Heizungs-VL auf AS

Freigabe Registerkreis-Kreis an den RLT-Geräten
Der Regelkreis der Temperatur Zuluft-Abluft/Raumluft wirkt als
Stellsignal auf das Stellgerät des Lufterhitzers. Die Registerpumpe wird
in Abhängigkeit des Erhitzer-Stellventilausgangs (Y = 6,0 %) ohne
Verzögerung über einen Schaltbefehl eingeschaltet. Für das verzögerte
Ausschalten der Pumpe bei geschlossenem Regelventil (Y = 2,0 %), ist
eine Ausschaltverzögerungszeit von 5 Minuten definiert. Um ein
Blockieren bei längeren Stillstandzeiten zu verhindern, wird die Pumpe
über den periodischen Pumpenlauf 1x wöchentlich für 1 Minute
eingeschaltet. Das Auftreten einer Störung bewirkt das unverzögerte
Abschalten der Pumpe. Die Störung wird über die AS gemeldet.

Frostschutz Betrieb / Anfahrschaltung über Rücklauftemperatur:
Zum Schutz des Erhitzerregisters gegen Einfrieren wird bei Anforderung
oder Betrieb der RLT-Anlage die
Pumpe bei einem einstellbaren Wert (Vorgabe: 5 °C) der Außentemperatur
in Betrieb gesetzt und eine
Rücklauftemperaturregelung aktiviert.
Außentemperatur / Rücklauftemperatur
  -16 °C / +35 °C
  +5 °C / +25 °C

Steht beim Anlagenstart am Heizregister kein Heizmedium zur Verfügung,
wird das Einschalten der Anlage
bis zum Erreichen des Sollwerts am RL-Temperaturfühler verhindert. Im
Betrieb der Anlage wird die
Rücklauftemperatur auf ein geringeres Temperaturniveau geregelt, um auch
eine geringere Zulufttemperatur
ausregeln zu können. Durch diese Maßnahme wird ein stetig wirkender
wasserseitiger Frostschutz
nachgebildet, der bei Anlagenbetrieb der verriegelnden
Frostschutzwächterauslösung entgegenwirkt.

Regelung:
Regelung Rücklauftemperaturbegrenzung:
Die Rücklauftemperaturbegrenzung wird mit dem Rücklauftemperaturfühler
vorgenommen. Eine
Grenzwertverletzung wird über das Stellsignal des Regelventils des
Heizkreises ausgeregelt. Eine
außentemperaturabhängige Grenzwertgleitung kann eingestellt werden

4.2.5 HT-Netz - Heizkreis Notbetrieb Puffer

1 x Umwälzpumpe mit interner Differenzdruckregelung inkl. LVB
  1 x binäre Freigabeansteuerung aus AS auf Pumpe
  1 x binäre Störmeldungsaufschaltung auf AS
  1 x binäre Betriebsmeldungsaufschaltung auf AS
2 x analoger Rohrtemperaturfühler im Heizungs-VL/RL auf AS
2 x 2-Wege-Stellventile mit binärer Ansteuerung aus AS und binärer
Stellungsrückmeldung auf AS inkl.LVB

Der Heizkreis dient ausschließlich dem Notbetrieb für den Fall eines
Ausfalls der Wärmepumpe.
In diesem Betriebszustand können die Stellventile über die
Gebäudeleittechnik elektrisch geöffnet werden. Die Beladung der
Wärmepumpen-Pufferspeicher erfolgt dann über den Pelletkessel, sodass
der Niedertemperatur-Heizkreis auch bei Ausfall der Wärmepumpe weiterhin
betrieben werden kann.

4.2.6 NT/ HT-Netz - Sicherheitseinrichtungen

Die Druckhaltung und Entgasung der Heizungsanlage erfolgt zentral über
eine kompressorgesteuerte Druckhaltestation mit integrierter
Entgasungseinrichtung. Die Station ist für beide Heiznetze - das
Niedertemperaturnetz (NT) sowie das Hochtemperaturnetz (HT) - gemeinsam
zuständig und gewährleistet einen stabilen Anlagenbetriebsdruck sowie
die automatische, kontinuierliche Entgasung beider Kreisläufe.

Die kompressorgesteuerte Druckhaltestation sowie die Entgasungsanlage
verfügen jeweils über eine vollständig integrierte Regelung und arbeiten
autark. Beide Geräte führen alle zur Funktion erforderlichen
Regelprozesse selbstständig aus.

Die Gebäudeautomation (GA) übernimmt die Anbindung der Druckhaltestation
über die vorhandene Modbus-Schnittstelle sowie einen zusätzlichen
digitalen Störmeldekontakt. Über diese Anbindung werden der
Betriebszustand, Drücke sowie alle Störmeldungen erfasst und auf der GLT
visualisiert. Die GA führt Trendaufzeichnungen der relevanten Messwerte
durch und meldet Störungen umgehend an die GLT, inklusive Weiterleitung
an übergeordnete Alarmstrukturen.

Die Entgasungseinheit ist ebenfalls über Modbus angebunden und liefert
Status- und Störmeldungen an die GA. Die GA überwacht den korrekten
Betrieb der Entgasung beider Heizkreise und führt eine kontinuierliche
Zustandsüberwachung und Dokumentation über Trendlogs durch.

folgende Schnittstellen stehen zur Verfügung:

Entgasungsstation:

Modbus RTU Schnittstelle
ca. bis zu 5DP

  1 x binäre Störmeldungsaufschaltung auf AS
  1 x binäre Eingang für Kontaktwasserzähler
  1 x analoger Eingang für Leitfähigkeitsmessung
  1 x binärer Eingang (230V) für externe Nachspeisesteuerung aus
Druckhaltung

Druckhaltung

Modbus RTU Schnittstelle
ca. bis zu 5 DP

  1 x binäre Störmeldungsaufschaltung auf AS
  1 x binäre Eingang für Kontaktwasserzähler
  2 x analoger Eingang für Systemdruck
  1 x binärer Ausgang (230V) für externe Entgasungsstation

5. Kälte

5.1 Ansteuerung Kälteerzeugung/Klimagerät EDV - Raum EG

Anbindung des Klimageräts an die Gebäudeautomation erfolgt über
physikalische Aufschaltung der Betriebs-u. Störmeldung, sowie die
Freigabe über die GA.
Daraus läßt sich das Klimagerät auf die Gebäudeautomation aufschalten,
überwachen und visualisieren. Die Regelung des Außen-u. Innengeräts
erfolgt selbstständig autark.

2 x potenzialfreie Kontakte:
  1 x binäre Freigabe von AS auf Klima
  1 x binäre Störmeldung von Klima auf AS

6. Sanitär

6.1 Hebeanlage

Es wird im Heizraum UG eine Doppelhebeanlagen verbaut. Für die
Hebeanlagen mit Herstellerregelung ist ein Leistungsabgang im
Schaltschrank vorzusehen. Zusätzlich ist ein potenzialfreier kontakt für
die Aufschaltung auf die GA.
Darüber hinaus wird ein Warngerät zur Überwachung des Pumpensumpfs bzw.
des umgebenden Bereichs installiert. Das Warngerät meldet
Überschwemmungen oder Feuchtigkeitseinbrüche (z. B. durch Rohrschäden,
Rückstau oder defekte Abflüsse) direkt an die GA.
Das Warngerät verfügt über einen potenzialfreien Alarmkontakt zur
Aufschaltung auf die GA

2 x potenzialfreie Kontakte:
  1 x binäre Alarmmedung von Warngerät auf AS
  1 x binäre Störmeldung von Hebeanlage auf AS

6.2 Enthärtungsanlage

Die Enthärtungsanlage besitzt eine eigene interne Steuerung und arbeitet
vollständig autark. Die Regelung sämtlicher Betriebsabläufe (Enthärtung,
Regeneration, Verschnittwasserregelung, Hygienisierung,
Desinfektionszyklen, Resthärteüberwachung, Salzmangelüberwachung)
erfolgt ausschließlich über die integrierte Mikroprozessorsteuerung des
Herstellers.

1 x potenzialfreie Kontakte:
  1 x binäre Sammelstörmeldung (Salzmangel, Störung, Wasser) von
Enthärtungsanlage auf AS

Zusätzlich kann ein  Konnektivitätsmodul installiert werden Das Modul
wird werkseitig in das jeweilige Enthärtermodul eingebaut und stellt
einen LAN-Anschluss zur Integration in das bauseitige Netzwerk bereit.
Über die Internetverbindung ermöglicht das Modul ausschließlich die
Bedienung und Überwachung der Enthärtungsanlage über die
herstellereigene App (iOS/Android) sowie das Webinterface des
Herstellers.

Die Funktionalität des Konnektivitätsmoduls dient ausschließlich der
Betreiber- bzw. Herstellerschnittstelle.
Eine Anbindung an die Gebäudeautomation (GA) oder die GLT erfolgt nicht.

6.3 Regenwassernutzunganlage

Die Regenwassernutzungsanlage ist ein vollautomatisches Kompaktmodul zur
Versorgung des Gebäudes mit Regenwasser aus einer Zisterne. Die Anlage
besteht aus zwei mehrstufigen Hochdruckkreiselpumpen, einem
Hybridbehälter zur Speicherung und Frischwassernachspeisung sowie einer
integrierten Elektroniksteuerung.
Die Anlage verfügt über eine eigene vollwertige Steuerung und benötigt
keine externe Regelung durch die Gebäudeautomation.
Die GA übernimmt ausschließlich Überwachung und Störmeldungsmanagement.

Externer potenzialfreier Kotakt (Sammelstörmeldung,
Sammelbetriebsmeldung)
Externer Füllstandsanzeiger
  1 x binärer Ausgang (Wechsler 250 VAC / 1A)

6.3 Hauswasserstation mit Spülautomatik

Der Automatik-Rückspül-Schutzfilter dient zur Filtration von
feinkörnigen Feststoffen im Trinkwasser.
Die Rückspülung erfolgt automatisch zeitgesteuert oder
differenzdruckabhängig über das integrierte Steuergerät. Eine manuelle
Rückspülung ist zusätzlich möglich. Während der Rückspülung bleibt die
Wasserversorgung unterbrechungsfrei erhalten (Punkt-Rotations-System).
Bei Stromausfall schließt ein Sicherheitsmodul das Spülventil
selbsttätig.

Das Gerät verfügt über ein Bedienfeld mit Display, integrierter
Überwachung und Meldungsfunktionen sowie einen potenzialfreien Eingang
für die externe Rückspülauslösung. Für Fernmeldungen stehen
potenzialfreie Kontakte zur Verfügung

2 x potenzialfreie Kontakte:
  1 x binäre Meldung Rückspülung von Hauswasserstation auf AS
  1 x binäre Störmeldung von Hauswasserstation auf AS

## Gebäudeautomation BA1
Datum: 02.04.26

*Hinweis*
Anlagen zum LV:
- Lageplan
- Baustelleneinrichtungsplan
- Grundrisse UG, EG, OG1, Dach
- MSR Topologie
- Schnitte

Der beigefügten Pläne dienen lediglich der Übersicht.
Die Positionstexte sind Basis für die Kalkulation.

Automatische Sortierung
Die Verdingungsunterlagen wurden automatisch sortiert.
Der Bieter hat die Vollständigkeit der Unterlagen
anhand der Seitenzahlen zu prüfen und fehlende Blätter
beim ausschreibenden Landratsamt anzufordern.
Doppelseiten sind auszusortieren und zu vernichten.

*Hinweis*
Hinweis zu allgemeinen Pflichten des AN und
insbesondere zu den vorzulegenden Unterlagen durch den
AN.

Im Zuge der Genehmigungsplanung wurde ein
Brandschutznachweis aufgestellt, dieser wurde durch
einen Prüfsachverständigen bescheinigt.

Die Bauausführung wird ebenfalls durch einen
Prüfsachverständigen bescheinigt.

Eine grundlegende Pflicht des AN regelt Art. 52 BayBO.
"(1) Jeder Unternehmer ist für die mit den
öffentlich-rechtlichen Anforderungen übereinstimmende
Ausführung der von ihm übernommenen Arbeiten und
insoweit für die ordnungsgemäße Einrichtung und den
sicheren Betrieb der Baustelle verantwortlich.
Erforderliche Nachweise und Unterlagen hat er zu
erbringen und auf der Baustelle bereitzuhalten. Werden
Bauprodukte verwendet, die die CE-Kennzeichnung nach
der Verordnung (EU) Nr. 305/2011 tragen, ist die
Leistungserklärung bereitzuhalten.
(2) Jeder Unternehmer hat auf Verlangen der
Bauaufsichtsbehörde für Arbeiten, bei denen die
Sicherheit der Anlage in außergewöhnlichem Maße von der
besonderen Sachkenntnis und Erfahrung des Unternehmers
oder von einer Ausstattung des Unternehmens mit
besonderen Vorrichtungen abhängt, nachzuweisen, dass er
für diese Arbeiten geeignet ist und über die
erforderlichen Vorrichtungen verfügt."

Die erforderlichen Nachweise und Unterlagen sind
entsprechend der beauftragten Leistung systematisch
gegliedert und vollständig im Original und digital als
pdf-Datei zu übergeben.

Diese Nachweise und Unterlagen sind grundlegender
Bestandteil der zu erbringenden Leistung und
Voraussetzung für eine Nutzung. Daher sind diese auch
zentraler Bestandteil der geschuldeten Leistung.

Unvollständige Unterlagen und Nachweise berechtigen den
AG zum Kürzen der Vergütung der betroffenen Positionen
sowie zur Verweigerung der Abnahme bis die Unterlagen
vorliegen.

### Bereich 01 MSR-Gebäudeautomation

#### Abschnitt 01.01 Feldgeräte

*Hinweis*
Feldgeräte:

1. Allgemeines
Alle Feldgeräte sind dauerhaft mit einem weißen
Resopalschild, graviert mit schwarzer Schrift, zu
kennzeichnen.
Die Kennzeichnungsstruktur der Liegenschaft ist
einzuhalten und vorab abzustimmen

2. Lieferung und Montage
In den Einheitspreisen der Feldgeräte sind folgende
Leistungen enthalten:
Lieferung einschließlich sämtlichem Zubehör
Festlegung der Montageorte in Abstimmung mit den
beteiligten Gewerken
Betriebsfertige mechanische Montage, einschließlich
aller erforderlichen Bohrungen, Durchführungen,
Befestigungen und sonstigem Zubehör
Betriebsfertige elektrische Montage, einschließlich
Einführen, Ablängen, Abisolieren, Auflegen und
fachgerechtem Eindichten der Leitungen
Prüfen, Einstellen und Parametrieren der Feldgeräte

Die Endverlegung der Anschlussleitungen (Sensorik und
Aktorik) einschließlich aller dafür notwendigen
Konstruktionen, Kabelverlegesysteme und Zubehörteile
ist in den Einheitspreisen enthalten.

3. Anforderungen an Regelventile
Regelventile sind vom Auftragnehmer Gebäudeautomation
auf Grundlage der vom Auftragnehmer des jeweiligen
Mediengewerks bereitzustellenden Angaben
(Druckverluste, Pumpenförderhöhen, Volumenströme)
eigenverantwortlich zu dimensionieren.
Bei gewerkeseitigen Änderungen sind die Berechnungen
anzupassen.
Der Einbau von wasserseitigen Einbauteilen (z. B.
Tauchhülsen, Niveaugebern, Ventilen) erfolgt durch den
Auftragnehmer des jeweiligen BTA-Gewerkes.

4. Anforderungen an Qualität und Messung
Die Qualität und Ausstattung der Feldgeräte ist so zu
bemessen, dass alle Anforderungen des
Leistungsverzeichnisses erfüllt werden.
Messbereiche, Nennwerte und Auslegungen sind im
Auftragsfall zu überprüfen und ggf. an die
Erfordernisse anzupassen.
Alle Sensoren sind so zu platzieren, dass die
ausgegebenen Signalgrößen ein realistisches Abbild der
Prozessgrößen darstellen und nicht durch äußere
Einflüsse (z. B. Wärmestrahlung, Isolation,
Fremdbeeinflussung) verfälscht werden.

Wiederholgenauigkeit der Messwertgeber:

  ±0,5 K im Bereich -30 °C . +50 °C

  ±0,2 K im Bereich  0 °C . +50 °C

  ±1,0 K im Bereich  0 °C . +130 °C

  ±0,5 K im Bereich -30 °C . +80 °C

5.Elektrischer Anschluss
Der elektrische Anschluss für Betriebs- und
Signalspannungen sowie Signalströme erfolgt gemäß den
jeweils gültigen Normen:
DIN VDE 0100 / HD 60364
(insbesondere Teile 410, 430, 540,701)
DIN EN 60204-1 (VDE 0113-1) - Elektrische Ausrüstung
von Maschinen
VDE-AR-N 4100
DIN EN 61131-2 (VDE 0631-2) - Anforderungen an
Ein-/Ausgänge

Für die Übertragung von Analogwerten sind 4-20 mA (mit
lebendem Nullpunkt) oder 0-10 V Signale zu verwenden.

6. Systemkompatibilität
Es sind Feldgeräte anzubieten, deren Signale vom
angebotenen GA-System ohne zusätzliche Baugruppen,
Umsetzer, Koppelrelais oder externe
Stromversorgungseinheiten verarbeitet oder angesteuert
werden können.
Werden ausnahmsweise andere Feldgeräte eingesetzt, sind
sämtliche zusätzlichen Aufwendungen in den
Einheitspreis des Gerätes einzukalkulieren

7. Antriebe
Für Antriebe, deren Betriebsspannung nicht der
vorhandenen Netz- oder Ausgangsspannung der
Automationsstation entspricht, ist die anteilige
Spannungsversorgung einschließlich Koppelelementen
einzurechnen.

Alle eingesetzten Antriebe müssen eine einheitliche
Betriebsspannung (z. B. 24 V AC/DC oder 230 V AC)
besitzen
Nur in begründeten Ausnahmefällen (z. B. große
Antriebsleistung) dürfen abweichende Spannungen
verwendet werden.
Jeder Antrieb muss über eine Möglichkeit zur
Handverstellung verfügen, sofern dies
sicherheitstechnisch zulässig ist

8. Kabeleinführungen und Kennzeichnung
Alle Kabeleinführungen sind mit metrischen
Kabelverschraubungen mit Zugentlastung nach gültiger
Norm auszuführen.

Einbauorte sind mit den beteiligten Gewerken zu
koordinieren, anzuzeichnen, zu beschriften und in
Lageplänen zu dokumentieren.
Montage- und Installationsanweisungen sind zu befolgen
und bei Bedarf anderen Fachfirmen zur Verfügung zu
stellen.

Alle Versorgungs-, Signal- und Datenleitungen sind
beidseitig (am Feldgerät und Schaltschrank) mit
Kabelbezeichnungsschildern und den erforderlichen
Kabelbindern zu kennzeichnen.

Montageort und Beschriftungstext sind mit der
Bauleitung und dem Betreiber abzustimmen.

**01.01.0010 Außentemperatur-Messwertgeber IP65**
Außentemperaur - Messwertgeber

Meßsignal passend zum Automationssystem,
Anschluss in 2-/3- oder 4-Leitertechnik,
Einsatzbereich -30 bis +50 Grad C,
Wiederholgenauigkeit +/- 0,5 K
relativer Fehler max. 2,5% vom Einsatzbereich,
Schutzart DIN EN 60529, Schutzart IP 65,
mit wetterfestem,  korrosions-  und bruchsicherem
Kunststoffgehäuse mit Sonnenschutzeinrichtung,
mit Zubehör für Wandmontage im Freien,
mit zugentlastender,  wasserdichter Kabelverschraubung, einschließlich Montage- und
Befestigungsmaterialien,
einschl. beidseitigem elektr. Anschluß,
Kennzeichnung an beiden Leitungsenden,
mit Resopalschild
Menge: 1,000 Stck
Zuordnung: 481 070

**01.01.0020 KNX Raumtemperatursensor**
KNX Raumtemperatursensor

Raumtemperaturmesswertgeber
Temperaturbereich 0 bis + 50 Grad C
Wiederholgenauigkeit +/- 0,2 K

Ausführung Unterputzmontage, passend in Schalter- und
Steckdosenprogrammen verschiedener Hersteller (55*55
mm),
RAL 9010 reinweiß
Gehäuse nach EN 60730-1,

Schnittstelle gemäß KNX-TP-Protokoll, (gemeinsamer
Raumautomationsbus EIB/KNX)

liefern, betriebsfertig montieren incl. allem
Kleinzubehör wie passende Unterputzdose, Endverlegung
inbetriebnehmen und beschriften.

Angebotenes Fabrikat: '

....................................................'
  (Vom Bieter
einzutragen)
Menge: 30,000 Stck
Zuordnung: 481

**01.01.0030 KNX Raumtemperatursensor mit Sollwertsteller**
KNX Raumtemperatursensor mit Sollwertsteller

Raumtemperaturmesswertgeber
Temperaturbereich 0 bis + 50 Grad C
Wiederholgenauigkeit +/- 0,2 K

wie oben jedoch mit zusätzlichem Sollwertsteller
für die Verstellung von +/- 5K

Ausführung Unterputzmontage, passend in Schalter- und
Steckdosenprogrammen verschiedener Hersteller (55*55
mm),
RAL 9010 reinweiß
Gehäuse nach EN 60730-1,

Schnittstelle gemäß KNX-TP-Protokoll, (gemeinsamer
Raumautomationsbus EIB/KNX)

liefern, betriebsfertig montieren incl. allem
Kleinzubehör wie passende Unterputzdose, Endverlegung
inbetriebnehmen und beschriften.

Angebotenes Fabrikat: '

....................................................'
  (Vom Bieter
einzutragen)
Menge: 5,000 Stck
Zuordnung: 481

**01.01.0040 KNX Raum- Multisensor Temp./CO2**
KNX Raum- Multisensor zur Erfassung von Temperatur, r.
Feuchte und Luftqualität

Raumtemperaturmesswertgeber,
Temperaturbereich 0 bis + 40 Grad C
Wiederholgenauigkeit +/- 0,2 K

Relative Feuchte-Messwertgeber,
Messbereich 0 bis 95 % relative Feuchte,
Wiederholgenauigkeit +/- 2 %,

Luftqualitäts- Messwertgeber für Einzelgaserfassung,
Messgröße CO2,
Einsatzbereich 400 bis 5000 ppm,

Ausführung Unterputzmontage, passend in Schalter- und
Steckdosenprogrammen verschiedener Hersteller (55*55
mm),
RAL 9010 reinweiß
Gehäuse nach EN 60730-1,

Schnittstelle gemäß KNX-TP-Protokoll, (gemeinsamer
Raumautomationsbus EIB/KNX)

liefern, betriebsfertig montieren incl. allem
Kleinzubehör wie passende Unterputzdose, Endverlegung
inbetriebnehmen und beschriften.

Angebotenes Fabrikat: '

....................................................'
  (Vom Bieter
einzutragen)
Menge: 10,000 Stck
Zuordnung: 481

**01.01.0050 Tauchtemperatur-Sicherheitsbegrenzer**
Tauchtemperatur-Sicherheitsbegrenzer

mit korrosions- und bruchsicherem Gehäuse,
geeignet für den Einbau in Rohrleitungen und Behälter,
in Stabausführung Einbaulänge 100 mm,
einschl. Schutzrohr L=100mm mit Gewinde, Messing,
Druckstufe PN10, Schutzart IP43,
Verwendungsbereich -30 bis +120 Grad C,
mit Sollwertsteller verdeckt innerhalb des Gehäuses,
Einstellbereich von 15 bis 95 Grad C,
Schaltdifferenz 8 K, Kontaktgeber mit einer
Schaltstufe,
mit pot.-freien Umschaltkontakt
mit zugentlastender, wasserdichter Kabelverschraubung,
einschl. Befestigungsmaterialien

liefern, betriebsfertig montieren incl. einschließlich
Montage- und Befestigungsmaterial, mit zugentlastender,
wasserdichter Kabelverschraubung, endverlegen,
anschließen, inbetriebnehmen und beschriften,
Menge: 1,000 Stck
Zuordnung: 481

**01.01.0060 Tauchtemperatur-Messwertgeber in Stabausführung 100 mm,**
Tauchtemperatur-Messwertgeber in Stabausführung, 100mm

Tauchtem peratur-Messwertgeber, PN10, L=100 mm
für Medium Pumpenwarmwasser,
Meßsignal passend zum Automationssystem,
Anschluss in 2-/3- oder 4-Leitertechnik,
mit korrions- und bruchsicherem Gehäuse,
in Stabausführung, Druckstufe PN10,
Einbaulänge 100 mm, aktive Messzone bis 50 mm,
einschl. Schutzrohr L=100 mm mit Gewinde,
Material aus Messing,
Verwendungsbereich 0 bis +110 Grad C,
Schutzart DIN EN 60529, IP 43,
mit zugentlastender,  wasserdichter Kabelverschraubung, einschließlich Montage- und
Befestigungsmaterialien,
einschl. beidseitigem elektr. Anschluß,
Kennzeichnung an beiden Leitungsenden,
mit Resopalschild
Menge: 10,000 Stck
Zuordnung: 481

**01.01.0070 Tauchtemperatur-Messwertgeber in Stabausführung 150mm,**
Tauchtemperatur-Messwertgeber in Stabausführung 150mm
,
Tauchtem peratur-Messwertgeber, PN10, L=150 mm
Leistung wie vor beschrieben, jedoch
Einbaulänge 150 mm, einschl. Schutzrohr L=150 mm
mit Gewinde
Menge: 14,000 Stck
Zuordnung: 481

**01.01.0080 Druck-Messwertgeber, Medium Wasser (nach WP)**
Druck-Messwertgeber, Medium Wasser

Druck-Messwertgeber, wassersetig
für flüssige Medien (Pumpenwarmwasser, Kaltwasser),
mit korrions- und bruchsicherem Gehäuse,
geeignet für den Einbau in Rohrleitungen
und Behälter,
mit Gewindeanschluss, für Druckstufe PN16,
medienberührte Teile aus Edelstahl,
Bereich der Arbeitstemperatur -10 bis 80 Grad C,
Einsatzbereich von 0 bis 4 bar,
Betriebsspannung 24V,
mit aktivem analogem Ausgangsignal,
überlastsicher bis 20 bar,
Schutzart DIN EN 60529, IP 54,
mit Adaptergewinde einschl. Adapter für
G 1/4 - G 1/2, einschließlich Montage- und
Befestigungsmaterialien, mit zugentlastender,
wasserdichter Kabelverschraubung,
einschl. beidseitigem elektr. Anschluß,
Kennzeichnung an beiden Leitungsenden,
mit Resopalschild

Angebotenes Fabrikat: '

....................................................'
  (Vom Bieter
einzutragen)
Menge: 2,000 Stck
Zuordnung: 481

**01.01.0090 Aktiver Fühler zur Erfassung der relativen Feuchte in Luftkanälen**
Aktiver Fühler zur Erfassung der relativen Feuchte in
Luftkanälen

Kanaltemperatur.-/ Feuchtemesswertgeber
für den Einsatz in industrieller Umgebung,
für Montage am Lüftungskanal,
mit korrions- und bruchsicherem Gehäuse,
Schutzart min. IP 65,
Spannungsversorgung 24 V,
mit aktivem Ausgangssignal 4-20 mA
für Feuchte und Temperatur,
Messbereich 0-100 Prozent rel. Feuchte,
Genauigkeit +/- 1 Prozent,
im Bereich 0 bis 90 Prozent rel. Feuchte,
Temperaturmessbereich -40 bis 80 Grad C,
metrische Einheiten, am Lüftungskanal montiert,
mit Kanaldurchführung,
mit zugentlastender, wasserdichter Kabelverschraubung,
komplett mit anteiligem Montage- und
Systemzubehör,
liefern, funktionsfähig montieren,
beidseitig anschließen und in Betrieb nehmen,
  einschl. Kabelmarker und Resopalschild
Menge: 1,000 Stck
Zuordnung: 481

**01.01.0100 Kabeltemperatur-Messwertgeber, PN10, L=280 mm**
Kabeltemperatur-Messwertgeber, PN10, L=280 mm

Kabeltemperatur-Messwertgeber,
für Medium Pumpenwarmwasser,
mit bruchsicherer Anschlussdose,
in Stabausführung, Druckstufe PN16,
Meßsignal passend zum Automationssystem,
Anschluss in 2-/3- oder 4-Leitertechnik,
Einbaulänge 280 mm, aktive Messzone bis 50 mm,
einschl. Schutzrohr L=280 mm mit Gewinde,
Material aus Edelstahl 1.4571,
Verwendungsbereich 0 bis +110 Grad C,
Schutzart DIN EN 60529, IP 43,
mit zugentlastender, wasserdichter Kabelverschraubung, einschließlich Montage- und
Befestigungsmaterialien,
einschl. beidseitigem elektr. Anschluß,
Kennzeichnung an beiden Leitungsenden,
mit Resopalschild
Menge: 4,000 Stck
Zuordnung: 481

**01.01.0110 Luftkanaltemperaturfühler PT-100, passiv**
Kanaltemperatur-Messwertgeber, L=400mm

Kanaltemperatur-Messwertgeber
in Stabausführung, Einbaulänge min. 400 mm,
aktive Messzone bis 50 mm,
Verwendungsbereich -50 bis 50 Grad C,
Meßsignal passend zum Automationssystem,
Anschluss in 2-/3- oder 4-Leitertechnik,
mit bruchsicherem Kunststoffgehäuse,
Schutzart DIN EN 60529, min. IP42,
geeignet für den Anbau an Lüftungskanäle,
mit Halterung und Einbauflansch,
mit zugentlastender, wasserdichter Kabelverschraubung, einschließlich Montage- und
Befestigungsmaterialien,
einschl. beidseitigem elektr. Anschluß,
Kennzeichnung an beiden Leitungsenden,
mit Resopalschild
Menge: 4,000 Stck
Zuordnung: 481

**01.01.0120 Differenzdruck-Messwertgeber (Druck)**
Differenzdruck-Messwertgeber (Druck)

Differenzdruck-Messwertgeber
für gasförmige Medien,
für Überdruck, Unterdruck oder Differenzdruck,
Einstellbereich 0 bis 2500 Pa,
zur Druckmessung im Luftkanal,
als Differenzdrucksensor mit elektronischem Messystem,
Messtolerenz +/- 1,0  Prozent,
für Nennspannung 24 V oder 230 VAC,
mit digitaler Anzeige vor Ort,
Arbeitsbereich und Nullpunkt verschiebbar,
mit 1 pot.-freien Umschaltkontakt
(mit einstellbarer Schaltgrenze),
Überlastsicherheit bis zur 10-fachen max. Messpanne,
mit einstellbarer elektronischer Dämpfung,
mit bruchsicherem Kunststoffgehäuse,
Schutzart DIN EN 60529, IP 43,
EMV-Prüfung nach EN 50081-2, 50082-2,
mit Druckanschlüssen für Schlauchtüllen,
mit Anschlußschläuchen in angemessenen Längen,
mit System- und Montagezubehör, Montageset,
einschl. Montage- und Befestigungsmaterialien,
einschl. beidseitigem elektr. Anschluß,
Kennzeichnung an beiden Leitungsenden,
mit Resopalschild
Menge: 2,000 Stck
Zuordnung: 481

**01.01.0130 Differenzdruck-Messwertgeber (Volumenstrom)**
*** Bedarfsposition mit GB
Differenzdruck-Messwertgeber (Volumenstrom)

Digitaler Differenzdruck-Messwertgeber
für gasförmige Medien,
für Volumenstrommessung in Lüftungsanlagen,
Einstellbereich 0 bis 6000 Pa,
zur direkten Messung des Volumenstromes
über Messblende, Ringdüse, Staugitter,
als Differenzdrucksensor mit elektronischem
Messystem, Messtolerenz +/- 1,5 %,
für Nennspannung 24 V oder 230 VAC,
mit aktivem Ausgangssignal (0-10V / 4-20mA),
mit bis zu 5-stelliger LCD-Anzeige,
Arbeitsbereich und Nullpunkt verschiebbar,
Überlastsicherheit bis zur  max. Messpanne,
mit einstellbarer elektronischer Dämpfung,
mit bruchsicherem Kunststoffgehäuse,
Schutzart DIN EN 60529, IP 43,
EMV-Prüfung nach EN 50081-2, 50082-2,
mit Druckanschlüssen für Schlauchtüllen,
mit Montageflansch zum Anbau am Luftkanal,
mit Anschlußschläuchen in angemessenen Längen,
inkl. Befestigungskonstruktion,
mit zugentlastender, wasserdichter Kabelverschraubung,
komplett mit anteiligem Montage- und
Systemzubehör,
liefern, funktionsfähig montieren,
beidseitig anschließen und in Betrieb nehmen,
einschl. Kabelmarker und Resopalschild
Menge: 2,000 Stck
Zuordnung: 481

**01.01.0140 Differenzdruckschaltert f. Luft, Filter**
*** Bedarfsposition mit GB
Differenz-Druckwächter für Luft (Filter)

Differenzdruck-Wächter für Luft
als Filterrüberwachung, WRG-Überwachung
mit bruchsicherem Kunststoffgehäuse,
Schutzart DIN EN 60529, IP 43,
Messbereich 50 bis 500 Pa, Schaltdifferenz 20 Pa,
mit Sollwertsteller innerhalb des Gehäuses,
mit pot.-freien Umschaltkontakt,
mit Luftkanalanschlußnippel, Anschlußschläuchen in
angemessenen Längen (min. 2m),
mit zugentlastender, wasserdichter Kabelverschraubung, einschließlich Montage- und
Befestigungsmaterialien,
einschl. beidseitigem elektr. Anschluß,
Kennzeichnung an beiden Leitungsenden,
mit Resopalschild
Menge: 2,000 Stck
Zuordnung: 481

**01.01.0150 Frostschutztemperaturwächter, wasserseitig, 5....65°C, Kapillare 1600mm**
Frostschutztemperaturwächter f. Rohrleitungsmontage

Messelement:  Flüssigkeitsausdehnungsfühler
Kapillarlänge:  1600mm
Sollwerteinstellung:  5...65°C
Schaltdifferenz:  5K
Schaltspannung:  AC 24 ...250V
Digital-Ausgang:  1-polig; potentialfrei,
Umschaltkontakt
Schutzart:  IP65

incl. allem f. die Montage an der Rohrleitung
notwendigem Zubehör

liefern, betriebsfertig montieren incl. allem
Kleinzubehör, endverlegen, anschließen, inbetriebnehmen
und beschriften,
Menge: 1,000 Stck
Zuordnung: 481

**01.01.0160 Frostschutzthermostat, luftseitig, 6m**
Frostschutzthermostat, luftseitig,

6m, -5...15°C, 15A, 250V
Für die luftseitige Temperaturüberwachung von
Wasser-Lufterwärmen in Lüftungs- und Klimaanlagen zur
Verhinderung von Frostschäden.

Min. Ansprechlänge:  300mm
Kapillarlänge:  6000mm
Sollwerteinstellbereich:  -5....15°C
Schaltdifferenz:  2K
Schaltspannung:  AC250V
Schaltstrom:  10A
Digatausgänge:  1-pol.; potentialfrei,
Umschaltkontakt
Schutzart:  IP54

liefern, betriebsfertig montieren incl. allem
Kleinzubehör, endverlegen, anschließen, inbetriebnehmen
und beschriften,
Menge: 1,000 Stck
Zuordnung: 481

**01.01.0170 Kondensationswächter**
Kondensationswächter zur Detektion von
Kondenswasserbildung an Kühldecken. Der Wächter
registriert die Betauung des Anlegeprismas. Das Gerät
beinhaltet Sensor und Auswerteelektronik. Mit Melde-LED
und Relaiskontakt zur Aufschaltung auf Regler- und
Anzeigesysteme. Zusätzlich stehen dem Gerät zwei
analoge 0..10 V Ausgänge zur Verfügung mit denen im
Auslieferungszustand Taupunkt und Temperatur ausgegeben
werden. Der Sensor ist mit einem 2 Meter langen Kabel
abgesetzt. Werkzeugloses Öffnen, Schließen und
Verkabeln sowie entnehmbare Kabeleinführungen und
Steckklemmen gewährleisten eine einfache, schnelle und
bequeme Montage

Messgrößen: Temperatur, relative Feuchte, absolute
Feuchte, Enthalpie, Taupunkt, Kondensation
Ausgang Spannung: 2x 0..10 V oder 0..5 V,
Ausgang Schaltkontakt: Wechselkontakt, potentialfrei,
max. 250 V ~: 1 A ohmsche Last
Ausgangssignal Temperatur: Skalierung Analogausgang,
0..+50 °C (Standardeinstellung), auswählbar aus 4
Temperaturbereichen -40..+60 | 0..+50 | -20..+80 |
-15..+35 °C,  konfigurierbar
Genauigkeit Temperatur: ±0,5 K (typ. bei 21 °C)
Messbereich Feuchte: 0..100% rH ohne Betauung, 0..85
KJ/kg Enthalpie, 0..50 | 0..80 g/m³ absolute Feuchte,
0..+50 | -20..+80 °C Taupunkt, optional konfigurierbar,
Genauigkeit Feuchte: ±2% zwischen 10..90% rH (typ. bei
21 °C), Potentiometer zur Einstellung der
Empfindlichkeit
Spannungsversorgung: 15..24 V = (±10%) SELV, 24 V ~
(±10%) SELV
Schnittstelle: Aktiv, 0..5 V, 0..10 V, Schaltkontakt
Anzeige: LED grün - Spannungsversorgung OK, LED rot -
Betauung
Anschlussleitung: PVC, 0,25 mm², weiß, Länge
Anschlussleitung: 2 m
Anschluss: entnehmbare Kabeleinführung M25 mit 4-fach
Kabeleinführung für Kabel mit max. Ø=7 mm, abnehmbare
Steckklemme, max. 2,5 mm²
Gehäuse: USE-L, schlag- und bruchsicheres Gehäuse mit
Klappdeckel, PC, Farbe: reinweiß, Deckel transparent,
Schutzart: IP65 gemäß DIN EN 60529
Temperatureinsatzbereich: 0..+50 °C, Einsatzbereich
Feuchte: max. 85% rH nicht dauerhaft kondensierend
Menge: 3,000 Stck
Zuordnung: 481

**01.01.0180 Vereisungsfühler NTC 5K**
*** Bedarfsposition mit GB
Vereisungsfühler NTC 5K

elektronischer Temperaturfühler
NTC
5K
Durchmesser 6mm

liefern, betriebsfertig montieren incl. allem
Kleinzubehör, endverlegen, anschließen, inbetriebnehmen
und beschriften,
Menge: 1,000 Stck
Zuordnung: 481

**01.01.0190 Elektrischer Klappenstellantrieb.bis ca. 15x15mm Fläche, 15Nm**
*** Bedarfsposition mit GB
Elektrischer Klappenstellantrieb Federrücklauf. ca.
15x15mm, 15Nm

Drehantrieb für Steckmontage zur Steuerung von
Luftklappen.
Manuelle Klappenbetätigung, mit Stellungsrückmeldung
über Endlagenschalter,mit Notstellfunktion wartungsfrei
und reversierbar

Betriebsspannung:  AC24V
Schutzart:  IP54
Drehwinkel:  90°
Stellzeit:  75s
Stellsignal:  2-Punkt
Ansteuerung:  24VAC
Hilfsschalter:  2
Stellungsrückmeldung:  Endlagenschalter
Nennleistung:  9VA
Drehmoment:  ca. 15Nm
Luftklappenfläche:  bis 2,0 m²

incl. allem sonstigen dazugehörigen und notwendigen
Zubehör,
wie Wetterschutz f. Drehantrieb oder
Wellenaufnahme-Adapter

liefern, betriebsfertig montieren incl. allem
Kleinzubehör, endverlegen, anschließen, inbetriebnehmen
und beschriften,
Menge: 3,000 Stck
Zuordnung: 481

**01.01.0200 Luftkanal-Rauchmelder mit DIBT-Zulassung**
Luftkanal-Rauchmelder mit DIBT-Zulassung

mit bruchsicherem Kunststoffgehäuse,
Schutzart DIN EN 60529, DIN EN 54-7,
IP54, DIBT-Zulassung,
geeignet für den Anbau an Lüftungskanäle,
mit Halterung, Einbauflansch und Schutzfilter,
für Luftgeschwindigkeiten bis 20 m/s,
mit elektronischem Messprinzip,
Nennspannung 24V oder 230V AC,
für Umgebungstemperatur -10 bis 50 Grad C,
für maximale Feuchtigkeit 99% rF,
mit pot.-freien Umschaltkontakt für Betrieb, Störung,
Wartung,
mit LED Anzeige für Betrieb, Störung, Wartung am
Einbauort,

Der Kanalrauchmelder ist in die bestehende BMA
einzubinden

liefern, betriebsfertig montieren incl. einschließlich
Montage- und Befestigungsmaterial, mit zugentlastender,
wasserdichter Kabelverschraubung, endverlegen,
anschließen, inbetriebnehmen und beschriften,
Menge: 2,000 Stck
Zuordnung: 481

**01.01.0210 Ultraschall-Durchflussmesser DN150 für Medium Glykol-Gemisse**
Magnetisch-induktiver oder Ultraschall-Durchflussmesser
DN150 zur Erfassung von Volumenstrom und
Mediumstemperatur, geeignet für Wasser-Glykol-Gemische.
Messwertausgabe über 4-20 mA bzw. Feldbus. Fabrikat und
Ausführung nach Wahl des Auftragnehmers.

liefern.
Einschließlich erforderliches Verbindungs- und
Befestigungsmaterial.
anschließen, inbetriebnehmen und beschriften,

Angebotenes Fabrikat: '

....................................................'
  (Vom Bieter
einzutragen)
Menge: 4,000 Stck
Zuordnung: 481

**01.01.0220 Leckage-Detektor, Stabelektrode**
Leckage-Detektor, Stabelektrode

Leckage-Detektor, Stabelektrode
für elektrisch leitende Flüssigkeiten, als
Stabelektrode,
mit Schaltzustandsanzeige am Einbauort,
einschl. Elektrodenrelais und Leitungsbruchüberwachung,
einschl. Anschluss aller elektrischen Leitungen an
Elektroden und Elektrodenrelais,
Kontaktbelastung 230 V AC, 5 A,
Gehäuse in Schutzart IP 43 DIN EN 60529 (VDE 0470-1),
einschl. der geberspezifischen Einbauteile,
inklusive Befestigungskonstruktion,
mit zugentlastender, wasserdichter Kabelverschraubung,
komplett mit anteiligem Montage- und Systemzubehör
einschl. beidseitigem elektr. Anschluß,
Kennzeichnung an beiden Leitungsenden,
mit Resopalschild
Menge: 3,000 Stck
Zuordnung: 481

**01.01.0230 Reparaturschalter, Hilfskontakte je 1 NO/NC**
Reparaturschalter, Hilfskontakte je 1 NO/NC
Sperrvorrichtung Balkengriff Rot/Gelb;
Ausschalter 3-p;
Lasttrennschalter bis 40 A;
Kunststoffgehäuse; Schutzisoliert

liefern, betriebsfertig montieren incl. einschließlich
Montage- und Befestigungsmaterial, mit zugentlastender,
wasserdichter Kabelverschraubung, endverlegen,
anschließen, inbetriebnehmen und beschriften,
Menge: 4,000 Stck
Zuordnung: 481

**01.01.0240 Protokoll Fühlerabgleich je Messwert**
Erstellung eines Testprotokolls mit Nachweis, dass alle
Fühlerwerte abgeglichen wurden mit einer
Vergleichsmessung durch ein hochpräzises Messgerät (z.
B. Testotherm).
Für jeden Fühlerwert muss ein Protokoll in Form eines
schriftlichen Ausdrucks über das z. B.
Testothermmeßgerät oder die zugehörige PC-Auswertung
erfolgen über den Zeitraum von mindestens 5 Minuten.
(alle 15 Sekunden ein Messwert).
Das gesamte Protokollergebnis wird tabellarisch
dargestellt in einer Tabelle, in der auch die beim
Bieterfühler auf dem Automationssystem gemessenen Werte
in dem selben Intervall aufgelistet werden.
Menge: 1,000 psch
Zuordnung: 481

*Hinweis*
Armaturen Pumpenwarmwasser
Die folgend aufgeführten Regelarmaturen dienen zum
Einsatz in Pumpenwarmwasseranlagen mit einer maximalen
Betriebstemperatur (Absicherungstemperatur) von 100
Grad C. Der Leistungsumfang umfasst die Lieferung und
Übergabe an den Auftragnehmer der
Wärmeversorgungsanlagen zum Einbau in das hydraulische
System. Der elektrische Anschluss und die
Inbetriebnahme ist im Leistungsumfang der jeweiligen
Armaturenposition enthalten.

**01.01.0250 Mischregelarmatur mit Antrieb, für Medium Wasser, kvs-Wert 25,0**
Mischregelarmatur mit Antrieb, für Medium Wasser,
kvs-Wert 25,0

Sitzleckage max. 0,1 % vom Kvs-Wert, PN 6, DN 40, mit
gleichprozentiger Kennlinie, Flanschanschluss DIN EN
1092, Gehäuse aus Gusseisen mit Lamellengraphit
EN-GJL-250, mit Grundbeschichtung, Kegel aus Messing,
Spindel aus nichtrostendem Stahl, Werkstoff-Nr 1.4305,
Spindelabdichtung mit Doppel-O-Ring aus EPDM,

elektrischer Stellantrieb, Stellsignal AC/DC 24 V,
2-10V stetig,
Rückmeldung 0-10V stetig.
Bemessungsbetriebsspannung in V 24
Schutzart IP 44 DIN EN 60529 (VDE 0470-1), mit
Stellungsrückmeldung, passend zum Regelsystem, mit
mechanischer Handverstellung, Stellglied und Antrieb
zusammengebaut, mit mechanischer Stellungsanzeige,
liefern.
Einschließlich erforderliches Verbindungs- und
Befestigungsmaterial.
anschließen, inbetriebnehmen und beschriften,
Menge: 1,000 Stck
Zuordnung: 481

**01.01.0260 Mischregelarmatur mit Antrieb, für Medium Wasser, kvs-Wert 10.0**
Mischregelarmatur mit Antrieb, für Medium Wasser,
kvs-Wert 10m³/h

Sitzleckage max. 0,1 % vom Kvs-Wert, PN 6, DN 25, mit
gleichprozentiger Kennlinie, Flanschanschluss DIN EN
1092, Gehäuse aus Gusseisen mit Lamellengraphit
EN-GJL-250, mit Grundbeschichtung, Kegel aus Messing,
Spindel aus nichtrostendem Stahl, Werkstoff-Nr 1.4305,
Spindelabdichtung mit Doppel-O-Ring aus EPDM,

elektrischer Stellantrieb, Stellsignal AC/DC 24 V,
2-10V stetig,
Rückmeldung 0-10V stetig.
Bemessungsbetriebsspannung in V 24
Schutzart IP 44 DIN EN 60529 (VDE 0470-1), mit
Stellungsrückmeldung, passend zum Regelsystem, mit
mechanischer Handverstellung, Stellglied und Antrieb
zusammengebaut, mit mechanischer Stellungsanzeige,
liefern.
Einschließlich erforderliches Verbindungs- und
Befestigungsmaterial.
anschließen, inbetriebnehmen und beschriften,
Menge: 2,000 Stck
Zuordnung: 481

**01.01.0270 Mischregelarmatur mit Antrieb, für Medium Wasser, kvs-Wert 63,0**
Mischregelarmatur mit Antrieb, für Medium Wasser,
kvs-Wert 63 m³/h

Sitzleckage max. 0,1 % vom Kvs-Wert, PN 6, DN 65, mit
gleichprozentiger Kennlinie, Flanschanschluss DIN EN
1092, Gehäuse aus Gusseisen mit Lamellengraphit
EN-GJL-250, mit Grundbeschichtung, Kegel aus Messing,
Spindel aus nichtrostendem Stahl, Werkstoff-Nr 1.4305,
Spindelabdichtung mit Doppel-O-Ring aus EPDM,

elektrischer Stellantrieb, Stellsignal AC/DC 24 V,
2-10V stetig,
Rückmeldung 0-10V stetig.
Bemessungsbetriebsspannung in V 24
Schutzart IP 44 DIN EN 60529 (VDE 0470-1), mit
Stellungsrückmeldung, passend zum Regelsystem, mit
mechanischer Handverstellung, Stellglied und Antrieb
zusammengebaut, mit mechanischer Stellungsanzeige,
liefern.
Einschließlich erforderliches Verbindungs- und
Befestigungsmaterial.
anschließen, inbetriebnehmen und beschriften,
Menge: 1,000 Stk
Zuordnung: 481

**01.01.0280 Flanschenabsperrventil mit Stellantrieb DN 65, für Medium Wasser**
Flanschenabsperrventil DN 65,
inkl. Schrauben und Dichtungen, wie vor bechrieben

elektrischer Stellantrieb, Zweipunkt Regelung auf/zu
Rückmeldung auf/zu
Bemessungsbetriebsspannung in V 24
Schutzart IP 44 DIN EN 60529 (VDE 0470-1), mit
Stellungsrückmeldung, passend zum Regelsystem, mit
mechanischer Handverstellung, Stellglied und Antrieb
zusammengebaut, mit mechanischer Stellungsanzeige,
liefern.
Einschließlich erforderliches Verbindungs- und
Befestigungsmaterial.
anschließen, inbetriebnehmen und beschriften,
Menge: 2,000 Stck
Zuordnung: 481

#### Abschnitt 01.02 Automationssystem / DDC

*Hinweis*
STLB-Bau 2015-4 70
Die Automationseinrichtungen übernehmen den Betrieb der
technischen Anlagen:
Erfassen von Betriebs- und Störmeldungen,
Erfassen von Mess- und Zählwerten,
Ausgabe von Stell- und Schaltbefehlen,
Betriebskontrolle, automatische und manuelle
Betriebsführung, Steuerung und Regelung,
Optimierung, Kommunikation mit einer übergeordneten
Ebene, mit Subsystem.

*Hinweis*
Die ausgeschriebenen Schaltanlagen mit DDC-Technik
dienen der Steuerung und Regelung der
betriebstechnischen Anlagen.

Eine herstellerübergreifende Kommunikation und
Vernetzung
der Automation- und Leitebene ist als
BACnet-Einrichtungen mit der Kommunikation nach DIN EN
ISO 16484-5 als eingebaute und dauerhafte
Grundeigenschaft bis zur BACnet Schnittstelle im AS
anzubieten.
Zur Vorbereitung der BACnet Kommunikation ist keine
zusätzliche Hardware und kein zusätzlicher
Dienstleistungsaufwand notwendig.
Für die Kommunikation der nativen Automationsstationen
(AS) mit anderen nativen BACnet-Einrichtungen darf kein
physikalisches oder virtuelles Gateway erforderlich
werden.
Die AS sind mit implementierten BACnet-Protokoll
anzubieten. Zur Sicherstellung der BACnet-
Kommunikation dürfen nur Geräte (Automationsstationen)
angeboten werden, die dem Prüfverfahren im europäischen
BACnet-Testlabor, dem WSP- LAP Stuttgart unterzogen
worden sind. Hierbei sind die Vorgaben des Standards
zwingend zu erfüllen.

Die Interoperabilität von Produkten verschiedener
BACnet- Hersteller, gemäß der geforderten
BACnet-Funktionalitäten für die Geräteprofile ist zu
gewährleisten

B-OWS  (GLT)
B-BC  (Automationsstation)
B-ASC  (Raumautomationsstation)

BACnet Protocol Revision: 1.12 oder höher

Die angebotenen Automationsstationen haben zum
Zeitpunkt der Angebotsabgabe zwingend dem Geräteprofil
eines
BACnet Building Controller (B-BC)
BACnet Protocol Revision: 1.12 oder höher
zu entsprechen. Zusätzlich muss die angebotene
Automationsstation zwingend für das B-BC Profil mit dem
BTL-Logo zertifiziert worden sein.

Alle Ein- und Ausgänge der DDC-Baugruppen müssen
über Messertrennklemmen verdrahtet werden.

Eine Handbedienung der Aktoren EIN/AUS, AUF/ZU ist
an den DDC-Ausgangsmodulen vorzusehen.

Für jeden Informationsschwerpunkt ist zwingend das
Beiblatt 070-4 (071-1) Hardware Automationseinrichtungen auszufüllen.

Die Verarbeitungsfuntkionen sind den physikalischen
Ein-/Ausgaben mit einzukalkulieren.

Die angebotenen Automationsstationen entsprechen dem
BACnet Standard Geräteprofil eines BACnet Building
Controllers (B-BC) BACnet Protocol Revision: 1.12 oder
höher. Der Qualitätsnachweis für die angebotenen
Automationsstationen ist in Form eines Zertifikats und
dem BTL Product Listing - BTL Logo zu erbringen und mit
dem Angebot abzugeben.

Automationsstation als WEB-Automationsstation, die die
Ethernet- und TCP/IP Netzwerktechnologie verwendet.
Diese beinhaltet einen integrierten Web-Server, der
anwenderspezifische Web-Seiten (HTML-Seiten) auf einem
PC mit Internet Explorer liefert.
Jeder Nutzer (mit den richtigen Zugängen) kann mit der
entsprechenden Berechtigung von jedem Intranetzugang
die Automationsstation überwachen und steuern.

Geforderte Funktionalität der BACnet- Schnittstelle:
Physikalisches Medium:
-  BACnet UDP/IP auf Ethernet mind. 10 Mbit/s
-  PTP point to point (EIA RS232 für DFÜ)

Interoperabilitäts-Funktionen der AS:
Datenaustausch (Data Sharing DS):

- DS-RP-A  A(Client) liest Eigenschaft von B(Server)
- DS-RP-B  B(Server) lässt Eigenschaft duch A(Client)
lesen
- DS-RPM-A  A liest mehrere Eigenschaften von B
gleichzeitig
- DS-RPM-B  B lässt mehrere Eigenschaften durch A
lesen
- DS-WP-A  A beschreibt eine Eigenschaft von B
- DS-WP-B  B lässt Beschreiben einer Eigenschaft durch
A
  zu
- DS-WPM-B  B lässt Beschreiben mehrerer Eigenschaft
durch
A zu
- DS-COV-A  A aboniert Informationen über bestimmte
Wertänderungen von B
- DS-COV-B  B stellt aboniert Informationen für A
bereit
- DS-COVP-A  A abboniert Informationen über eine
beliebige
Wertänderung von B
- DS-COVP-B  B stellt aboniert Informationen einer
Eigenschaft für A bereit

Alarm and event management (AE):
- AE-N-I-B  B erzeugt geräteinterne Meldung und
unterstützt Intrinsic und Algorithmic Reporting
- AE-N-E-B  B erzeugt Meldung aus Informationen
anderer BACnet-Geräte mittels regelbasiertem Melden
- AE-ACK-B  B bearbeitet Quittierung
von Meldungen durch A
- AE-ASUM-B  B stellt Alarmübersichten für A bereit
- AE-ESUM-B  B stellt Liste der ereignisauslösenden
Objekte
für A bereit
- AE-INFO-B  B stellt Listen der anstehenden Alarme
und
Ereignisse mit Zeitstempelund ausstehenden
Quittierungen
für A bereit
- AE-EL-I-B  B sammelt Ereignismeldungen in einem
internen
Speicher
- AE-EL-E-B  B sammelt Ereignismeldungen anderer
BACnet
Geräte und speichert diese in einem int. Speicher

Scheduling (SCH):
- SCHED-I-B  B führt zeitanhängiges Schalten bei
eigenen
Datenpunkten aus
- SCHED-E-B  B führt zeitanhängiges Schalten bei
Datenpunkten anderer BACnet-Geräte aus

Trending (T)
- T-VMT-I-B  B sendet im internen
Speicher gesammelte Trenddaten geräteinterner
Datenpunkte an A
- T-VMT-E-B  B sendet im internen Speicher
gesammelte Trenddaten von Datenpunkten im GA-Netzwerk
an A
- T-VMMV-I-B  B sendet die im internen Speicher
gesammelte
Trenddaten aus Mehrfachaufzeichnungen geräteinterner
Datenpunkte an A
- T-VMMV-E-B  B sendet die im internen Speicher
gesammelte
Trenddaten aus Mehrfachaufzeichnungen von Datenpunkten
im GA-Netzwerk an A
- T-AMVR-B  B meldet A mittels Intrinsic oder
Algorithmic Reporting, dass sich im Trendaufzeichnungs
Speicher eine festgelegte Anzahl von Einträgen
gesammelt
hat.
- T-ATR-B  B informiert A, dass sich im
Trendaufzeichnungs-Speicher eine festgelegte Anzahl von
Einträgen angesammelt hat.

Device-Management-Funktionen (DM):
- DM-DDB-A  A sucht nach DEV- Properties anderer
BACnet-Geräte (Who-Is, I-Am)
- DM-DDB-B  B stellt A Informationen über seine
eigenen Device-Properties zur Verfügung und reagiert
auf die
Anforderung, sich zu identifizieren
- DM-DOB-A  A sucht im Netzwerk nach
Adressinformationen von BACnet- Objekten (Who-Has, I
Have)
- DM-DOB-B  B sendet A Adressinformationen über
die Objekte von B
- DM-DDC-B  B schaltet die BACnet- Kommunikation
auf Befehl von A ein oder aus
- DM-TS-A  A veranlasst Zeitsynchronisation nach
regionaler Zeit
- DM-TS-B  B übernimmt von A die Zeitsychronisation
nach regionaler Zeit
- DM-UTC-A  A veranlasst Zeitsyn- chronisation nach
Greenwich-Zeit
- DM-UTC-B  B übernimmt von A die
Zeitsynchronisation nach Greenwich- Zeit
- DM-RD-B  B führt das Programm- Start-Kommando
von A aus
- DM-BR-B  B sendet A de Konfigurationsdaten von
B zur Sicherung (Backup) oder lädt die
Konfigurationsdaten
neu nach Ausfall von B
- DM-R-B  B informiert A über einen Neustart
- DM-LM-B  B erstellt oder löscht
Listenelemente in Properties
- DM-OCD-B  B erstellt oder löscht unterstützte
Objekte
auf Anforderung von A

Network-Management-Funktionen (NM)
- NM-CE-A  A veranlasst B zum Auf-/ Abbauen von
Remote-Verbindungen über Halbrouter
- NM-CE-B  B baut Remote-Verbindungen über
Halbrouter auf oder ab

Zu unterstützende Datenobjekte (min.):
- Analog-Input, -Output, -Value
- Binary-Input, -Output, -Value
- Calendar
- Command
- Device,
- Event Enrollment
- File
- Loop
- Multistate-Input, -Output, -Value
- Notification Class
- Program
- Schedule
- Trendlog
- Accumulator
- Pulse-Converter
- Event Log
- Trend Log Multiple
- Load Control
- Structured-View

Networking Options:
- BACnet/IP Broadcast Management Device
(BACnet BBMD)
- Router Clause 6 (Remote Management
Functionality / BACnet/PTP

Character Sets Supported
- ISO 8859-1
- ISO 10646 (UCS-2)
- UTF-8

einschließlich eventuell erforderlicher BACnet Router,
Switches, Netzwerkdosen, Patchkabel, usw. zur Erfüllung
der geforderten Funktionen für die BACnet
Schnittstelle.

*Hinweis*
Die Automationseinrichtungen DIN EN ISO 16484-2
bestehen aus Grundeinheit mit Spannungsversorgung für
die Automationseinrichtung, Zentraleinheit mit
Mikroprozessor und Speicher, einschl.
Software-Nutzungsrechte für Betriebssystem, Ein-
/Ausgabefunktionen, Verarbeitungsfunktionen für
Überwachen, Steuern und Regeln, Uhrenbaustein,
Pufferung von Speicher und systeminterner Uhr für mind.
72 h, Watchdog-Einrichtung zur Eigenüberwachung,
Schnittstelle für mobile Programmiereinrichtung,
Schnittstelle für herstellerspezifische Kommunikation,
Schnittstelle für Bedien- und Beobachtungseinrichtung,
Schnittstelle für Ein-/Ausgabebaugruppen,
Kommunikationseinheit als Schnittstelle zu Feld-,
Automations- oder Management-Netzwerk sowie zum
Anschluss von Bedien-/Beobachtungs- und Servicegeräten,
der Ausfall oder Austausch eines
Kommunikations-Teilnehmers führt nicht zum Ausfall oder
Störung der gesamten Kommunikation, Störfestigkeit DIN
EN 61000-6-2 (VDE 0839-6-2), Störaussendung DIN EN
61000-6-3 (VDE 0839-6-3), Bedien- und
Beobachtungseinheit für Bedienung, Anzeige,
Parametrierung und/oder Programmierung der
Automationseinrichtung, bei wiederkehrender
Netzspannung gehen die Automationseinrichtungen
automatisch ohne Neueingaben von Programmen, Parametern
oder Handeingriff wieder in Betrieb.

**01.02.0010 Automationsstation (AS) ASP01 bis 300DP - UG - Raum Heizung**
Automationsstation (AS) ASP01bis 300DP - UG - Raum
Heizung

Zentraleinheit mit Mikroprozessor in 32-Bit oder 64-Bit
Technologie, einschließlich Betriebssystem-Software,
Nutzungsrechte/Lizenzen und Speicher für
Betriebssystem, Funktionen sowie deren Daten, mit
Uhrenbaustein, Pufferung von Speicher und
systeminterner Uhr für mind. 72 h, Watchdogeinichtung
zur Eigenüberwachung, mit BACnet-Geräteprofil B-BC
(BACnet-Building Controller), mit Webserver- und
BBMD-Funktionalität, Störfestigkeit DIN EN 50082-2,
Störaussendung EN 61000-6-2 / 61000-6-4, mit
Schnittstelle für mobile Programmiereinrichtung, mit
Schnittstelle für lokale und dezentrale
Ein-/Ausgabebaugruppen mit Kommunikationseinheiten als
Schnittstelle zum Datenaustausch zu Feld-, Automations-
und Managementebene sowie zum Anschluß von
Bedien-/Beobachtungs- und Servicegeräten, mit
Kommunikationseinheit für herstellerneutrale
Datenkommunikation BACnet nach DIN EN ISO 16484-5, mit
Schnittstelle für die Anbindung an das GA-Netzwerk
(BACnet UDP/IP), mit Peer-to-Peer Kommunikation (auch
ohne Managementebene), mit automatischer
Zeitsynchronisierung, mit Sommer-/Winterumschaltung
nach EG-Norm oder programmierbar, mit Speicher für die
Datenarchivierung von min. 15000 Werten, mit
Überspannungsschutz DIN VDE 0845-1 für die Anbindung
der dezentralen E/A-Baugruppen,
mit ca. 10 m Datenkabel für den Anschluß an die
bauseitige Netzwerkdose

Der Ausfall oder Austausch eines
Kommunikations-Teilnehmers führt nicht zu Ausfall oder
Störung der gesamten Kommunikation. Bei wiederkehrender
Netzspannung gehen die Automationsstationen automatisch
ohne Neueingaben von Programmen, Parametern oder
Handeingriff wieder in Betrieb.

Die Automationsstation muß folgende Kapazitäten für den
Anschluß und die Verarbeitung der physikalischen,
kommunikativen Ein-/Ausgänge besitzen. Eine Reserve von
min. 20% ist mit zu berücksichtigen.

Datenpunktgerüst für ASP01 - UG Raum Heizung

Physikalische Ein-/Ausgabefunktion
Digitale Ausgänge:  ca. 18 Stück
Digitale Eingänge:  ca. 56 Stück
Analoge Ausgänge:  ca.  5 Stück
Analoge Eingänge:  ca. 40 Stück

Kommunikative Datenpunkte insgesamt: 86
Mod-Bus: ca. 40 DP
M-Bus: ca.30 DP

- BACnet Schnittstelle
- KNX-Datenschnittstelle
- Datenschnittstelleneinheit M-Bus:
- Modbus TCP -Schnittstelle
Menge: 1,000 Stck
Zuordnung: 481

**01.02.0020 Automationsstation (AS) ASP02 bis 300DP - UG - Raum Lüftungszentrale**
Automationsstation (AS) ASP02 bis 300DP - UG - Raum
Lüftungszentrale

Zentraleinheit mit Mikroprozessor in 32-Bit
Technologie, einschließlich Betriebssystem-Software,
Nutzungsrechte/Lizenzen und Speicher für
Betriebssystem, Funktionen sowie deren Daten, mit
Uhrenbaustein, Pufferung von Speicher und
systeminterner Uhr für mind. 72 h, Watchdogeinichtung
zur Eigenüberwachung, mit BACnet-Geräteprofil B-BC
(BACnet-Building Controller), mit Webserver- und
BBMD-Funktionalität, Störfestigkeit DIN EN 50082-2,
Störaussendung DIN EN 50081-1, mit Schnittstelle für
mobile Programmiereinrichtung, mit Schnittstelle für
lokale und dezentrale Ein-/Ausgabebaugruppen mit
Kommunikationseinheiten als Schnittstelle zum
Datenaustausch zu Feld-, Automations- und
Managementebene sowie zum Anschluß von
Bedien-/Beobachtungs- und Servicegeräten, mit
Kommunikationseinheit für herstellerneutrale
Datenkommunikation BACnet nach DIN EN ISO 16484-5, mit
Schnittstelle für die Anbindung an das GA-Netzwerk
(BACnet UDP/IP), mit Peer-to-Peer Kommunikation (auch
ohne Managementebene), mit automatischer
Zeitsynchronisierung, mit Sommer-/Winterumschaltung
nach EG-Norm oder programmierbar, mit Speicher für die
Datenarchivierung von min. 15000 Werten, mit
Überspannungsschutz DIN VDE 0845-1 für die Anbindung
der dezentralen E/A-Baugruppen, mit ca. 10 m Datenkabel
für den Anschluß an die bauseitige Netzwerkdose

Der Ausfall oder Austausch eines
Kommunikations-Teilnehmers führt nicht zu Ausfall oder
Störung der gesamten Kommunikation. Bei wiederkehrender
Netzspannung gehen die Automationsstationen automatisch
ohne Neueingaben von Programmen, Parametern oder
Handeingriff wieder in Betrieb.

Die Automationsstation muß folgende Kapazitäten für den
Anschluß und die Verarbeitung der physikalischen,
kommunikativen Ein-/Ausgänge besitzen. Eine Reserve von
min. 20% ist mit zu berücksichtigen.

Datenpunktgerüst für ASP02 - UG - Raum Lüftungszentrale

Physikalische Ein-/Ausgabefunktion
Digitale Ausgänge:  ca. 11 Stück
Digitale Eingänge:  ca. 41 Stück
Analoge Ausgänge:  ca.  2 Stück
Analoge Eingänge:  ca. 12 Stück

Kommunikative Datenpunkte insgesamt: 137
Mod-Bus: 24 DP
KNX: 100 DP

- BACnet Schnittstelle
- KNX-Datenschnittstelle
- Modbus TCP -Schnittstelle
Menge: 1,000 Stck
Zuordnung: 481

**01.02.0030 Automationsstation (AS) ASP11 bis 250DP - EG - MSR - Raum**
Automationsstation (AS) ASP11 bis 250DP - EG -
Heizungsraum MSR - Raum

Zentraleinheit mit Mikroprozessor in 32-Bit
Technologie, einschließlich Betriebssystem-Software,
Nutzungsrechte/Lizenzen und Speicher für
Betriebssystem, Funktionen sowie deren Daten, mit
Uhrenbaustein, Pufferung von Speicher und
systeminterner Uhr für mind. 72 h, Watchdogeinichtung
zur Eigenüberwachung, mit BACnet-Geräteprofil B-BC
(BACnet-Building Controller), mit Webserver- und
BBMD-Funktionalität, Störfestigkeit DIN EN 50082-2,
Störaussendung DIN EN 50081-1, mit Schnittstelle für
mobile Programmiereinrichtung, mit Schnittstelle für
lokale und dezentrale Ein-/Ausgabebaugruppen mit
Kommunikationseinheiten als Schnittstelle zum
Datenaustausch zu Feld-, Automations- und
Managementebene sowie zum Anschluß von
Bedien-/Beobachtungs- und Servicegeräten, mit
Kommunikationseinheit für herstellerneutrale
Datenkommunikation BACnet nach DIN EN ISO 16484-5, mit
Schnittstelle für die Anbindung an das GA-Netzwerk
(BACnet UDP/IP), mit Peer-to-Peer Kommunikation (auch
ohne Managementebene), mit automatischer
Zeitsynchronisierung, mit Sommer-/Winterumschaltung
nach EG-Norm oder programmierbar, mit Speicher für die
Datenarchivierung von min. 15000 Werten, mit
Überspannungsschutz DIN VDE 0845-1 für die Anbindung
der dezentralen E/A-Baugruppen, mit ca. 10 m Datenkabel
für den Anschluß an die bauseitige Netzwerkdose

Der Ausfall oder Austausch eines
Kommunikations-Teilnehmers führt nicht zu Ausfall oder
Störung der gesamten Kommunikation. Bei wiederkehrender
Netzspannung gehen die Automationsstationen automatisch
ohne Neueingaben von Programmen, Parametern oder
Handeingriff wieder in Betrieb.

Die Automationsstation muß folgende Kapazitäten für den
Anschluß und die Verarbeitung der physikalischen,
kommunikativen Ein-/Ausgänge besitzen. Eine Reserve von
min. 20% ist mit zu berücksichtigen.

Datenpunktgerüst für ASP11 - EG - MSR - Raum

Physikalische Ein-/Ausgabefunktion
Digitale Ausgänge:  ca. 14 Stück
Digitale Eingänge:  ca. 16 Stück
Analoge Ausgänge:  ca.  0 Stück
Analoge Eingänge:  ca.  0 Stück

Kommunikative Datenpunkte insgesamt:
Mod-Bus: 90 DP
KNX: 100 DP

- BACnet IP Schnittstelle
- KNX-Datenschnittstelle
Menge: 1,000 Stck
Zuordnung: 481

**01.02.0040 Automationsstation (AS) ASP21 bis 250DP - OG - MSR - Raum**
Automationsstation (AS) ASP21bis 250DP - OG -
Heizungsraum MSR - Raum

Zentraleinheit mit Mikroprozessor in 32-Bit
Technologie, einschließlich Betriebssystem-Software,
Nutzungsrechte/Lizenzen und Speicher für
Betriebssystem, Funktionen sowie deren Daten, mit
Uhrenbaustein, Pufferung von Speicher und
systeminterner Uhr für mind. 72 h, Watchdogeinichtung
zur Eigenüberwachung, mit BACnet-Geräteprofil B-BC
(BACnet-Building Controller), mit Webserver- und
BBMD-Funktionalität, Störfestigkeit DIN EN 50082-2,
Störaussendung DIN EN 50081-1, mit Schnittstelle für
mobile Programmiereinrichtung, mit Schnittstelle für
lokale und dezentrale Ein-/Ausgabebaugruppen mit
Kommunikationseinheiten als Schnittstelle zum
Datenaustausch zu Feld-, Automations- und
Managementebene sowie zum Anschluß von
Bedien-/Beobachtungs- und Servicegeräten, mit
Kommunikationseinheit für herstellerneutrale
Datenkommunikation BACnet nach DIN EN ISO 16484-5, mit
Schnittstelle für die Anbindung an das GA-Netzwerk
(BACnet UDP/IP), mit Peer-to-Peer Kommunikation (auch
ohne Managementebene), mit automatischer
Zeitsynchronisierung, mit Sommer-/Winterumschaltung
nach EG-Norm oder programmierbar, mit Speicher für die
Datenarchivierung von min. 15000 Werten, mit
Überspannungsschutz DIN VDE 0845-1 für die Anbindung
der dezentralen E/A-Baugruppen, mit ca. 10 m Datenkabel
für den Anschluß an die bauseitige Netzwerkdose

Der Ausfall oder Austausch eines
Kommunikations-Teilnehmers führt nicht zu Ausfall oder
Störung der gesamten Kommunikation. Bei wiederkehrender
Netzspannung gehen die Automationsstationen automatisch
ohne Neueingaben von Programmen, Parametern oder
Handeingriff wieder in Betrieb.

Die Automationsstation muß folgende Kapazitäten für den
Anschluß und die Verarbeitung der physikalischen,
kommunikativen Ein-/Ausgänge besitzen. Eine Reserve von
min. 20% ist mit zu berücksichtigen.

Datenpunktgerüst für ASP21 - OG- MSR - Raum

Physikalische Ein-/Ausgabefunktion
Digitale Ausgänge:  ca. 14  Stück
Digitale Eingänge:  ca. 46  Stück
Analoge Ausgänge:  ca.  0  Stück
Analoge Eingänge:  ca.  0  Stück

Kommunikative Datenpunkte insgesamt:
Mod-Bus: 108 DP
KNX: 99 DP

- BACnet IP Schnittstelle
- BACnet IP Schnittstelle für extern
- KNX-Datenschnittstelle
Menge: 1,000 Stck
Zuordnung: 481

**01.02.0050 Binär-Ausgänge (BA)**
Binär-Ausgänge (BA) für ein- und mehrstufige Impuls-
oder Dauerschaltbefehle, Dreipunkt-Stellbefehle sowie
Pulsweitenmodulation, mit Ausgabe über pot.-freie
Kontakte, einschl. Hilfs- bzw. Koppelrelais, mit
optischer Zustandsanzeige der Ausgänge über LED, mit
Notbedienebene über Schiebeschalter Automatik-Hand,
Notbedienung über einrastende, direktwirkende Tasten,
mit Klemmenblock, Beschriftungsträger und
Montagezubehör, mit dauerhafter, maschineller
Klartextbeschriftung
Menge: 50,000 Stck
Zuordnung: 481

**01.02.0060 Binär-Eingänge (BE)**
Binär-Eingänge (BE) mit Abfragespannung für die
Erfassung von
Binärsignalen, Binärsignale, die mind. 0,2s anstehen
werden erfasst, zum Anschluß von pot.-freien bzw.
pot.-behafteten Kontakten, einschl. Koppelrelais mit
LED, mit optischer Zustandsanzeige der Ausgänge über
LED, mit Klemmenblock, Beschriftungsträger und
Montagezubehör, mit dauerhafter, maschineller
Klartextbeschriftung
Menge: 130,000 Stck
Zuordnung: 481

**01.02.0070 Analog-Ausgänge (AA), stetig**
Analog-Ausgänge (AA), stetig für die Ausgabe von
stetigen Analogsignalen, kurzschlußfest und direkt mit
dem Bezugspotential der Automationsstation verbunden,
Stellgeräte sind am Ausgang direkt anschließbar,
Ausgänge mit Signalbereich von 0(4) bis 20mA sind mit
einer Bürde von 250 Ohm belastbar, Ausgänge mit einem
Signalbereich von 0(2) bis 10V sind für einen
Mindestwiderstand von 10 kOhm ausgelegt, die
Digital-/Analog-Umsetzung erfolgt mit mind. 10 Bit
Auflösung, mit Auswertung und Überwachung auf
Polarität, Kurzschluß, Drahtbruch und
Messbereichsfehler, mit optischer LED-Anzeige der
Zustände der Ausgänge, mit Notbedienebene über direkt
wirkende Potentiometer 0..100%, mit Trenneinrichtungen
zur Potentialtrennung, mit Klemmenblock,
Beschriftungsträger und Montagezubehör, mit
dauerhafter, maschineller Klartextbeschriftung
Menge: 10,000 Stck
Zuordnung: 481

**01.02.0080 Analog-Eingänge (AE), aktiv**
Analog-Eingänge (AE), aktiv für direkten Anschluß von
aktiven Gebern 0(2) bis 10V, bzw. 0(4) bis 20mA und
passiven Gebern. mit Trenneinrichtungen zur
Potentialtrennung, die Digital-/Analog-Umsetzung
erfolgt bei aktiven Gebern mit mind. 10 Bit und bei
passiven Gebern mit mind. 12 Bit Auflösung, mit
Auswertung und Überwachung auf Polarität, Kurzschluß,
Drahtbruch und Messbereichsfehler, einschl.
Spannungsversorgung, mit Klemmenblock,
Beschriftungsträger und Montagezubehör mit dauerhafter,
maschineller Klartextbeschriftung
Menge: 35,000 Stck
Zuordnung: 481

**01.02.0090 Analog-Eingänge (AE), passiv**
Analog-Eingänge (AE), passiv für direkten Anschluß von
passiven Gebern, Anschluss in 2-/3- oder
4-Leitertechnik, mit Trenneinrichtungen zur
Potentialtrennung, die Digital-/Analog-Umsetzung
erfolgt bei aktiven Gebern mit mind. 10 Bit und bei
passiven Gebern mit mind. 12 Bit Auflösung, mit
Auswertung und Überwachung auf Polarität, Kurzschluß,
Drahtbruch und Messbereichsfehler, mit Klemmenblock,
Beschriftungsträger und Montagezubehör, mit
dauerhafter, maschineller Klartextbeschriftung
Menge: 30,000 Stck
Zuordnung: 481

**01.02.0100 Grundeinheit Automationsstation**
Grundeinheit Automationsstation zur Aufnahme der
Automationsstation einschließlich E/A-Baugruppen, mit
Stromversorgung für die Automationsstation und die
E/A-Baugruppen, mit herstellerspezifischen
Anschaltbaugruppen, mit Überspannungsfeinschutz für die
Automationsstation mit Einbaumaterial, Sicherungen,
Klemmen, etc. Platzreserve min. 20%
Menge: 4,000 Stck
Zuordnung: 481

**01.02.0110 Bedien- und Beobachtungseinrichtung mit Farbdisplay 15"**
Bedien- und Beobachtungseinrichtung für AS mit
Farbdisplay 15" als Touchscreen mit Anwender
Software-Ausstattung als Web-Browser zum direkten
Anschluss an Controller mit eigenem Web-Server.

Die örtlich fest installierte Bedien- und
Beobachtungseinrichtung gestattet den Zugriff auf die
direkt angeschlossene Automationsstationen (AS) im
Sinne eines Bedienens, Anzeigens und Parametrierens.
Das Gerät verfügt über eine Menüführung und/oder über
eine Direkteingabe von Benutzeradressen. Es ist der
Zugriff auf alle aufgeschalteten Informationspunkte und
anwendungsbezogenen Parameter möglich. Das Gerät ist
gut zugänglich an der Schaltschranktüre anzubringen.

Einschl. betriebsfertig montieren, Türausschnitte,
Klein- und Befestigungsmaterialien, Adapter, Stecker,
Verbindungskabel inbetriebnehmen und beschriften usw.

Funktionen:
- Abfrage aller Zustände von binären  Eingängen und
Meßwerte analoger Eingänge
- Abfrage und im Handbetrieb Ändern aller Zustände von
binären und analogen Ausgängen
- Abfrage und Ändern aller Sollwerte, Regelparameter,
  Schaltzeiten usw.
- Menügeführes anlegen von Terndkurven.
- Darstellen von allen historischen Trendkurven mit den
letzten
  1000 Werten die in der AS gespeichert sind.
- alle Funktionen laufen unabhängig von der
Funktionstüchtigkeit der Management-Ebene vollkommen
autark ab.

Einbau:
Einbau in Schaltschranktür
Menge: 2,000 Stck
Zuordnung: 481

**01.02.0120 Datenschnittstelleneinheit Hardware/Grundsoftware Modbus**
Datenschnittstelleneinheit (DSE) zum Datenaustausch
zwischen
Automationseinrichtung und Lüftungsgeräten sowie
Warmwasserbereitungsstation, bestehend aus: Hardware,
Spannungsversorgung, geräte- und mediumspezifischen
Anschlüssen und Verbindern, Kommunikations- und
Treiber-Software zur Umsetzung der Protokolle und der
zu übertragenden Adressen, Daten und Texte einschl.
Koordination mit dem DSE-Kommunikationspartner, sowie
Erstellung der Dokumentation, Einbindung in den
Informationsschwerpunkt, Schnittstelle 1 gemäß Modbus
TCP-Protokoll, Ausführung gemäß Einzelbeschreibung und
Funktionsliste für die DSE, als Einsatz bzw. Einschub
in Schaltschrank.
Menge: 3,000 Stck
Zuordnung: 481

**01.02.0130 Datenschnittstelleneinheit Automationssystem bis 100DP Hardware/Grundsoftware BACnet + KNX**
Datenschnittstelleneinheit (DSE) zum Datenaustausch aus
KNXnet/IP Systemen in BACnet Netzwerke bis 100DP

bestehend aus: Hardware, Spannungsversorgung, geräte-
und mediumspezifischen Anschlüssen und Verbindern,
Kommunikations- und Treiber-Software zur Umsetzung der
Protokolle und der zu übertragenden Adressen, Daten und
Texte einschl. Koordination mit dem
DSE-Kommunikationspartner, sowie Erstellung der
Dokumentation,
einschl. temporärer Speicherung des aktuellen
Prozessabbildes der zu übertragenden Datenpunkte,
Einbindung in die Automationseinrichtung, Schnittstelle
1 gemäß BACnet Normprotokoll DIN EN ISO 16484-5,
Schnittstelle 2 gemäß BACnet Normprotokoll DIN EN ISO
16484-5, Ausführung gemäß Einzelbeschreibung,  einschl.
Funktionstest und Koordination mit dem
DSE-Kommunikationspartner, mit CE-Konfirmität nach den
Richtlinien der Europäischen Union,
elektromagnetische Verträglichkeit nach 89/336/EWG,
mit Klemmenblock, Beschriftungsträger und
Montagezubehör mit dauerhafter, maschineller
Klartextbeschriftung

Komplett liefern, funktionsfertig montieren,
programmieren und
inbetriebnehmen.
Menge: 3,000 Stck
Zuordnung: 481

**01.02.0140 Datenschnittstelleneinheit Automationssystem zu M-BUS-Energiezähler**
M-Bus--Schnittstelle für Automationsstation

Schnittstelle zum Anschluss der Verbrauchsmeßgeräte mit
M-Bus (Wärmemengezähler und Wasserzähler) an
Automationsstation zur Übernahme sämtlicher
Verbrauchsdaten, Temperaturen usw. zur Abrechnung,
Regelung usw. bestehend aus:
- Gatewayhardware als Mikroprozessorsystem mit autarkem
Speicher, Systemsoftware zur Erfassung der Messwerte,
die über M-Bus eingelesen und an die Automationsstation
übergeben werden
- RS232-Schnittstelle im Automatisierungsgerät;
Maximale Anzahl der M-Bus-Teilnehmer, die an das
angebotene M-Bus-Schnittstelle angeschlossen werden
können: min. 10 M-Bus-Teilnehmer

inkl. M-Bus-Umsetzer RS 232 auf M-Bus für min. 10
M-Bus-Zähler
Übertragungsgeschwindigkeit: 300, 2400 und 9600 Baud,
automatische Abschaltung des Busses bei Kurzschluss und
Überstrom, mit automatischer Wiedereinschaltung nach
Ende des Überstroms.
Versorgung 24 V AC / DC
Hutschienenmontage

einschl. Funktionstest und Koordination mit dem
DSE-Kommunikationspartner, mit CE-Konfirmität nach den
Richtlinien der Europäischen Union, elektromagnetische
Verträglichkeit nach 89/336/EWG, mit Klemmenblock,
Beschriftungsträger und Montagezubehör mit dauerhafter,
maschineller Klartextbeschriftung

Komplett liefern, funktionsfertig montieren,
programmieren und inbetriebnehmen.
Menge: 1,000 Stck
Zuordnung: 481

**01.02.0150 ModBus-RTU-TCP-Koppler**
zur Anbindung von ModBus-RTU Komponenten an die SPS
mittels Netzwerkverbindung über den
lokalen Switch im ASP. Der Feldbuskoppler verfügt über
einen integrierten Webbrowser, der die Konfiguration
des Kopplers und eine Diagnose der RTU Verbindung auf
der seriellen Leitung ermöglicht. Zum Anschluss von
Fremdgeräten und Verbrauchsmessgeräten
über Mod-Bus, inkl. evtl. erforderlicher
Schnittstelleneinheit passend zum angebotenen
Automationssystem inkl. aller benötigter Hardware,
Software, Kabel, Spannungsversorgung
und Anschlussklemmen.

Liefern, Montieren, Einrichten gemäß Vorgaben des AG,
in Betrieb nehmen.
Menge: 2,000 Stck
Zuordnung: 481

**01.02.0160 IP Gateway KNX/BACnet**
IP Gateway KNX/BACnet

Zur Kommunikation zwischen KNX TP-Geräten und PCs oder
anderen Geräten mit einer Ethernet (100BaseT)
Schnittstelle sowie, in Verbindung mit einem LAN-Modem
oder DSL-Router, zum Fernzugriff auf eine KNX
TP-Installation, mit BTL Zertifizierung
Zur Nutzung als Schnittstelle mit der ETS und zu einer
Visualisierung, mit Nutzung des Protokolls KNXnet/IP,
mit einer KNXnet/IP Tunneling-Verbindung für Buszugriff
der ETS und anderer PC Software, mit einem BACnet
Application Specific Controller (B-ASC) als Gateway
zwischen KNX TP und BACnet IP, mit bis zu 250 BACnet
Objekten,
mit bis zu 455 BACnet Einträgen zur automatischen
Weiterleitung von BACnet Objektwerten bei Änderung
(COV-Subscriptions), mit automatischer Umsetzung der
KNX Kommunikationsobjekte in BACnet Objekte gemäß
Konfiguration mit der ETS, mit Zuweisung der
Netzwerkparameter über die ETS oder automatisch von
einem DHCP-Dienst im Netzwerk,mit LEDs zur Anzeige von
Betriebsbereitschaft und IP-Kommunikation,
mit Spannungsversorgung über eine zusätzlich
erforderliche externe Sicherheitsspannungsquelle für DC
24 V,
mit steckbarem Klemmblock zum Anschluss der externen
Spannungsquelle, mit integriertem Busankoppler,
mit Busanschluss über Busklemme,
mit Ethernetanschluss über RJ45-Buchse,
als Reiheneinbaugerät für Montage auf Tragschiene TH35
DIN EN 60715

Komplett liefern, funktionsfertig montieren,
programmieren und
inbetriebnehmen.

Angebotenes Fabrikat: '

....................................................'
  (Vom Bieter
einzutragen)
Menge: 4,000 Stck
Zuordnung: 481 070

**01.02.0170 KNX-Spannungsversorgung**
KNX-Spannungsversorgung

Mit integrierter Drossel,
Bemessungsbetriebsspannung AC 120...230 V, 50...60 Hz,
DC 220 V, Ausgangsspannung DC 29 V, Ausgangsstrom 640
mA,
zum Parallelbetrieb von mehreren Spannungsversorgungen,

mit zusätzlichem unverdrosseltem Ausgang für DC 29 V
zur Versorgung einer zweiten Buslinie über eine externe
Drossel,
mit Anschluss der verdrosselten Ausgangsspannung über
eine steckbare Kleinspannungsklemme oder Busklemme,
mit Anschluss der unverdrosselten Ausgangsspannung über
eine steckbare Kleinspannungsklemme,
als Reiheneinbaugerät für Montage auf Tragschiene TH35
DIN EN 60715

Komplett liefern, funktionsfertig montieren,
programmieren und
inbetriebnehmen.

Angebotenes Fabrikat: '

....................................................'
  (Vom Bieter
einzutragen)
Menge: 4,000 Stck
Zuordnung: 481

**01.02.0180 KNX-Linien-/Bereichskoppler**
KNX-Linien-/Bereichskoppler

Zum Datenaustausch zwischen zwei EIB-Buslinien über bis
64 Byte umfassende Telegramme, einsetzbar als
Linienkoppler (zur Kopplung einer Linie an eine
Hauptlinie), Bereichskoppler (zur Kopplung einer
Hauptlinie an die Bereichslinie),Repeater (zur Kopplung
von zwei Segmenten derselben Linie), mit galvanischer
Trennung der beiden Buslinien, mit Leuchtdioden zur
Anzeige von Betriebsbereitschaft sowie
Telegramm-Empfang pro Linie, mit ladbarer Filtertabelle
zur Steuerung des Datenaustausches zwischen den beiden
Buslinien,
mit zusätzlich ladbarer Filtertabelle für Telegramme
mit LTE-Adressierung, mit Erkennen und Melden einer
Kommunikationsstörung auf der untergeordneten Linie an
die übergeordnete, mit Busanschluß über zwei
Busklemmen,
Bauform: Hutschienenmontage,

Abmessungen: N-Maß, 2 TE breit (1 TE = 18 mm)
Schutzart: IP 20

Komplett liefern, funktionsfertig montieren,
programmieren und
inbetriebnehmen.

Angebotenes Fabrikat: '

....................................................'
  (Vom Bieter
einzutragen)
Menge: 4,000 Stck
Zuordnung: 481

**01.02.0190 KNX-Heizungsaktor 8fach**
KNX-Heizungsaktor 8fach

Heizungsaktor zur Steuerung von elektrothermischen
Stellantrieben, mit LED Anzeige je Kanal

· Jeder Kanal kann bis zu 4 Stellantriebe (230 V AC)
steuern
· Freie Zuordnung der Ausgänge zum Regler-Kanal
· Ansteuerung mit 1 Bit (Schalten/PWM) / 1 Byte
(stetig) Stellgrößen oder direkte Ansteuerung mit
Temperaturwert über KNX-Bus
· Integrierter PI Temperaturregler (Heizen und Kühlen)
· Komfort-, Nacht-, Frostschutzbetrieb.
Sommer-/Winterbetrieb
· Sollwertverstellung mit 1 Bit +/-, 1 Byte oder 2 Byte
Absolutobjekt
· Unabhängige Sollwertvorgabe für Komfort, Standby und
Nacht
· Speicherung der Sollwerte bei Busspannungsausfall
· Notbetrieb bei Ausfall der Stellgröße
· Überlastschutz mit Störmeldeobjekt (230 V AC)
· Störmeldung via Objekt bei Ausfall der 230 V
Versorgungsspannung
· Objekte für Heizungsanforderung sowie Festsitzschutz
· Umfangreiche Szenenfunktionen
· Kompatibel zu vielen Visualisierungen
· Mindestvorlauftemperatur
· Klartextdiagnose je Kanal mit 14 Byte Objekt

KNX-Schaltaktor zum Aufschalten der Stellantriebe für
die FBH

Komplett liefern, funktionsfertig montieren,
programmieren und
inbetriebnehmen.

Angebotenes Fabrikat: '

....................................................'
  (Vom Bieter
einzutragen)
Menge: 15,000 Stck
Zuordnung: 481

**01.02.0200 KNX-Heizungsaktor 4fach**
KNX-Heizungsaktor 4fach

Heizungsaktor zur Steuerung von elektrothermischen
Stellantrieben, mit LED Anzeige je Kanal

· Jeder Kanal kann bis zu 4 Stellantriebe (230 V AC)
steuern
· Freie Zuordnung der Ausgänge zum Regler-Kanal
· Ansteuerung mit 1 Bit (Schalten/PWM) / 1 Byte
(stetig) Stellgrößen oder direkte Ansteuerung mit
Temperaturwert über KNX-Bus
· Integrierter PI Temperaturregler (Heizen und Kühlen)
· Komfort-, Nacht-, Frostschutzbetrieb.
Sommer-/Winterbetrieb
· Sollwertverstellung mit 1 Bit +/-, 1 Byte oder 2 Byte
Absolutobjekt
· Unabhängige Sollwertvorgabe für Komfort, Standby und
Nacht
· Speicherung der Sollwerte bei Busspannungsausfall
· Notbetrieb bei Ausfall der Stellgröße
· Überlastschutz mit Störmeldeobjekt (230 V AC)
· Störmeldung via Objekt bei Ausfall der 230 V
Versorgungsspannung
· Objekte für Heizungsanforderung sowie Festsitzschutz
· Umfangreiche Szenenfunktionen
· Kompatibel zu vielen Visualisierungen
· Mindestvorlauftemperatur
· Klartextdiagnose je Kanal mit 14 Byte Objekt

KNX-Schaltaktor zum Aufschalten der Stellantriebe für
die FBH

Komplett liefern, funktionsfertig montieren,
programmieren und
inbetriebnehmen.

Angebotenes Fabrikat: '

....................................................'
  (Vom Bieter
einzutragen)
Menge: 4,000 Stck
Zuordnung: 481

**01.02.0210 KNX-Kombi Schaltaktor**
KNX-Kombi Schaltaktor

Mit einem Relaiskontakt pro Ausgang als Schaltelement,
Kontakt-Bemessungsbetriebsspannung: AC 230 V,
Kontakt-Bemessungsfrequenz: 50 / 60 Hz,
Kontakt-Bemessungsstrom: 16 A,
mit Schraubklemmen zum Anschluss von unbehandelten
Leitern eindrähtig, feindrähtig ohne Aderendhülse 0,5
bis 4 mm², feindrähtig mit Aderendhülse 0,5 bis 2,5
mm²,
mit 3 Binäreingängen für potenzialfreie Kontakte zur
Ermittlung des Schaltzustandes über im Gerät erzeugte
Spannung,
mit einer Länge der Anschlussleitungen pro Eingang von
max. 10 m, vorzugsweise J-Y(St)Y, vorkonfektioniert
YY6x0,6,
mit verschlüsselter Telegrammübertragung über KNX Data
Secure, mit Möglichkeit zum Firmwareupdate über ein
Firmwaredownload Tool.
Mit Binäreingang 1 oder Binäreingang 1 und 2 direkt auf
den Schaltausgang wirkend oder getrennt als allgemeine
Binäreingänge auf den Bus wirkend, mit pro
Schaltausgang einstellbarer Relais-Betriebsart
(Öffner/Schließer),
mit pro Schaltausgang hinzufügbarem passiven
Statusobjekt,
mit pro Schaltausgang hinzufügbarem aktiven
Meldeobjekt,
mit einstellbarer, zyklischer Überwachung des
Schaltausganges, mit pro Schaltausgang einstellbarer
Vorzugslage nach ETS Download, mit pro Schaltausgang
einstellbarer Vorzugslage bei Busspannungsausfall,
mit pro Schaltausgang einstellbarer Vorzugslage bei
Busspannungswiederkehr, mit Betrieb der Elektronik über
Busspannung, mit integriertem Busankoppler,
mit Programmiertaste zur Aktivierung des Adressiermodus
und roter LED zur Anzeige der Aktivierung des
Adressiermodus,
zur Montage in Gerätedosen nach DIN 49073

KNX-Schaltaktor zum Aufschalten der Brandschutzklappen
mit  elektrischen Antrieb und Endlagenschalter.

Komplett liefern, funktionsfertig montieren,
programmieren und
inbetriebnehmen.

Angebotenes Fabrikat: '

....................................................'
  (Vom Bieter
einzutragen)
Menge: 24,000 Stck
Zuordnung: 481

**01.02.0220 KNX-Analog Schaltaktor**
KNX-Analog Schaltaktor

KNX Analog I/O 2-fach,
UP, 0-10 V, Ein-/Ausgang umschaltbar
Jeder Kanal kann unabhängig konfiguriert werden
(Ein-/Ausgang)
Ein-/Ausgänge galvanisch vom Bus getrennt
Ein-/Ausgänge galvanisch untereinander verbunden
Spannung für Ausgangsbetrieb wird im Aktor erzeugt
Keine externe Spannungsversorgung notwendig
Eingangsbetrieb 0-10 V/2-10 V oder 0-20 mA/2-20 mA
(umschaltbar)
Umrechnung von Messeinheit und DPT einstellbar
Min/Max Funktion, Drahtbrucherkennung
Schwellwert- und Ampelfunktion
Ausgangsfunktionen 0-10 V:
Steuerung über 1Byte, 2Byte oder 1Bit Objekte
Tag-/Nachtfunktion zur Begrenzung des Stellwertes
Notbetrieb bei Sollwertausfall

KNX-Schaltaktor zum Aufschalten der analogen
Volumenstromregler.

Komplett liefern, funktionsfertig montieren,
programmieren und
inbetriebnehmen.

Angebotenes Fabrikat: '

....................................................'
  (Vom Bieter
einzutragen)
Menge: 8,000 Stck
Zuordnung: 481

**01.02.0230 KNX-Binär Eingang**
KNX Binär Eingang

KNX-Binäreingang, UP-Gerät für potenzialfreie Kontakte,
jeder Kanal einzeln konfigurierbar (Schließer/Öffner),
Erkennung von Taster-, Schalter- und
Fensterkontaktzuständen, Ausgabe parametrierter
KNX-Telegramme, Eingänge galvanisch vom KNX-Bus
getrennt und untereinander verbunden, reine
KNX-Busversorgung ohne externe Spannung,
Kurz-/Langdruck-Erkennung, Mehrfachtippfunktion bis
vier DPTs je Kanal, integrierte Logikfunktionen,
Impuls- und Zeitfunktionen, Zwangsführung und
Sperrfunktionen, zyklisches Senden, Status- und
Diagnoseobjekte, LED-Ausgang je Kanal (modellabhängig),
geeignet für trockene Innenräume, Leitungslänge zu den
Eingängen bis ca. 10 m, Anschluss bis 0,8 mm²,
Abmessungen ca. 41 × 41 × 12-22 mm (je nach
Kanalanzahl).

KNX- Binäreingang zum Erfassen von Endlagen der
Stellmotoren und Fensterkontakte

Komplett liefern, funktionsfertig montieren,
programmieren und
inbetriebnehmen.

Angebotenes Fabrikat: '

....................................................'
  (Vom Bieter
einzutragen)
Menge: 38,000 Stck
Zuordnung: 481

#### Abschnitt 01.03 Dienstleistungen Automationssystem

*Hinweis*
Software für Automationsstationen

Das Anlagenbetriebsprogramm wird anlagenbezogen
erstellt mit einem modernen, grafischen
Programmierwerkzeug. Die Programmierung muß
entsprechend IEC 61131-3 erfolgen. Für den
Programmiervorgang sowie für die Änderungskorrespondenz
muß der Bediener weitgehend geführt werden. Diese
Dialogführung soll dem ungeübten Bediener ein sicheres
Systemhandling ermöglichen. Zusätzlich muß ein
Direktzugriff möglich sein.

Die Software der Zentraleinheit ist so aufzubauen, daß
das System optimal an die Erfordernisse der BTA
angepaßt werden kann. Die Eingabe der Anwenderprogramme
erfolgt mit einem Programmiergerät. Die Programmierung
der Funktionen wird mit Hilfe von
Standardfunktionsbausteinen, die speziell für die BTA
zugeschnitten sind, erstellt. Dazu müssen umfangreiche
und hochwertige Bibliotheken an Grund- und
Verarbeitungsfunktionen zur Verfügung stehen. Die für
ein Softwareprogramm erforderlichen Funktionsbausteine
und Parameter müssen in steckbaren Speichermodulen
(RAM, EPROM oder EEPROM) gespeichert und schriftlich
dokumentiert werden. Das Anlagenprogramm muss zur
Dokumentation ausgedruckt und in elektronischer Form
bereitgestellt werden können.

Die Nutzung sämtlicher Softwareprogramme muss für den
Auftraggeber uneingeschränkt möglich sein.

Es muss möglich sein, Anlagenprogramme von zentraler
Stelle direkt über das GA-Netzwerk in die
Automationsgeräte einzuspielen. Das Einladen von
Programmänderungen hat keinerlei Einfluss auf den
Betrieb der MEN bzw. der am GA-Netzwerk befindlichen
Automationsstationen.

Die Anwendersoftware für die Automationsstationen ist
gemäß beigefügten Anlagenschema, der
Anlagenbeschreibung und der VDI3814-Listen zu
erstellen.

Die Lizenzen, Betriebssystemsoftware und
Standardprogramme gemäß AS-Systembeschreibung sind
Bestandteil der Anwendersoftware.

Pro Hardwarefunktionstyp ist ein Softwareeinheitspreis
nachfolgend abgefragt. Der Gesamtpreis der
Anwendersoftware ermittelt sich aus der Anzahl der
einzelnen Hardwaredatenpunkte.

Kommunikative Ein-/Ausgabefunktionen für die
Anschaltung von anderen Systemen über eine
Datenschnittstelleneinheit (DSE) wie z.B. die
Anschaltung von M-Bus-Zählern, kommunikative Anbindung
von externen Lüftungssteuerungen

über das Datenkommunikationsprotokoll BACnet/IP nach
DIN EN ISO 16484-5 werden nicht separat vergütet und
sind in die Einheitspreise mit einzukalkulieren.

In den Softwareeinheitspreisen sind alle daraus
folgenden und erforderlichen Verarbeitungsfunktionen
wie z.B. Überwachen, Steuern, Regeln, Rechnen,
Optimieren, Vergleichen, Bildung von fiktiven Adressen,
Anzeige- und Bedienfunktionen, Management
ebene-Funktionen, kommunikative Funktionen
(peer-to-peer) zu anderen AS, etc. und die zusätzlichen
Aufwendungen für die Anschaltung des Automationssystem
über das Datenkommunikationsprotokoll BACnet nach DIN
EN ISO 16484-5 mit einzukalkulieren.

**01.03.0010 Anwendersoftware für Automationsstation ASP01 - UG - Heizraum**
Anwendersoftware für Automationsstation für den ASP01 -
UG -

Heizraum, im wesentlichen bestehend aus:
- der technischen Klärung und Bearbeitung,
- der Erstellung eines Funktionsablaufplanes, der vom
AG genehmigt werden muss
- der Erstellung einer detaillierten, verbalen
Funktionsbeschreibung, die vom AG genehmigt werden muss
- Erstellung von Verknüpfungslisten, Parameterlisten
- die Umsetzung des Funktionsablaufplanes in einen
systemspezifischen Adressenkatalog
- die Programmierung unter Berücksichtigung der
hersteller  spezifischen Richtlinien
- Programmlistung mit Klartextkommentierung
- die Programmerstellung und Programmeingabe
- die Erstellung und das Laden der Anlagensoftware
- die Eingabe von Adressen, Benutzeradressen,
Klartexten, Kennlinien, Messbereichen, Einheiten,
Programmteilen, Programmen und Parametern,
funktionsinterne Verknüpfungen
- die Eingabe der Betriebsparameter, wie z.B.
Sollwerte, Ein-/Ausschaltzeiten und Regelparameter,
Anfangswerte der Betriebsstundenzählung und
Umschaltzeiten, Grenzwerte und die Stellung von
Stellgliedern, etc.
- die Parametrierung der Bedieneinheit für Anzeige,
Bedienung und Verarbeitung der Betriebs- und
Störmeldungen, der Binär- und Analogausgänge,
Sollwerteingabe, Anzeige von Klartexten, Anzeige von
Prozessvariablen, Festlegung der Meldungsprioritäten
- die Parametrierung der Kommunikationseinheit für die
Anschaltung an die anderen AS sowie an die MEN
- sämtliche Werte sind über die Bedieneinheit und die
Managementebene einstellbar und abrufbar
- die Inbetriebsetzung, Prüfung und Einregulierung mit
ggf. Änderung/Ergänzung des Programmes in Verbindung
mit der angeschlossenen BTA-Anlage.

Anzahl der physikalischen Datenpunkte ca. 119 Stück,
Anzahl der kommunikativen Datenpunkte ca. 86 Stück
Abrechnung nach hardware Datenpunkte
Menge: 119,000 Stck
Zuordnung: 481

**01.03.0020 Anwendersoftware für Automationsstation ASP02 - UG - Lüftungszentrale**
Anwendersoftware für Automationsstation für den ASP02

 Lüftungszentrale, im wesentlichen bestehend aus:
- der technischen Klärung und Bearbeitung,
- der Erstellung eines Funktionsablaufplanes, der vom
AG genehmigt werden muss
- der Erstellung einer detaillierten, verbalen
Funktionsbeschreibung, die vom AG genehmigt werden muss
- Erstellung von Verknüpfungslisten, Parameterlisten
- die Umsetzung des Funktionsablaufplanes in einen
systemspezifischen Adressenkatalog
- die Programmierung unter Berücksichtigung der
herstellerspezifischen Richtlinien
- Programmlistung mit Klartextkommentierung
- die Programmerstellung und Programmeingabe
- die Erstellung und das Laden der Anlagensoftware
- die Eingabe von Adressen, Benutzeradressen,
Klartexten, Kennlinien, Messbereichen, Einheiten,
Programmteilen, Programmen und Parametern,
funktionsinterne Verknüpfungen
- die Eingabe der Betriebsparameter, wie z.B.
Sollwerte, Ein-/Ausschaltzeiten und Regelparameter,
Anfangswerte der Betriebsstundenzählung und
Umschaltzeiten, Grenzwerte und die Stellung von
Stellgliedern, etc.
- die Parametrierung der Bedieneinheit für Anzeige,
Bedienung und Verarbeitung der Betriebs- und
Störmeldungen, der Binär- und Analogausgänge,
Sollwerteingabe, Anzeige von Klartexten, Anzeige von
Prozessvariablen, Festlegung der Meldungsprioritäten
- die Parametrierung der Kommunikationseinheit für die
Anschaltung an die anderen AS sowie an die MEN
- sämtliche Werte sind über die Bedieneinheit und die
Managementebene einstellbar und abrufbar
- die Inbetriebsetzung, Prüfung und Einregulierung mit
ggf. Änderung/Ergänzung des Programmes in Verbindung
mit der angeschlossenen BTA-Anlage.

Anzahl der physikalischen Datenpunkte ca. 66 Stück,
Anzahl der kommunikativen Datenpunkte ca. 137  Stück
Abrechnung nach hardware Datenpunkte
Menge: 66,000 Stck
Zuordnung: 481

**01.03.0030 Anwendersoftware für Automationsstation ASP11 - EG - Raum MSR**
Anwendersoftware für Automationsstation für den ASP11 -

EG, Raum MSR, im wesentlichen bestehend aus:
- der technischen Klärung und Bearbeitung,
- der Erstellung eines Funktionsablaufplanes, der vom
AG genehmigt werden muss
- der Erstellung einer detaillierten, verbalen
Funktionsbeschreibung, die vom AG genehmigt werden muss
- Erstellung von Verknüpfungslisten, Parameterlisten
- die Umsetzung des Funktionsablaufplanes in einen
systemspezifischen Adressenkatalog
- die Programmierung unter Berücksichtigung der
herstellerspezifischen Richtlinien
- Programmlistung mit Klartextkommentierung
- die Programmerstellung und Programmeingabe
- die Erstellung und das Laden der Anlagensoftware
- die Eingabe von Adressen, Benutzeradressen,
Klartexten, Kennlinien, Messbereichen, Einheiten,
Programmteilen, Programmen und Parametern,
funktionsinterne Verknüpfungen
- die Eingabe der Betriebsparameter, wie z.B.
Sollwerte, Ein-/Ausschaltzeiten und Regelparameter,
Anfangswerte der Betriebsstundenzählung und
Umschaltzeiten, Grenzwerte und die Stellung von
Stellgliedern, etc.
- die Parametrierung der Bedieneinheit für Anzeige,
Bedienung und Verarbeitung der Betriebs- und
Störmeldungen, der Binär- und Analogausgänge,
Sollwerteingabe, Anzeige von Klartexten, Anzeige von
Prozessvariablen, Festlegung der Meldungsprioritäten
- die Parametrierung der Kommunikationseinheit für die
Anschaltung an die anderen AS sowie an die MEN
- sämtliche Werte sind über die Bedieneinheit und die
Managementebene einstellbar und abrufbar
- die Inbetriebsetzung, Prüfung und Einregulierung mit
ggf. Änderung/Ergänzung des Programmes in Verbindung
mit der angeschlossenen BTA-Anlage.

Anzahl der physikalischen Datenpunkte ca. 30 Stück,
Anzahl der kommunikativen Datenpunkte ca. 190  Stück
Abrechnung nach hardware Datenpunkte
Menge: 30,000 Stck
Zuordnung: 481

**01.03.0040 Anwendersoftware für Automationsstation ASP21 - 1. OG - Raum MSR**
Anwendersoftware für Automationsstation für den ASP21
 -
1.OG; Raum MSR, im wesentlichen bestehend aus:
- der technischen Klärung und Bearbeitung,
- der Erstellung eines Funktionsablaufplanes, der vom
AG genehmigt werden muss
- der Erstellung einer detaillierten, verbalen
Funktionsbeschreibung, die vom AG genehmigt werden muss
- Erstellung von Verknüpfungslisten, Parameterlisten
- die Umsetzung des Funktionsablaufplanes in einen
systemspezifischen Adressenkatalog
- die Programmierung unter Berücksichtigung der
herstellerspezifischen Richtlinien
- Programmlistung mit Klartextkommentierung
- die Programmerstellung und Programmeingabe
- die Erstellung und das Laden der Anlagensoftware
- die Eingabe von Adressen, Benutzeradressen,
Klartexten, Kennlinien, Messbereichen, Einheiten,
Programmteilen, Programmen und Parametern,
funktionsinterne Verknüpfungen
- die Eingabe der Betriebsparameter, wie z.B.
Sollwerte, Ein-/Ausschaltzeiten und Regelparameter,
Anfangswerte der Betriebsstundenzählung und
Umschaltzeiten, Grenzwerte und die Stellung von
Stellgliedern, etc.
- die Parametrierung der Bedieneinheit für Anzeige,
Bedienung und Verarbeitung der Betriebs- und
Störmeldungen, der Binär- und Analogausgänge,
Sollwerteingabe, Anzeige von Klartexten, Anzeige von
Prozessvariablen, Festlegung der Meldungsprioritäten
- die Parametrierung der Kommunikationseinheit für die
Anschaltung an die anderen AS sowie an die MEN
- sämtliche Werte sind über die Bedieneinheit und die
Managementebene einstellbar und abrufbar
- die Inbetriebsetzung, Prüfung und Einregulierung mit
ggf. Änderung/Ergänzung des Programmes in Verbindung
mit der angeschlossenen BTA-Anlage.

Anzahl der physikalischen Datenpunkte ca. 60 Stück,
Anzahl der kommunikativen Datenpunkte ca. 209 Stück
Abrechnung nach hardware Datenpunkte
Menge: 60,000 Stck
Zuordnung: 481

**01.03.0050 Anwendersoftware VisuControl Pro**
*** Bedarfsposition mit GB
VisuControl Pro Software, Vollversion

Vollversion der VisuControl Pro Software, zur
Programmierung der VisuControl Touchpanel
Menge: 1,000 Stck
Zuordnung: 481

**01.03.0060 Allgemeine Softwareaufwendungen und Dienstleistungen für Einbindung eines M-Bus-Zählers**
Allgemeine Softwareaufwendungen und Dienstleistungen
für Einbindung eines M-Bus-Zählers

oder Impulssammlers (je Zähler) in das M-Bus-Netzwerk
bzw. Generierung in der Automationsebene,
Managementebene (GLT) und Abrechnungssoftware der GLT.

einschließlich Grundsoftware, einschl. aller sonstigen
Dienstleistungen, wie  Ingenieurbearbeitung,
Entwicklung, Erstellung Bus-Schema, Inbetriebnahme,
Informationspunktgenerierung, etc.

inkl aller M-Bus-Dienstleistungen wie:

- Technische Klärung und Bearbeitung,
- Eingabe von Adressen, Einheiten, Zählerdaten,
Impulswertigkeit (bei Impulssammler)
- Darstellung im Flußdiagramm (Energie- und
Stoffströme)
- Abgleich der Zählerstände
- Darstellung in den Anlagenbildern (mit dyn.
Einblendungen)
- Genererierung von Reports für Druckausgabe
- Parametrierung der Verdichtungsstufen

1:1 Datenpunkttest mit dem Fremdsystemlieferanten
Überprüfung aller Informationspunkte, die über die
Schnittstelle an die Automationsebene übergeben werden,
einschl. Protokollierung.
Achtung: Alle virtuellen Informationspunkte müssen
enthalten sein.

Mengengerüst: 5 Informationspunkte je Zähler

Funktionstest des Bieters für die Dauer von 2 Wochen,
um im Praxisbetrieb festzustellen, ob die
Anbindung/Kopplung ordnungsgemäß funktioniert. Hierbei
muß im Beisein des AG die entsprechende Kommunikation
nachgewiesen und protokolliert werden.
Menge: 10,000 Stck
Zuordnung: 481

*Hinweis*
Dienstleistungen

Art und Umfang der zu erbringenden Dienstleistungen
basieren auf der DIN 18386, der DIN EN ISO 16484, in
Anlehnung an die  DIN V 32734 und auf dem
VDMA-Einheitsblatt 24191.

Die ausgewiesenen Dienstleistungen sind vom Bieter mit
dem angebotenen System abzustimmen. Der
fabrikatsspezifische Dienstleistungsaufwand ist vom
Bieter in die entsprechenden LV-Positionen mit
einzukalkulieren. Systembedingte Nachforderungen sind
ausgeschlossen.

Der Anbieter ist für eine vollständige, betriebsfertige
Gesamtleistung seines Lieferumfangs verantwortlich.

In den Dienstleistungen müssen alle Leistungen
enthalten sein, die erforderlich sind, um eine optimale
Durchführung des Bauvorhabens und Betriebsweise der im
Lieferumfang enthalten Anlagen zu gewährleisten.

Samtliche Aufwendungen sind in die Einheitspreise
einzukalkulieren.

**01.03.0070 Montageplanung**
Montageplanung
Für die Genehmigung der Montageplanung
legt der Auftragnehmer folgende Unterlagen vor:
 1. Funktionsbeschreibung (Pflichtenheft der
     - in der GA-Funktionsliste
     - in den entsprechenden Regelschemata
     - in diesem Leistungsverzeichnis
  geforderten Leistungen.
 2. Grundrisse und Montageunterlagen inkl. Eintragung
  von MSR-Gerätschaften
 3. Schaltpläne der geplanten Schaltschränke
 4. Umsetzung der vorgegebenen Benutzeradressstruktur
  mit allen vorgesehenen Objek ten.
     - Auf ungeklärte Fragen zur Funktion geht der AN
  in den Vorbemerkungen des zuerstellenden
  Pflichtenhefts detailliert ein.
     - Auf Abweichungen zu den beschriebenen
  Sicherheitsfunktionen oder zu den im Leistungsverzeichnis als Bedarf formulierten
Anforderungen
  wird in den Vorbemerkungen zum Pflichtenheft
  vom AN explizit hingewiesen.
     - Alternative Lösungen werden im Pflichtenheft
  vom AN beschrieben.
     - Abweichungen und alternative Lösungen werden
  vom Auftraggeber (AG) im Rahmen der Freigabe
  des Pflichtenhefts geprüft und ggf. genehmigt.
 5. Beschriftung Feldgeräte
     - Es wird für jedes Feldgerät außerhalb des
  Schaltschranks eine einheitliche Beschriftung
erstellt.
     - Diese wird am Kabel unverlierbar angebracht,
  damit bei Austausch des Feldgeräts die
Beschriftung
  nicht verloren geht.
     - Über die 4-zeilige Beschriftung wird die
inhaltliche
  und räumliche Zuordnung hergestellt zu
     - Anlage der Gebäudeautomation
     - Benutzeradresse
     - Automatisierungsschwerpunkt  /
Automationsstation
     - Schaltschrankfeld und Betriebsmittelkennzeichen

Die Montagepläne sind mit den Zulassungen der
einzubauenden Materialien (AbP, AbZ, etc.)
vorzulegen.Das Umsetzen des Brandschutznachweises
erfolgt eigenverantwortlich.
Für die Prüfung der Montageplanung werden die
Bestätigungen zu den Lieferrterminen der Hersteller
für zeitkritische Komponenten  benötigt.

Die Termingerechte Lieferungen der Komponenten
bleibt Aufgabe des AN.
Zur Genehmigung muss ein Muster vorgelegt werden.
Menge: 1,000 Stck
Zuordnung: 481

**01.03.0080 Projektierung, Ingenieurbearbeitung**
Projektierung, Ingenieurbearbeitung
Die Projektierung und Ingenieurbearbeitung beinhaltet:
- Abklärung und Festlegung aller Informationspunkte,
die zum Lieferumfang gehören
- Erstellung/Aktualisierung der Informationspunktliste
im Excel-Format
- Erstellung eines Verfahrensfließbildes (MSR-Schema)
je Anlage mit kompletter regeltechnischer Verknüpfung
und Kennzeichnung  der Aktoren und Sensoren nach DIN
19227 Teil 1, Teil 3 und Teil 4
- Erstellung einer Funktionsbeschreibung je Anlage und
Funktionsablaufplan für die wesentlichen und
übergreifenden Funktionen
- Ermittlung der für den Betrieb erforderlichen Daten
und Parameter, wie Meldungskategorien, Grenzwerte,
Klartexte, Schaltzeiten, Adressbezeichnungen, etc.
- Vorlage der Unterlagen beim Auftraggeber/Nutzer
- Übergabe der technischen Anschlußbedingungen des
Automations-Systems an die Gewerke-Lieferanten (BTA)
- Erstellung der Unterlagen aufgrund genehmigter
Informationspunktlisten, die zur Errichtung und für den
Betrieb der Anlage notwendig sind
- Festlegung der Kennzeichnung für alle Komponenten in
Abstimmung mit dem AG
- Festlegung der Montagestandorte für die Feldgeräte,
Schaltanlagen, Automationsstationen, etc.
- Grundriß- und wenn nötig Schnittzeichnungen mit Lage
und Kennzeichnung aller Aktoren, Sensoren und
elektrischen Verbraucher des  Automations-Systems
- Auslegen aller Geräte und Gerätespezifikationen
- Endgültige Dimensionierung aller Anlagenkomponenten

Aufwand pro physikalischem Informationspunkt bzw.
kommunikativer Ein- und Ausgabefunktion für Anschaltung
DSE Pumpenmodule, Softwarepunkte und notwendige
kommunikative Funktionen für das
Datenkommunikationsprotokoll Profinet werden nicht
separat vergütet und sind in die Einheitspreise mit
einzukalkulieren.

Anzahl der Datenpunkte ca. 961 Stück,
Menge: 961,000 Stck
Zuordnung: 481

**01.03.0090 Inbetriebnahme**
Inbetriebnahme

Die Inbetriebnahme beinhaltet die erstmalige
Einschaltung der betriebsfertigen Gesamtanlage einschl.
Befüllung und Bestückung mit den für die Einschaltung
erforderlichen Betriebsmitteln wie Sicherungen,
Leuchtmittel usw.

Die Inbetriebnahme ist mit den erforderlichen
Nebengewerken zu koordinieren und gemeinsam mit den
Nebengewerken für das gesamte System durchzuführen.

Über den Ablauf der Inbetriebnahme ist vom AN ein
Detailterminplan vorzulegen.

Der Inbetriebnahmebeginn ist dem AG mindestens 14 Tage
zuvor mitzuteilen.

Folgende Funktionsprüfungen, entsprechend den
technischen Vorschriften und den betrieblichen
Erfordernissen, müssen zur Inbetriebnahme durchgeführt
werden:
- Überprüfung der Feldgeräte auf ordnungsgemäßen Einbau
- Überprüfung der gesamten angeschlossenen Datenpunkte
- Funktionsprüfung aller Regel-, Schalt- und
Meldefunktionen
- Erstellen eines Inbetriebnahmeberichtes mit
Dokumentation der Funktionstests
- Einmalige Einweisung des Bedienungspersonals in die
ordnungsgemäße Bedienung der MSR-Einrichtungen

Die Inbetriebnahme ist entsprechend zu dokumentieren.
Die Funktionstests erfolgen anhand von Checklisten, die
der AN erstellen und mit dem AG abstimmen muss.

Die Listen sollten wie folgt gegliedert werden:

- Anlagenteil/Anlagengruppe
- Informationspunkt
- Funktion
- Prüfung i. O./nicht i. O.
- geprüft am:
- geprüft durch:

Aufwand pro physikalischem Informationspunkt bzw.
kommunikativer Ein- und Ausgabefunktion für Anschaltung

Softwarepunkte und notwendige kommunikativer
Datenpunkte z.B. für d. Aufschaltung der
Heizungssteuerungen über das
Datenkommunikationsprotokoll BACnet/IP nach DIN EN
ISO16484-5 bzw. kommunikative Anbindung von
M-Bus-Zählern werden nicht separat vergütet und sind in
die Einheitspreise mit einzukalkulieren.

Anzahl der Datenpunkte ca. 961 Stück,
Menge: 961,000 Stck
Zuordnung: 481

**01.03.0100 Änderung/Ergänzung (Software)**
Änderung/Ergänzung (Software)

Diese Position wird herangezogen, wenn nach der
Genehmigung des Anlagenschemas, Anlagenbeschreibungen
und PLS/DDC-Listen, Änderungen und/oder Ergänzungen
erforderlich sind, die der AN nicht zu vertreten hat.

Der EP bezieht sich auf einen Hardware-Ein- bzw.
Ausgang (binär oder analog).

Klärung der Anlagenfunktion mit Nutzer und Planer,
Besprechungen, Klärung der Örtlichkeiten (z.B. durch
Begehungen der Anlage)  Projektierung der Anlage,
projektbegleitende Leistungen, Erstellung der
Dokumentation, Einpflegen von Änderungen z.B. im
E-Plan,  alle Leistungen gemäß der Pos.
Anwendersoftware einschl. Funktionsprüfung und
Inbetriebnahme und  inkl. Optimierung der bestehenden
Anlagenteile.

Er ist als Mehraufwand zur Pos. Anwendersoftware zu
verstehen. Die geänderten und/oder ergänzten Punkte
sind in den genehmigten PLS/DDC-Listen kenntlich zu
machen und zu begründen und den Nachtragsunterlagen
beizufügen.

Abrechnung nach Hardware-Datenpunkte
Menge: 20,000 Stck
Zuordnung: 481

#### Abschnitt 01.04 Schaltschrank

*Hinweis*
Ausführung Schaltschränke

Die Schaltanlagen sind nach den Richtlinien des AG
auszuführen. Alle im Schaltschrank befindlichen
Komponenten sind einschließlich dem nötigen Zubehör
(Klemmen, Relais, Schütze, Dioden, Verdrahtung, etc.)
einzubauen und zu verdrahten. Dies ist in den
Einheitspreisen zu berücksichtigen.

Die Schaltanlage ist im Allgemeinen nach EN 60204 (DIN
EN 60204-1) zu errichten, sofern durch weitere Vorgaben
bzw. Normen keine weitergehende Anforderungen bestehen.

Allgemein:
- Die Schaltschrankfertigung darf erst nach erfolgter
Durchsicht der Stromlaufpläne durch den AG erfolgen.
- Ausführungspläne einschl. Aufbauzeichnungen von
Schaltschränken sind mindestens zwei Wochen vor der
Schaltschrankfertigung dem AG zur Einsicht und Prüfung
auszuhändigen.
- Bei Änderungen bestehender Anlagen sind die
vorhandenen Schaltpläne, Übersichtspläne,
Anlagenschemata und Unterlagen anzupassen und zu
ergänzen.

Aufbaurichtlinien:
- Schaltschrankgehäuse sind in Stahlblechausführung mit
Tür und Bartschlüssel zu liefern (Verschluss in
Abstimmung bzw. Vorgaben des AG).
 - Stehende Schaltschränke sind auf 200mm Blech-Sockel
(ohne Betonsockel) zu stellen und gegen kippen zu
sichern.
 - Bei allen Anlagenteilen ist darauf zu achten, dass
ein entsprechender Korrosionsschutz vorgesehen wird.
- Kabeleinführungen sind von der
Schaltschrankunterseite vorzusehen.
 - In jedem Schaltschrankfeld ist eine Beleuchtung mit
Türkontaktschalter und eine Schukosteckdose für 230V im
Einspeisefeld zu installieren.
- Die Schaltschränke erhalten eine Zwangsbelüftung über
thermostatgesteuerte Schaltschranklüfter, sofern keine
zentrale Zu- und Abluftversorgung der Schaltschränke
erfolgt.
- Es sind abschließbare 4pol. Hauptschalter einzubauen.
Einspeiseklemmen und Spannung vor Hauptschalter sind
deutlich hervorzuheben und mit dem Bezeichnungsschild
"Achtung-Spannung vor Hauptschalter" an den
Klemmenleisten abzudecken. Die Klemmstelle im
Schaltschrank ist mit Spannungspfeilen zu kennzeichnen.

- In allen Anlagenteilen ist darauf zu achten, dass ein
funktionierendes Potentialausgleichssystem aufgebaut
wird. An den Frequenzumrichtern ist ein separater
PE-Leiter in den Schaltschrank zu führen und am PE
System anzuschließen.
- Die Anlage bzw. Steuerung muss nach einem
Stromausfall bzw. Spannungseinbruch wieder
selbstständig hochlaufen bzw. in Betrieb gehen.
- Sicherungen sind als Automaten mit Hilfskontakten
(1Ö, 1S ) und beim Auslösen als Störmeldung
auszuführen.
- Aus Störsicherheitsgründen sind Steuerschütze, die
mit 24VDC angesteuert werden, mit Löschdioden
auszurüsten, Last und Leistungsschütze und
Magnetventile sind mit RC-Gliedern zu beschalten.
- Messgeräte sind so auszuwählen und anzuordnen, dass
eine ausreichende Ablese- und Messgenauigkeit
gewährleistet ist.
- Alle Leuchtanzeigen für Betriebs- und Störmeldelampen
sind mit LED-Leuchtmittel auszustatten
- Bei Sicherungsstärken ab 63A sind
Sicherungslasttrenner bzw. Leistungsschalter
einzubauen.
- Analogwertverarbeitungssignale sind aktiv als 4-20-
mA oder 0-10V-Signal bzw. passiv als Widerstandsgeber
je nach Vorgabe Sensor/Aktor, auszuführen. Auf eine
EMV-gerechte Verarbeitung ist zu achten
- Sind innerhalb des Schaltschrankes analoge
Messleitungen zu verlegen, müssen geschirmte Leitungen
verwendet werden.
- Als Schaltschrankverdrahtungsleitungen sind
PVC-Aderleitungen - Typ H07-VK zu verwenden.
- Kabel- und Leitungseinführungen, die nicht benutzt
werden,  müssen verschlossen werden.
- Die Schaltschränke erhalten innen eine Tasche für die
Schaltpläne entsprechend der Ordnergröße der
Bestandsunterlagen.
- Der Schaltschrank muss so bemessen sein, dass noch 30
% freie Platzreserve zur Verfügung steht für evtl.
spätere Ergänzungen.
- Die Schaltschränke sind innen und außen lackiert.
- Mindestdicke der Front- und Seitenbleche 1,5 mm,
Rahmenkonstruktion 2,5 mm.

Last und Steuerstromkreise:
- Stromkreise sind selektiv aufzubauen. Die
Selektivität ist bei der Auswahl von
Schutzeinrichtungen zu berücksichtigen. Ebenso sind der
kleine und große Kurzschlussstrom  zu berücksichtigen,
sowie die unterschiedlichen Netzversorgungen, wie
Normalnetze und Notstromnetze.
- Sämtliche Betriebsmittel zum Regeln, Steuern,
Schalten, Schützen müssen so ausgewählt und geschützt
werden, dass sie nicht zerstört werden. Die
Betriebsmittel sind nach Zuordnungsart 2 (DIN EN
60947-) auszulegen, so dass ein weiterer Betrieb nach
Quittieren der Anlage möglich ist.
- Elektromotore sind mit Motorschutzschalter, mit
Hilfskontakt (1Ö,1S) und beim Auslösen als Störmeldung
auszuführen. Diese müssen die zu erwartenden Überlast-
und Kurzschlussströme sicher abschalten.
- Pumpen, Motore und Lüfter sind mit Reparaturschalter
mit Hilfskontakt zur Störmeldeaufschaltung auszurüsten,
die allpolig den Stromkreis unterbrechen. Ausnahmen
sind mit dem Betreiber abzustimmen. Wenn z.B. der
Schaltschrank im Sichtbereich des Antriebes installiert
ist, oder eine sichere Aus-Schaltung gewährt werden
kann (EN60204). Ab einer mit dem Auftraggeber
festzulegenden Motorleistung ist der Reparaturschalter
nur noch steuerseitig auszuführen
- Drehzahlgeregelte Motoren und Pumpen sind mit einem
Reparaturschalter auszuführen (sonstiges siehe oben).

Arbeitsbestimmungen:
- Für die Planung und Errichtung der Anlage bzw. der
Schaltschränke gelten die allgemein anerkannten Regeln,
Vorschriften und Bestimmungen der Technik bzw. die
Auflagen des Gesetzgebers.
- Wenn Handhabungen im Schaltschrank vorgenommen werden
müssen, ist VDE 0106/DIN EN 60990 Teil 100 zu
berücksichtigen.
- Schalthandlungen und Arbeiten an bestehenden Anlagen
dürfen ohne Genehmigung des AG nicht durchgeführt
werden.
- Bei Schweiß-, Brennschneid- und sonstigen
feuergefährlichen Arbeiten ist eine Genehmigung vor
Beginn der Arbeit beim AG einzuholen.

Technische Bestimmungen:
- Als Netzform ist das TN-S-System zu wählen
(Drehstrom-Dreileiternetz mit geerdetem Mittelpunkt /
PE und N separat verlegt).
- Alle Anlagen und Betriebsmittel werden für IEC
Normspannung 230/400 V ausgelegt.
- Der Funkstörgrad G ist gem. DIN EN 50370-2/DIN
57876-1 einzuhalten.
- Die Schutzart IP 54 ist in prozesstechnischen Anlagen
grundsätzlich einzuhalten.
- Die Schaltpläne sind nach EN 81346 und EN 60617 in
Eplan P8 anzufertigen.
- Gesetz über EMV-Verträglichkeit von Geräten vom
09.11.1992 ist einzuhalten.

Schaltschrankverdrahtung:
- Schaltschrankverdrahtung lt. MSR-Vorgaben des AG

Betriebsmittel:
- Betriebsmittel müssen den Umgebungs- und
Betriebsbedienungen entsprechend ausgewählt und
geschützt werden, so dass sie bei bestimmungsgemäßen
Gebrauch und im Schadensfall z.B. Überlast oder
Kurzschluss zu keinem Brand oder in einem gefährlichen
Zustand oder zu einem zusätzlichen Schaden führt. Der
Nachweiß ist zu erbringen. Die Umgebungsbedingung in
Maschinenräumen ist mit 40°C anzunehmen, wenn nichts
anderes vorgegeben wurde.

Frequenzumrichter:
- Bei Frequenzumformer gespeisten Motoren mit
Ableitströmen von > 10 mA sind Zusatzmaßnahmen
erforderlich. Es ist ein seperater PE-Leiter  mit mind.
10 mm² seperat in den Schaltschrank zu führen und am PE
System anzuschließen.
- Die Hersteller Angaben sind zu beachten.

Klemmen:
- Die 24 V Klemmen sind von den 230/400 V-Klemmen zu
trennen.
- Die Sammelschienen sind zwischen den
Schaltschrankfeldern mit lösbarer Verbindung
ausgeführt. Der Schaltschrank ist mit einer
Montageplatte ausgerüstet. Die Führung der Drähte
erfolgt in Kabelkanälen. Keine Kammverdrahtung.
- Reihenklemmen sind nach Schaltplanseiten als
Vorbezeichnung  und mit einer Klemmennummer zu
bezeichnen, nach Spannungen (< 50 V und > 50 V) zu
trennen, sowie die DDC, ZLT- Klemmen.
- Die 0 Volt Klemmen sind nach dem Steuertrafo je
Stromkreis als Trennklemmen auszuführen.
- DDC und ZLT Klemmen, sowie Klemmen für analog Signale
sind als Trennklemmen auszuführen.
- Sämtliche Störmeldungen sind zusätzlich als
potentialfreie Öffner einzeln auf ZLT- Trennklemmen zu
legen, um auch auf ein externes Störmeldefeld die
Meldungen weiterleiten zu können.
- Jede Klemme darf an einer Klemmseite nur mit einem
Draht belegt werden. Ansonsten sind Reihenklemmbrücken
zu weiteren Klemmen zu verwenden.
- Neutralleiterklemmen sind dem jeweiligen Stromkreis
zuzuordnen und mittels Trennklemmen anzuschließen,
sodass mit Öffnen einer Trennklemme der Neutralleiter
des zugehörigen Stromkreises von der
Neutralleiterschiene weggeklemmt werden kann.
- Die N- Leiter Klemme der Einspeisung ist doppelt
auszuführen und mit einer Klemmbrücke zu verbinden.
- Für die Potentialausgleichsleitungen sind PE- Klemmen
vorzusehen und mit Nummern zu versehen.

Zentrale Leittechnik:
- Sämtliche Schutzorgane müssen bei Ausfall über ZLT
überwacht werden.
- Die DDC-Automatisierungsgeräte sind in ein eigenes
Schaltschrankfeld einzubauen.
- Als Steuerspannung für Ein- und Ausgänge ist 24VDC
vorzusehen.

Anlagen- und Betriebsmittelkennzeichnung:
- Die Anlagen- u. Betriebsmittelkennzeichnung ist lt.
Vorgaben des AG auszuführen bzw. mit dem AG
abzustimmen.
- Die Dokumentation und Betriebsmittelkennzeichnung ist
nach EN 60204-1 bzw. EN 81346-2, EN 61082, VDI
3813-1-2, VDI3414 auszuführen. Der Entwurf ist 14 Tage
vorher beim AG einzureichen.
- Fremdspannungsklemmen sind deutlich hervorzuheben und
mit der Bezeichnung "Achtung- Fremdspannung" zusätzlich
an jeder Klemmstelle im Schaltschrank zu kennzeichnen.
- Klemmenleisten sind abzudecken.
- Die Schaltschränke sind pro Feld mit gravierten
Resopalschildern zu beschriften, bestehend aus dem
kompletten Anlagenbezeichnungsschlüssel und der
Schaltschrankfeldnummer (siehe AG-Vorgaben)
- Einbau und Verkabelung der Komponenten in die
Schaltschrankanlagen einschließlich herstellen der
erforderlichen Türausschnitte, liefern und montieren
der erforderlichen Verbindungskabel, Klemmen, Stecker
und Kleinteile, Anschluss an die Spannungsversorgung
und ans Netzwerk, verbinden aller Datenpunktkabel auf
Trennleiste etc. ist in die EPs einzukalkulieren.

**01.04.0010 Anreihschrank 2000/800/400 mm**
Anreihschrank

zum Einbau von AS, Leistungsbauteilen, Relais,
Sicherungsautomaten und dergleichen. Die
Leistungsbauteile sind auf eine Montageplatte zu
montieren, die am Rahmen des Schaltschrankes
verschraubt wird. Schaltschrank mit Kabelsockel Höhe
200 mm, mit griffintegriertem Verschlusssystem,
Komfortgriff mit Klapptechnik für Profilhalbzylinder

Kabeleinführung von unten. Die Bedienung des
Hauptschalters mit Türkupplung und rotem Knebel nach
VDE 0113 ist vorne mittig anzubringen.

Einspeiseschrank:
Bestückung für Meldung/Anzeigen:
- Betrieb 400 VAC
- Betrieb 230VAC
- Betrieb 24VAC
- Betrieb 24VDC
- Sammelstörung
eingebaut in die Schaltschranktüre.

Der Schaltschrank ist komplett mit den beschriebenen
Einbaugeräten und allem systemgebundenen Zubehör
versehen betriebsfertig zu liefern und zu montieren,
einschließlich anteiliger Verdrahtung, Verrohrung,
Verdrahtungskanälen, Reihenklemmen,
Erdungsbändern,Transportösen, Kabelabfangeisen,
metrischen Verschraubungen, Kleinteile und dergleichen
incl. Varistorüberspannungsableiter für Schützspulen,
induktive Verbraucher; incl. Kupferschienensystem mit
Verbindungslaschen für Anreihfelder.

Gehäuse:
symmetrische stabile Profilrahmenkonstruktion,
bestehend aus gewalztem Hohlprofil mit Lochung im
DIN-Maßraster von 25 mm. Alle Profilkanten abgerundet.
Horizontale Profile mit zusätzlicher Rinne oberhalb der
Dichtung. Vertikale Profile mit zwei Montageebenen für
platzsparenden Innenausbau. Nach allen Seiten
anreihbar. Vier Transportösen, Bodenblech 3-fach
geteilt, herausnehmbar und austauschbar, montiert.

Tür:
mit geschäumter Dichtung, mit herausnehmbaren
Vierkantrohrrahmen mit Lochung im DIN-Maßraster von 25
mm, Stangenverschluss vierfach verriegelt,
Doppelbarteinsatz nach DIN 43668, Scharniere rechts
angeschlagen, wechselbar, mit unverlierbaren
Scharnierstiften, Türöffnungswinkel 130° nach VDI,
nachrüstbar auf 180°, Bodenfreiheit 25 mm.

Rückwand und Dachblech:
mit aufgeschäumter Dichtung, abnehmbar

Montageplatte:
seitlich C-gekantet, über integrierte
Kunststoffgleitstücke tiefenverstellbar im Raster von
25 mm.

Alle verschraubten Beplankungsteile mit automatischem
Potentialausgleich und vorbereitet zur Befestigung von
Erdungsbändern.

Schutzart: IP 55

Material:
1,5 mm Stahlblech, Montageplatte aus 3 mm Stahlblech
verzinkt.

Oberflächenausführung:
Elektrophorese-Tauchgrundierung
Außenflächen in RAL 7035 Struktur pulverbeschichtet

Abmessungen:
Breite:  800 mm
Höhe:  2000 mm
Tiefe:  400 mm

einschließl.:
- Schaltschranksockelelement vorne/hinten und seitlich
Höhe: 200 mm
- Komfortgriff mit Klapptechnik für Profilhalbzylinder
lt. AG-Standard

mit mind. 30  Prozent Platzreserve.
Anzahl der Türen:  1 Stück

liefern, betriebsfertig montieren mit allem notwendigen
Zubehör
Menge: 5,000 Stck
Zuordnung: 482

**01.04.0020 Seitenteil für Anreihschrank**
Seitenteile für Anreihschrank

H=2000 und T=400
für o.g. Schaltschränke

liefern, betriebsfertig montieren mit allem notwendigen
Zubehör
Menge: 2,000 Satz
Zuordnung: 482

**01.04.0030 Wandschrank 800x800x300**
Wandschrank 800 / 800 / 300
Wandschrank ASP11, AP21,

Der Schaltschrank ist komplett mit den beschriebenen
Einbaugeräten und allem systemgebundenen Zubehör
versehen betriebsfertig zu liefern und zu montieren,
einschließlich anteiliger Verdrahtung, Verrohrung,
Verdrahtungskanälen, Reihenklemmen, Erdungsbändern,
Transportösen, Kabelabfangeisen, metrischen
Verschraubungen, Kleinteile und dergleichen incl.
Varistorüberspannungsableiter für Schützspulen,
induktive Verbraucher; incl. Kupferschienensystem mit
Verbindungslaschen für Anreihfelder.

Gehäuse:
symmetrische stabile Profilrahmenkonstruktion,
bestehend aus gewalztem Hohlprofil mit Lochung im
DIN-Maßraster von 25 mm. Alle Profilkanten
abgerundet. Horizontale Profile mit zusätzlicher
Rinne oberhalb der Dichtung. Vertikale Profile mit
zwei Montageebenen für platzsparenden Innenausbau.
Nach allen Seiten anreihbar. Vier Transportösen,
Bodenblech 3-fach geteilt, herausnehmbar und
austauschbar, montiert.

Tür:
mit geschäumter Dichtung, mit herausnehmbaren
Vierkantrohrrahmen mit Lochung im DIN-Maßraster von
25 mm, Stangenverschluss vierfach verriegelt,
Doppelbarteinsatz nach DIN 43668, Scharniere rechts
angeschlagen, wechselbar, mit unverlierbaren
Scharnierstiften, Türöffnungswinkel 130° nach VDI,
nachrüstbar auf 180°, Bodenfreiheit 25 mm.

Montageplatte:
seitlich C-gekantet, über integrierte
Kunststoffgleitstücke tiefenverstellbar im Raster
von 25 mm.

Alle verschraubten Beplankungsteile mit automatischem
Potentialausgleich und vorbereitet zur Befestigung
von Erdungsbändern.

Schutzart: IP 55

Material:
1,5 mm Stahlblech, Montageplatte aus 3 mm Stahlblech
verzinkt.

Oberflächenausführung:
Elektrophorese-Tauchgrundierung
Außenflächen in RAL 7035 Struktur pulverbeschichtet

Abmessungen:
Breite:  800 mm
Höhe:  800 mm
Tiefe:  300 mm

mit mind. 30  Prozent Platzreserve.

Anzahl der Türen :  1 Stück

liefern, betriebsfertig montieren mit allem notwendigen
Zubehör
Menge: 2,000 Stck
Zuordnung: 482

**01.04.0040 Gehäuse für Überspannungsschutz 300/300/142**
Gehäuse für Überspannungsschutz  ca. 300/300/142

Leergehäuse zum Einbau von Geräten. Geeignet für
Innenräume und geschützte Installation im Freien nach
DIN VDE 0100, Teil 737.

im Wesenlichen bestehend aus:
- Gehäuse aus Kunststoff IP 54
- Hutschiene zur Gerätebefestigung
- Reihenklemmen in der erforderlichen Anzahl
- Stabile Einführungen in IP 54

liefern, betriebsfertig montieren incl. allem
Kleinzubehör, Endverlegung inbetriebnehmen und
beschriften.
Menge: 2,000 Stck
Zuordnung: 482

**01.04.0050 Rangierverteiler**
Rangierverteiler zum Verlängern von Kabeln im
Wesenlichen bestehend aus:
- Gehäuse aus Stahlblech oder Kunststoff IP 54
- Gehäusegröße- und Anzahl gemäß Erfordernis
(Die Anzahl der Rangierverteiler ergibt sich durch die
räumliche Situation)
- Klemmen in der erforderlichen Anzahl
- Stabile Einführungen in IP 54
- Dokumentation in Form eines
Klemmenplans/Stromlaufplan mit Kabelbezeichnung und
Planwerk gemäß Dokumentationsrichtlinie
- Erfassen und Suchen, Anklemmen, einschließlich aller
Nebenarbeiten der zu rangierenden Kabel

für:
bis 10 St. bis 7x1,5
bis 10 St. bis 4x2x0,8
Menge: 2,000 Stck
Zuordnung: 482

**01.04.0060 Kemmkästen für Fußbodenverteiler**
Kemmkästen für Fußbodenverteiler
zum Anschliesen der Elektrotermischen Antrieben und
rangieren der Raumtemperaturfühler im
Fußbodenheizungsverteiler auf Reihenklemmen.

im Wesenlichen bestehend aus:
- Gehäuse aus Kunststoff IP 54
- Gehäusegröße- und Anzahl gemäß Erfordernis
- Reihenklemmen in der erforderlichen Anzahl
- Stabile Einführungen in IP 54

liefern, betriebsfertig montieren incl. allem
Kleinzubehör, Endverlegung inbetriebnehmen und
beschriften.
Menge: 15,000 Stck
Zuordnung: 482

**01.04.0070 Aufrast-Schaltschranksteckdose AC 50 Hz/230V**
Schaltschranksteckdose AC 50 Hz/230V 10 A

mit allem Zubehör, bestehend aus:
1 Sicherungsautomat 1-polig 10 A  und sonstigem Zubehör
1 FI-Schutzschalter 1-pol., 30mA
1 Steckdose 230 V / 10 A mit kurzschlussfester Leitung
und Abgriff vor Hauptschalter

liefern, betriebsfertig montieren mit allem notwendigen
Zubehör
Menge: 4,000 Stck
Zuordnung: 482

**01.04.0080 Schaltschrankbeleuchtung incl Steckdose**
Schaltschrankbeleuchtung incl. Steckdose

bestehend aus:
- Sicherungsabgang mit LS-Schalter B16A
- Schaltschrankbeleuchtung

Bemessungsbetriebsspannung:  230 V AC/1~/-
Leistungsaufnahme:  18 W
Abmaße an Schaltschrank angepasst.
Ausstattung (elektrisch):
Vorschaltgerät / Leuchtmittel / Schutzklasse /
Anschlussmöglichkeiten / Buchse / Steckdose (Typ) /
Integrierter
Türpositionsschalter / Integrierter IR-Zugangssensor
(max. Schaltabstand 100 mm) / Integrierter
Temperatursensor/Schalter (Typ) / Taster Magnetisches
Vorschaltgerät/Leuchtstofflampe, Sockel G13/I
(schutzgeerdet)/Türpositionsschalter/D, Schuko (Typ F,
CEE 7/4)/x/Integriert, Ein/Aus/Türpositionsschalter-
Betrieb
Leuchten-Montageart: Verschrauben
Leuchten-Montagemöglichkeit:
TS Vertikalprofil, mit Adapterwinkel
AE/CM/TP, mit Universalwinkel
AE, mit Schiene für Innenausbau
TS Dachrahmen (Horizontalprofil), direkt

inkl. Türkontakttaster
mit kurzschlussfester Verkabelung und Abgriff vor dem
Hauptschalter.

Starterlose Ausführung, geschaltet über einen
Endschalter, der bei Öffnen der Türe die Beleuchtung
einschaltet.

liefern, betriebsfertig montieren incl. allem
Kleinzubehör, Endverlegung inbetriebnehmen und
beschriften.
Menge: 4,000 Stck
Zuordnung: 482

**01.04.0090 Schaltplantasche KS DIN A3**
Schaltplantasche, aus Kunststoff, DIN A3 quer, an Tür
geschraubt.
Menge: 4,000 Stck
Zuordnung: 482 070

**01.04.0100 Ablagepult**
Ablagepult
Klappbares Ablagepult,
aus beschichtetem Stahl,
für Türen mit Breite 800 mm,
an Tür geschraubt,
komplett mit anteiligem System- und
Montagezubehör
liefern, funktionsfertig montieren
Menge: 2,000 Stck
Zuordnung: 482 070

**01.04.0110 Be- Entlüftung Schaltschrank**
Be- und Entlüftung für Schaltschrank, mit
Schaltschrankventilator und Abströmöffnung, mit Filter,
Luftvolumenstrom in m3/h nach Wärmelastberechnung
Sommer 35 Grad C mit Temperaturkontaktgeber einschl.
Sollwertsteller, Schutzart IP 43 DIN EN 60529 (VDE
0470-1).
Menge: 4,000 Stck
Zuordnung: 482 070

**01.04.0120 Sichtfenster**
Sichtfenster

zur Abdeckung der Baugruppen der Automationsstation
sowie der Komponenten der Notbedienung in der
Schaltschrankfronttüre.
Absperrbar mit Zylinderschloß einschl. Einbau.
Die Abmessungen sind entsprechend der abzudeckenden
Komponenten vom Bieter selbst zu ermitteln.
Menge: 2,000 Stck
Zuordnung: 482

**01.04.0130 Funktionsbaugruppe Lampenprüfung**
Lampenprüfung

bestehend aus:
- 1 Taster rund für Türeinbau auf DDC

einschließlich aller erforderlichene Hilfsschütze,
Dioden, Klemmen und sonstigem Zubehör, einbauen und
verdrahten.

liefern, betriebsfertig montieren mit allem notwendigen
Zubehör
Menge: 4,000 Stck
Zuordnung: 482

**01.04.0140 Funktionsbaugruppe Sammelstörung mit Quittierung**
Funktionsbaugruppe Sammelstörung mit Quittierung

bestehend aus:
-1 Leuchtdrucktaster mit Aufschaltung auf DDC
-1 Fernansteuerung von DDC über DO
-4 potentialfreien Kontakten

Einschließlich aller erforderlichene Hilfsschütze,
Dioden, Klemmen und Zubehör, einbauen und verdrahten.

liefern, betriebsfertig montieren mit allem notwendigen
Zubehör
Menge: 2,000 Stck
Zuordnung: 482

**01.04.0150 Schaltschrank Endreinigung vor Abnahme**
Endreinigung Schaltschrank
für sämtliche im vorliegenden Leistungsverzeichnis
beschriebenen Schaltschranktypen als feuchte
Flächenfeinreinigung und staubfreie Reinigung der
elektrischen Komponenten einschl. sämtlicher hierfür
erforderlicher Reinigungsmittel. Die Durchführung der
Endreinigung erfolgt nach Aufforderung durch die
Objekt-/Bauüberwachung.
Menge: 4,000 Stck
Zuordnung: 482

**01.04.0160 Phasenüberwachung**
Phasenüberwachung

bestehend aus:
- analogem Überwachungsrelais für Phasenausfall u.
-folge 3x 160 bis 690V AC 50 bis 60 Hz, 2 Wechsler m.
Schraubanschluss Überwachung von dreiphasigen Netzen
auf Phasenfolge, -ausfall nach IEC/EN 60 255-
Sicherungsabgang mit Reitersicherungselemnt, 3-polig,
DO1,2A
- Aufschaltung auf DDC
- 1 Leuchtmelder (LED) in Türeinbau

liefern, betriebsfertig montieren incl. aller
erforderlicher Hilfsschütze, Relais, Klemmen,
Kleinzubehör, Endverlegung inbetriebnehmen und
beschriften.
Menge: 2,000 Stck
Zuordnung: 482

**01.04.0170 Funktionsbaugruppe Netz-Universalmesssystem**
Universalmessgerätesystem

bestehend aus:
- Sicherungsabgang, 3-polig, incl. NEOZED-Sicherungen,
Schraubkappen, Passeinsätzen u. sämlichen, dazu
notwendigem Zubehör;
- Universalmessgerät mit BACnet-Schnittstelle und
Impulsausgang elektr. Energie
- 3 x Stromwandler, Klasse 1,passend zur
Einspeisungsleistung
- 3 x Wandlerklemmen
- Impulsaufschaltung auf DDC
liefern, betriebsfertig montieren mit allem notwendigen
Zubehör
Menge: 2,000 Stck
Zuordnung: 482

**01.04.0180 Einspeisung für Leistungsteil bis 63A**
Einspeisung für Leistungsteil
Ausführung als 3poliger Hauptschalter nach DIN EN
60204-1,
für Bemessungdauerstrom bis 63 A,
handbetätiger Lasttrennschalter mit Drehantrieb,
absperrbar in 0-Stellung,
für Montage und Bedienung in der Schaltschranktür,
einschl. rotem Knebel nach VDE 0113,
fingersicher nach DIN VDE 106-100,

mit Überspannungsschutz als Netz-Mittelschutz
zum Schutz des gesamten Schaltschrankes gegen
Überspannung, wie z.B. Blitzeinwirkung,
elektromagnetische Felder, Kurzschlüsse etc..
Ausführung:
4-polig, steckbar mit potentialfreiem
Hilfskontakt Schutzklasse Typ 2 nach DIN VDE 0675;

mit Phasenkontrollleuchten einschl. Sicherungen,
mit Phasenausfallrelais 3-polig mit
Drehrichtungskontrolle
und pot.-freiem Hilfskontakt einschl. Sicherungsautomat
mit Hilfskontakt, mit Einbau, Verdrahtung und
Beschriftung in der Schaltschranktür,
mit Verdrahtung auf Reihenklemmen einschl. Klemmleiste
und Klemmen

liefern, betriebsfertig montieren mit allem notwendigen
Zubehör
Menge: 1,000 Stck
Zuordnung: 482 070

**01.04.0190 Sammelschienensystem bis 63 A**
Komplettes Sammelschienensystem 5-polig incl. N- und
PE- Schiene bei Bedarf auch über 2 oder mehr Felder
reichend, für Aufschnappen von Leistungsabgängen.
Die Anordnung der Schienen ist grundsätzlich unten
(wg. Kabeleinführung von oben).

Die maximalen Stromstärken richten sich nach DIN
43671 und einer Lufttemperatur von 35 °C

Material: Cu-Schienen blank

Ausführung:  einschließlich Tragelementen,
 kompletten Verbindungsstutzen,
 ausreichende Anzahl an Frei- und
 Anschlußklemmen, sowie geeigneter
 und der Spannung entsprechender
 Schutzabdeckung allumschliessend.

Bemessungsstrom: bis 63 A
Bemessungsbetriebsspannung: bis 690 V ~ 50 Hz

Kurzschlussfestigkeit nach VDE 0660 Teil 500/IEC 439

Abrechnung je Schaltschrankfeld
Menge: 1,000 Stck
Zuordnung: 482

**01.04.0200 Einspeisung für Leistungsteil bis 32A**
Einspeisung für Leistungsteil
Ausführung als 3poliger Hauptschalter nach DIN EN
60204-1,
für Bemessungdauerstrom bis 32 A, handbetätiger
Lasttrennschalter mit Drehantrieb, absperrbar in
0-Stellung, für Montage und Bedienung in der
Schaltschranktür, einschl. rotem Knebel nach VDE 0113,
fingersicher nach DIN VDE 106-100,

mit Überspannungsschutz als Netz-Mittelschutz zum
Schutz des gesamten Schaltschrankes gegen Überspannung,
wie z.B. Blitzeinwirkung, elektromagnetische Felder,
Kurzschlüsse etc.. Ausführung: 4-polig, steckbar mit
potentialfreiem Hilfskontakt Schutzklasse Typ 2 nach
DIN VDE 0675;

mit Phasenkontrolleuchten einschl. Sicherungen, mit
Phasenausfallrelais 3-polig mit Drehrichtungskontrolle
und pot.-freiem Hilfskontakt einschl. Sicherungsautomat
mit Hilfskontakt, mit Einbau, Verdrahtung und
Beschriftung in der Schaltschranktür, mit Verdrahtung
auf Reihenklemmen einschl. Klemmleiste und Klemmen

liefern, betriebsfertig montieren mit allem notwendigen
Zubehör
Menge: 3,000 Stck
Zuordnung: 482 070

**01.04.0210 Sammelschienensystem bis 32 A**
Komplettes Sammelschienensystem 5-polig incl. N- und
PE- Schiene bei Bedarf auch über 2 oder mehr Felder
reichend, für Aufschnappen von Leistungsabgängen. Die
Anordnung der Schienen ist grundsätzlich unten (wg.
Kabeleinführung von oben).

Die maximalen Stromstärken richten sich nach DIN 43671
und einer Lufttemperatur von 35 °C

Material: Cu-Schienen blank

Ausführung:  einschließlich Tragelementen, kompletten
Verbindungsstutzen, ausreichende Anzahl an Frei- und
Anschlußklemmen, sowie geeigneter und der Spannung
entsprechender Schutzabdeckung allumschliessend.

Bemessungsstrom: bis 32 A
Bemessungsbetriebsspannung: bis 690 V ~ 50 Hz

Kurzschlussfestigkeit nach VDE 0660 Teil 500/IEC 439

Abdeckungen für Sammelschienen und deren Anschlüsse
müssen aus schwer entflammbarem, halogenfreien
Kunststoff (mind. 3mm dick, Baustoffklasse B1 nach DIN
4102) hergestellt sein.
Abrechnung je Schaltschrankfeld
Menge: 3,000 Stck
Zuordnung: 482

**01.04.0220 Spannungsversorgung, 230V AC**
Spannungsversorgung 230V AC, Nennleistung 630 VA, mit
Trafo 400/230V AC nach VDE 0551, einschl.
primärseitiger Absicherung über Trafoschutzschalter mit
pot.-freiem Hilfskontakt auf DDC, für bis zu 5
abgesicherte Stromkreise, mit Sicherungsautomaten
1-polig, bis 16 A-, B-, C-, oder K-Charakteristik, mit
Hilfskontakt auf DDC als Sammelstörmeldung,
incl. Überspannungsschutz gegen Überspannung, wie z.B.
Blitzeinwirkung mit HK auf DDC;

mit Einbau, Verdrahtung und Beschriftung auf
Montageplatte, mit Verdrahtung auf Reihenklemmen
einschl. Klemmleiste und Klemmen

liefern, betriebsfertig montieren mit allem notwendigen
Zubehör
Menge: 4,000 Stck
Zuordnung: 482

**01.04.0230 Spannungsversorgung, 24V AC**
Spannungsversorgung 24V AC, Nennleistung 400VA, mit
Trafo 230/24V AC nach VDE 0551, einschl. primärseitiger
Absicherung über Trafoschutzschalter mit pot.-freiem
Hilfskontakt auf DDC, für bis zu 5 abgesicherte
Stromkreise, mit Sicherungsautomaten 1-polig, bis 16
A-, B-, C-, oder K-Charakteristik, mit Hilfskontakt auf
DDC als Sammelstörmeldung, incl. Überspannungsschutz
gegen Überspannung, wie z.B. Blitzeinwirkung mit HK auf
DDC;

mit Einbau, Verdrahtung und Beschriftung auf
Montageplatte, mit Verdrahtung auf Reihenklemmen
einschl. Klemmleiste und Klemmen

liefern, betriebsfertig montieren mit allem notwendigen
Zubehör
Menge: 4,000 Stck
Zuordnung: 482

**01.04.0240 Spannungsversorgung, 24V DC**
Spannungsversorgung 24V DC, als Lastnetzgerät, 1-phasig
mit Filter, spannungsstabilsiert, Nennleistung nach
Erfordernis mit min. 25% Reserve, einschl.
primärseitiger Sicherung über Motorschutzschalter mit
pot.-freiem Hilfskontakten, mit elektronischen
Schutzschalter mit selektiver Lastabsicherung im
Fehlerfall, 1-polig, bis 6A mit HK auf DDC als
Sammelstörmeldung, Auslösecharakteristik abgestimmt;
incl. Überspannungsschutz gegen Überspannung, wie z.B.
Blitzeinwirkung mit HK auf DDC;

mit Absicherung für bis zu 5 nachgeschalteten
Stromkreisen, komplett mit anteiligem Zubehör mit
Einbau, Verdrahtung und Beschriftung auf Montageplatte,
mit Verdrahtung auf Reihenklemmen einschl. Klemmleiste
und Klemmen

liefern, betriebsfertig montieren mit allem notwendigen
Zubehör
Menge: 6,000 Stck
Zuordnung: 482

**01.04.0250 Schirmabfangschiene**
Schirmabfangschiene

Mit entsprechenden Klemmen zum Auflegen der Schirme
aller Mess- und Datenleitungen im Schaltschrank,
komplett montiert mit allem notwendigen Zubehör incl.
Beschriftung

Liefern, betriebsfertig montieren incl. allem
Kleinzubehör
Menge: 4,000 Stck
Zuordnung: 482

**01.04.0260 FI-Schutzschalter Typ B 40A Fehlerstrom 30mA 3-polig+N**
Fehlerstromschutzschalter DIN EN 61008-1 (VDE 0664-10),
als Reiheneinbaugerät, Maße DIN 43880, fingersicher DIN
EN 50274 (VDE 0660-514), Typ B allstromsensitiv,
Auslösung unverzögert, Bemessungsstrom 40 A,
Bemessungsfehlerstrom 30 mA, 3-polig + N, 400 V AC,
Kurzschlussfestigkeit 6 kA, stoßstromfest bis 3000 A,
Auslösung unverzögert, mit Handbetätigung, mit
Aufnahmevorrichtung für Beschriftungsschild.
Menge: 2,000 Stck
Zuordnung: 482 054

**01.04.0270 RCD, 4pol, 63A, IDN=30mA, Typ B**
Fehlerstromschutzschalter DIN EN 61008-1 (VDE 0664-10),
als Reiheneinbaugerät, Maße DIN 43880, fingersicher DIN
EN 50274 (VDE 0660-514), Typ B allstromsensitiv,
Auslösung unverzögert, Bemessungsstrom 63 A,
Bemessungsfehlerstrom 30 mA, 3-polig + N, 400 V AC,
Kurzschlussfestigkeit 6 kA, stoßstromfest bis 3000 A,
Auslösung unverzögert, mit Handbetätigung, mit
Aufnahmevorrichtung für Beschriftungsschild.
Bereich: Klimageräte und Lüftungsgerät
Menge: 2,000 Stck
Zuordnung: 482 054

**01.04.0280 FI-Schutzschaltung - 40 A**
FI-Schutzschaltung - 40 A

1 Fehlerstrom-Schutzschalter
Auslösestrom 30 mA
Belastbarkeit: max. 40 A
einschl. Isolierstoffgehäuse

Bereich: Lüftung

liefern, betriebsfertig montieren incl. aller
erforderlicher Hilfsschütze, Relais, Klemmen,
Kleinzubehör, Endverlegung inbetriebnehmen und
beschriften.
Menge: 2,000 Stck
Zuordnung: 482

*Hinweis*
Die Handsteuereinrichtungen für die lokale
Vorrangbedienung werden unabhängig von den E/A-Modulen
der Automationseinrichtung, mit Zustandsanzeige als LED

Binär-Ausgänge (BA) für ein- und mehrstufige Impuls-
oder Dauerschaltbefehle, Dreipunkt-Stellbefehle und
Pulsweitenmodulation-Stellbefehle werden mit einer
Handschaltung als Drehschalter mit den Schaltstellungen
- Auto/Auf/Zu,
- Auto/Auf/Zu/Stop,
- Auto/Aus/Ein bzw.
- Auto/Aus/Stufe 1/../Stufe n
mit jeweils einer Stör- und einer Betriebsrückmeldung
je Stufe/Endlage ausgeführt. Analog-Ausgänge (AA) für
die Ausgabe von Analogsignalen werden mit einer
Handschaltung als Drehschalter mit den Schaltstellungen
Auto/Auf/Zu/Poti mit einem Potentiometer mit einer
Skalierung von 0 bis 100% ausgeführt. Binär-Eingänge
(BE) für Alarm-, Stör- und Warnmeldungen werden als
Anzeigemodule mit maximal 10 Zustandsanzeigen mit
Farbumschlag rot/gelb/grün ausgeführt. Je
Schaltschrankfeld ist ein zentrales Modul mit zentraler
Störquittierung und -entriegelung sowie
Lampenprüfeinrichtung vorzusehen. Die
Bedieneinrichtungen einschließlich Montagematerial und
Anteil Spannungsversorgung sind bei der Kalkulation der
Schaltanlagen jeweils mit zu berücksichtigen. Die
Hand-/Notbedienebene muss über eine
Gruppen-/Anlagenzuordnung verfügen. Die Zuordnung des
Schalters bzw. der Leuchtmeldung zur jeweiligen Anlage
muss durch farbliche Gruppierung bzw. anlagenbezogene
Anordnung erfolgen. Mehrungen durch Gruppenanordnungen
auf Modulen werden nicht erstattet und sind in die
Einheitspreise der Handschalter und Meldungsanzeigen
einzukalkulieren.

**01.04.0290 Modul zur Ansteuerung von vier 1-stufigen Antrieben**
Menge: 3,000 Stck
Zuordnung: 482

**01.04.0300 Modul zur Ansteuerung von vier 3-Punkt Antrieben**
Menge: 1,000 Stck
Zuordnung: 482

**01.04.0310 Modul zur Ansteuerung von vier Analogausgängen**
Menge: 2,000 Stck
Zuordnung: 482

**01.04.0320 System-Sammelstörmodul**
Menge: 2,000 Stck
Zuordnung: 482

*Hinweis*
Leistungsabgänge

**01.04.0330 Leistungsabgang für 24 VAC/DC, bis 4A**
Leistungsabgang für 24V AC/DC, für Bemessungsstrom bis
4 A, mit Sicherungsautomat 1-polig mit Hilfskontakt,
mit Auslösecharakteristik B, C, K, L oder Z, Einbau,
Verdrahtung und Beschriftung auf Montageplatte, mit
Verdrahtung auf Reihen- und Trennklemmen (Signale für
E-/A-Baugruppen) einschl. Klemmleiste und Klemmen
Menge: 6,000 Stck
Zuordnung: 482

**01.04.0340 Leistungsabgang, 1-polig, bis 6A, Sich.automat**
Leistungsabgang, 1-polig, ungeschaltet

Nennstrom bis 6 A

als Sicherungsautomat, mit 1 Hilfskontakt
Auslösecharakteristik: L
Nennschaltvermögen nach VDE: 6 kA
Strombegrenzungsklasse: 3
Menge: 6,000 Stck
Zuordnung: 482

**01.04.0350 Leistungsabgang, 1-polig, bis 10A, Sich.automat**
Leistungsabgang, 1-polig, ungeschaltet

Nennstrom bis 10 A

als Sicherungsautomat, mit 1 Hilfskontakt
Auslösecharakteristik: L
Nennschaltvermögen nach VDE: 6 kA
Strombegrenzungsklasse: 3
Menge: 23,000 Stck
Zuordnung: 482

**01.04.0360 Leistungsabgang, 1-polig, bis 16A, Sich.automat**
Leistungsabgang, 1-polig, ungeschaltet

Nennstrom bis 16 A

als Sicherungsautomat, mit 1 Hilfskontakt
Auslösecharakteristik: L
Nennschaltvermögen nach VDE: 6 kA
Strombegrenzungsklasse: 3
Menge: 1,000 Stck
Zuordnung: 482

**01.04.0370 Leistungsabgang, 3-polig, bis 16A, Sich.automat**
Leistungsabgang, 3-polig, ungeschaltet

Nennstrom bis 16 A

als Sicherungsautomat, mit 1 Hilfskontakt
Auslösecharakteristik: C
Nennschaltvermögen nach VDE: 6 kA
Strombegrenzungsklasse: 3
Menge: 1,000 Stck
Zuordnung: 482

**01.04.0380 Koppelrelais**
Koppelrelais nach DIN VDE 0435-201,
Kontaktausführung 4 Wechsler,
Bemessungsbetriebsspannung 24V/230V,
Bemessungsbetriebsstrom 5A,
mit LED-Anzeige,
mit Sockel oder Sockelklemmen und Einbauzubehör,
mit Einbau, Verdrahtung und Beschriftung auf
Montageplatte,
mit Verdrahtung auf Reihenklemmen einschl. Klemmleiste
und Klemmen
Menge: 5,000 Stck
Zuordnung: 482

**01.04.0390 Steuerbaugruppe Differenzdrucküberwachung**
Steuerbaugruppen Filter- / Wetterschutzgitter- /
Diff.-Drucküberwachung

bestehend aus:
- event. Versorgungsspannung f. Diff.-Druckmessgerät
- Aufschaltung auf DDC über potentialfreien Kontakt

Einschließlich aller erforderlichen Klemmen, Relais,
Schütze und Zubehör, einbauen und verdrahten.
Menge: 6,000 Stck
Zuordnung: 482

**01.04.0400 Steuerbaugruppe Luftkanalrauchmelder**
Steuerbaugruppe Luftkanalrauchmelder

bestehend aus:
- Versorgungsspannung über LS-Schalter 1-pol. mit
Aufschaltung auf DDC
- sicherheitstechnische VPS-Steuerung im Schaltschrank
- Aufschaltung auf DDC von 4 potentialfreien Kontakten

Einschließlich aller erforderlichen Klemmen, Relais,
Schütze und Zubehör, einbauen und verdrahten.
Menge: 2,000 Stck
Zuordnung: 482

**01.04.0410 Steuerbaugruppe Sicherheitstemperaturbegrenzer**
Steuerbaugruppen Sicherheitstemperaturbegrenzer

bestehend aus:

- event. Versorgungsspannung f. Gerät
- sicherheitstechnische VPS-Steuerung im Schaltschrank
- Aufschaltung auf DDC über potentialfreien Kontakt

Einschließlich aller erforderlichen Klemmen, Relais,
Schütze und Zubehör, einbauen und verdrahten.
Menge: 1,000 Stck
Zuordnung: 482

**01.04.0420 Steuerbaugruppe Frostschutz**
Steuerbaugruppen Frostschutz

bestehend aus:

- sicherheitstechnische VPS-Steuerung im Schaltschrank
- Aufschaltung auf DDC über potentialfreien Kontakt

Einschließlich aller erforderlichen Klemmen, Relais,
Schütze und Zubehör, einbauen und verdrahten.
Menge: 2,000 Stck
Zuordnung: 482

**01.04.0430 Steuerbaugruppe f. elektr. Stellantrieb, analoge Ansteuerung, mit RM**
Funktionsbaugruppe für elektr. Stellantrieb mit
analoger Ansteuerung, mit RM

bestehend aus:
- externem Klappenantrieb (nicht in dieser Position
enthalten!)
- 1 Spannungsversorgung ü.
LS-Schalter/Motorschutzschalter  m. HK u.
Aufschaltung auf DDC
- 1 analoger Ansteurung aus DDC
- 1 Hand-Notbedienebene über analoges SPS-Output-Modul
mit integrierter LVB

Einbau, Verdrahtung und Beschriftung auf Montageplatte,
mit Verdrahtung auf Reihen- und Trennklemmen (Signale
für E-/A-Baugruppen) einschl. Klemmleiste und Klemmen

Einschließlich aller erforderlichen Klemmen, Relais,
Schütze und Zubehör, einbauen und verdrahten.

liefern, betriebsfertig montieren mit allem notwendigen
Zubehör
Menge: 1,000 Stck
Zuordnung: 482

**01.04.0440 Steuerbaugruppe Luftklappen, 2-Punktansteuerung aus DDC mit binärer RM**
Steuerbaugruppe Luftklappen 2-Punktansteuerung aus DDC
m. binärer Endlagen-Stellungs-RM
bestehend aus:
- externen Klappenantrieben (nicht in Position
enthalten!)
- Versorgungsspannung über LS-Schalter 1-pol. mit
Aufschaltung auf DDC
- 2-Punkt-Ansteuerung über DO aus DDC incl. Relais und
sonstigem Zubehör
- 2 binäre Endschalter auf DDC
- 1 Hand-Notbedienebene über digitales SPS-Output-Modul
mit integrierter LVB
Einbau, Verdrahtung und Beschriftung auf Montageplatte,
mit Verdrahtung auf Reihen- und Trennklemmen (Signale
für E-/A-Baugruppen) einschl. Klemmleiste und Klemmen

liefern, betriebsfertig montieren incl. aller
erforderlicher Hilfsschütze, Relais, Klemmen,
Kleinzubehör, Endverlegung inbetriebnehmen und
beschriften.
Menge: 3,000 Stck
Zuordnung: 482

**01.04.0450 Steuerbaugruppe Brandschutzklappen**
Steuerbaugruppen Brandschutzklappen

bestehend aus:
- sicherheitstechnische VPS-Steuerung im SS
- Aufschaltung auf DDC über potentialfreien Kontakt

Einschließlich aller erforderlichen Klemmen, Relais,
Schütze und Zubehör, einbauen und verdrahten.
Menge: 1,000 Stck
Zuordnung: 482

**01.04.0460 Steuerbaugruppe Durchgangs-/3-Wege-Ventil, 2-Punkt-Anst. , mit RM**
Steuerbaugruppe Durchgangs-/3-Wegeventil, 2-Punkt-
(PWM)-Ansteuerung ohne Rückmeldung.

bestehend aus:
- 1 Ventil aus Bestand  (Antrieb nicht in dieser Pos.
enthalten; siehe Pos. 1.1.xxx)
- 1 LS-Schalter 1-pol.mit Hilfskontakt sonst. Zubehör
Hilfsrelais und sonstigem Zubehör,
- 1 Stoer- und Betriebsmeldungen auf DDC
- 2-Punktansteuerung über DDC

liefern, betriebsfertig montieren incl. aller
erforderlicher Hilfsschütze, Relais, Klemmen,
Kleinzubehör, Endverlegung inbetriebnehmen und
beschriften.
Menge: 2,000 Stck
Zuordnung: 482

**01.04.0470 Steuerbaugruppe Durchgangs-/3-Wege-Ventil, 2-10V stetig, analoge RM**
Steuerbaugruppe Durchgangs-/3-Wegeventil,
3-Punkt-Ansteuerung u. analoge Stellungsrückmeldung
über Poti.

bestehend aus:
- 1 Ventil aus Bestand  (Antrieb nicht in dieser Pos.
enthalten; siehe Pos. 1.1.xxx)
- 1 LS-Schalter 1-pol.mit Hilfskontakt sonst. Zubehör
Hilfsrelais und sonstigem Zubehör,
- 1 Stoer- und Betriebsmeldungen auf DDC
- 3-Punktansteuerung über DDC
- Aufschaltung Stellungsrückmeldung Poti auf DDC

liefern, betriebsfertig montieren incl. aller
erforderlicher Hilfsschütze, Relais, Klemmen,
Kleinzubehör, Endverlegung inbetriebnehmen und
beschriften.
Menge: 3,000 Stck
Zuordnung: 482

**01.04.0480 Steuerbaugruppe externe Meldungsaufschaltung**
Steuerbaugruppen externe Meldungsaufschaltung

bestehend aus:
- Aufschaltung von externen Meldungen(z.B. Betriebs-,
Störmeldungen o. Hinweismeldungen auf DDC über
potentialfreien Kontakt.

liefern, betriebsfertig montieren incl. aller
erforderlicher Hilfsschütze, Relais, Klemmen,
Kleinzubehör, Endverlegung inbetriebnehmen und
beschriften.

Abrechnung pro Meldung/phsyk. DP
Menge: 16,000 Stck
Zuordnung: 482

**01.04.0490 Motorbaugruppen 230VAC, bis 1,1kW, leistungslose Ansteuerung mit SW**
Motorbaugruppen 230VAC, bis 1,1kW, leistungslose
Ansteuerung f. elektr. EC-Lüftermotore incl.
Differenzdrucksollwertvorgabe

bestehend aus:
- 1 Motorschutzschalter mit Hilfskontakt auf DDC
- 1 Freigabeansteuerung aus DDC Lüftermotor
- 1 Stoer- und Betriebsmeldung aus EC-Modul auf DDC
- 1 analoge Differenzdrucksollwertvorgabe aus DDC
- 1 Hand-Notbedienebene über digitales SPS-Output-Modul
mit  integrierter LVB
Einbau, Verdrahtung und Beschriftung auf Montageplatte,
mit Verdrahtung auf Reihen- und Trennklemmen (Signale
für E-/A-Baugruppen) einschl. Klemmleiste und Klemmen

liefern, betriebsfertig montieren mit allem notwendigen
Zubehör
Menge: 6,000 Stck
Zuordnung: 482

**01.04.0500 Motorbaugruppen 400V DS, bis 5,5kW, Ansteuerung mit SW**
Motorbaugruppen 400V DS, Ansteuerung f. elektr.
EC-Lüftermotore incl. Differenzdrucksollwertvorgabe

bestehend aus:

- 1 Motorschutzschalter, 3-pol. mit Aufschaltung auf
DDC
- 1 Leistungsschütze mit Ansteuerung aus DDC
- 1 Reparaturschalter 3-pol. mit Hilfskontakt auf DDC
- 1 Stoer- und 2 Betriebsmeldungen auf DDC

- 1 Hand-Notbedienebene über Knebelschalter AUS-EIN in
  Schwenkrahmen eingebaut incl. sämtlichem Zubehör
wie Dioden, Relais,...

Liefern, betriebsfertig montieren incl. allem
Kleinzubehör inbetriebnehmen und beschriften.
Menge: 2,000 Stck
Zuordnung: 482

**01.04.0510 Überspannungsschutz als Netz-Mittelschutz**
Überspannungsschutz als Netz-Mittelschutz zum Schutz
des gesamten Schaltschrankes gegen Überspannung, wie
z.B. Blitzeinwirkung, elektromagnetische Felder,
Kurzschlüsse etc..

Ausführung:
4-polig, steckbar mit potentialfreiem Hilfskontakt
Schutzklasse Typ 2 nach DIN VDE 0675

liefern, betriebsfertig montieren mit allem notwendigen
Zubehör
Menge: 4,000 Stck
Zuordnung: 482

**01.04.0520 Überspannungsschutz CAT7**
Überspannungsschutz CAT7 für
Automatisierungseinrichtungen gegen Überspannung, wie
z.B. Blitzeinwirkung, elektromagnetische Felder,
Kurzschlüsse etc.

Ausführung:
Hutschinenmontage
mit CAT7 Anschlusskabel 0,5 m und
mit CAT7 Anschlusskabel 3,0 m
Schutz aller Adernpaare, zertifiziert nach Kategorie 6
und nach Klasse E

liefern, betriebsfertig montieren mit allem notwendigen
Zubehör
Menge: 5,000 Stck
Zuordnung: 482

**01.04.0530 Überspannungsschutz als Feinschutz**
Überspannungsschutz als Feinschutz für
Automatisierungseinrichtungen bzw. Feldgeräte gegen
Überspannung, wie z.B. Blitzeinwirkung,
elektromagnetische Felder, Kurzschlüsse etc.

Ausführung:
2-polig, steckbar mit potentialfreiem Hilfsontakt

liefern, betriebsfertig montieren mit allem notwendigen
Zubehör
Menge: 4,000 Stck
Zuordnung: 482

**01.04.0540 Änderung/Ergänzung (Hardware)**
Änderung/Ergänzung (Hardware)

Diese Position wird herangezogen, wenn nach der
Genehmigung des Anlagenschemas, Anlagenbeschreibungen
und DDC-Listen sowie Fertigstellung des Schaltschranks,
Änderungen und/oder Ergänzungen erforderlich sind, die
der AN nicht zu vertreten hat.

Der EP bezieht sich auf einen Hardware-Ein- bzw.
Ausgang (binär oder analog).

bestehend aus:

Klärung der Anlagenfunktion mit Nutzer und Planer,
Besprechungen, Klärung der Örtlichkeiten (z.B. durch
Begehungen der Anlage) Projektierung der Anlage,
projektbegleitende Leistungen, Erstellung der
Dokumentation, Einpflegen von Änderungen z.B. im
E-Plan, Verdrahtung von den Eingangsklemmen
Schaltschrank bis zur DDC mit sämtlichem Zubehör wie
Dioden, Relais, Kleinteile wie Klemmen etc.
Prüf-/Trennklemmen sowie Befestigungs- und
Bezeichnungsmaterial, Dokumentation usw. sind
einzukalkulieren. Funktionsprüfung und Inbetriebnahme
ist ebenfalls einzurechnen.

Die Einbingung und Montage der Änderung/Ergänzung
(Hardware) auf der Baustelle mit An- und Abfahrt ist
mit einzurechnen.

Der Hardwareanteil der DDC, Leitungsschütze und
Motorschutzschalter sind nicht Bestandteil dieser
Position.

Die geänderten und/oder ergänzten Punkte sind in den
genehmigten DDC-Listen kenntlich zu machen und zu
begründen und den Nachtragsunterlagen beizufügen.

Liefern, betriebsfertig montieren incl. aller
erforderlicher Hilfsschütze, Relais, Klemmen,
Kleinzubehör, Endverlegung inbetriebnehmen und
beschriften.

Abrechnung nach Hardwaredatenpunkten
Menge: 20,000 Stck
Zuordnung: 482

#### Abschnitt 01.05 Installation

*Hinweis*
Allgemeine Anforderungen und Bedingungen für
Kalkulation und Ausführung.

Die komplette Verkabelung mit Trägersystemen und
Zubehör ist halogenfrei nach DIN VDE 0472-815
auszuführen.

A) Richtlinien für die Verlegung von Kabeln und
Leitungen

Alle Leitungen und Kabel sowie Kabelträgersysteme
werden in Abschnitten verlegt, deren Einzellängen für
Gebäude typisch sind. Es wird fachgerechte, optisch
ansprechende Verlegung gefordert, d.h. alle Kabel
müssen auf jeder Kabelrinne sauber ausgerichtet,
parallel und platzsparend verlaufen und ggf. mit
Kabelbinder fixiert werden. Eine dauerhafte
Kennzeichnung der Leitungsenden wird gefordert.
Reserveadern sind an beiden Enden auf jeweils eigene,
bezeichnete Klemmen aufzulegen. Es kommt das TN-S-Netz
zur Anwendung, d.h. Schutzmaßnahme Nullung mit getrennt
verlegten Schutzleitern, Kabelkreuzungen sind zu
vermeiden, Biegeradien gemäß Herstellerdatenblätter
sind beim Verlegen, Montieren und im Betrieb jederzeit
einzuhalten. In Ausnahmefällen
können Biegeradien bei Anwendung bestimmter Verfahren
auf die vom Kabelhersteller angegebenen, reduzierten
Biegeradien vermindert werden. Werden auf dem
Leitungs-/ Kabelweg Brandabschnittstrennungen (z.B.
Wände) durchquert, so ist der ordnungsgemäße Verschluss
dieser Öffnungen nach erfolgter Leitungslegung in der
jeweils geforderten Feuerwiderstandsklasse auszuführen.
Es wird der Einsatz vorschriftsmäßiger Hülsen,
Anschluß- und Verbindungsklemmen sowie geeigneter
Installations- und Gerätematerialien für die am
Verwendungsort zutreffenden Umgebungsbedingungen und
einzuhalten den
Schutz- bzw. Sicherheitsmaßnahmen gefordert. Zwischen
Mess-, Melde- und Steuerleitungen einerseits und
Starkstromleitungen andererseits sind Abstände bei der
Verlegung einzuhalten und zu fixieren, bei welchen eine
gegenseitige Beeinflussung ausgeschlossen ist. Bei
Kabelbahnen sind Trennstege einzusetzen. Artgleiche
Leitungs- bzw. Kabelsysteme sind zu bündeln und am
jeweiligen Kabelträger zu befestigen. Bei
Kabelverlegung an Steigetrassen sind Bügelschellen und
keine Kabelbinder für die Befestigung zu verwenden.
Beim Auslegen von Kabeln in Kanälen bzw. im Freien ist
darauf zu achten, dass die Kabel nicht durch
Überfahren, Materialtransport usw. beschädigt werden.
Die Kabelenden müssen immer wasserdicht geschlossen
sein (beim Schneiden einer Länge sind die Enden sofort
wieder zu verkappen). Im Bereich mechanischer
Gefährdung sind alle Leitungen grundsätzlich geschützt
zu verlegen (z.B. in Rohr). Eine entsprechend
ausreichende Zugentlastung ist vorzuesehen. Die
maximale
Zugbeanspruchung eines Kabels gemäß
Herstellerdatenblatt ist jederzeit einzuhalten. Die je
Kabeltyp zulässige Verlegetemperatur gemäß
Herstellerdatenblatt ist zu jeder Zeit einzuhalten. Bei
Verwendung von Stahlpanzerrohren müssen alle Rohrenden
mit Endtüllen aus Isolierstoff versehen werden.

B) Richtlinien für Auswahl und Dimensionierung von
Kabeln und Leitungen

Die endgültige Festlegung bzw. Zuordnung der zu den
Feldgeräten (Gebern,Stellgeräten,
Starkstromverbrauchern, Kompletteinrichtungen usw.)
gehörigen Leitungstypen und je Einzelgerät
erforderlichen Kabel- (z.B. für die ggf.
notwendigeseparate Hilfsenergieversorgung) und
Aderanzahlen. Hilfsenergieversorgungen sind in einem
eigenen Kabel zu führen. Es ist Kabel- und
Leitungsmaterial (Typ, Querschnitt, Isolationsfarbe)
entsprechend des Einsatzortes, der vorgefundenen
Bedingungen und der geltenden Vorschriften einzusetzen.
Leiterquerschnitte sind hinsichtlich der Einhaltung des
zulässigen Spannungsabfalles und der Gewährleistung der
Schutzmaßnahmen bei indirektem Berühren (Sicherstellung
des Motorenanlaufes und der Abschaltbedingungen) zu
überprüfen. Querschnitte von Motorzuleitung sind unter
Beachtung der Leitungslänge und der aufgrund des
Motorschutzes erforderlichen Einstellungen des
Motorschutzschalters für Überstrom- und
Kurzschlussschutz zu dimensionieren. Materialauswahl
und Verlegevorschriften für explosionsgefährdete
Umgebungsbedingungen (DIN VDE 0165) einschl. der dafür
zutreffenden Maßgaben für die Leitungsverlegung und den
Anschluß nicht genutzter Leitungsadern sind
einzuhalten. Mess- und Steuerleitungen sind
grundsätzlich in geschirmter Ausführung zu verlegen.
Leitungen zu Antrieben, die von Frequenzumrichtern
gespeist werden, erhalten ebenfalls einen Schirm.

C) In der Kalkulation zu berücksichtigende Aufwendungen

Fachgerechte Lieferung und Verlegung aller Leitungen in
Abstimmung mit den anderen Gewerken. Die Installation
erfolgt auf Wannen/Trassen, in Schutzrohren sowie mit
Bügelschellen auf Putz/Sichtbeton oder in Leerrohren
unter Putz. Lieferung und Montage aller
Kabelträgersysteme und Kabelschutzrohre sowie sonstiger
Installationsmaßnahmen innerhalb der Technikzentralen,
sowie Vorort zur Anbindung von betriebstechnischen
Einrichtungen. Abstimmung/Koordination mit den anderen
Gewerkerfirmen in der Technikzentrale. Die
Verkabelungsarbeiten außerhalb der Zentralen sind in
stetiger enger Koordination mit dem Auftragnehmer des
Gewerkes Elektro durchzuführen.
(Hinweis: außerhalb von Technikzentralen sind
Kabelträgersysteme von Elektro auf dem entsprechend
dafür vorgesehenen Platz zu verwenden). Nicht separat
positionierte Hilfsmaterialien (z.B. Verbindungs-,
Anschluß-, Befestigungs- und
Kennzeichnungsmaterial) sind auf der Basis der
betreffenden Kabel- bzw. Leitungsarten zu ermitteln und
der dafür erforderliche Preis in die Kalkulation der
beschriebenen Leistungen einzubeziehen. Sind für
Leitungen Maßnahmen sowohl gegen aktive als auch
passive elektromagnetische Feldbeeinflussung
erforderlich, so sind die damit verbundenen
Aufwendungen in die Kalkulation der Einheitspreise der
entsprechenden Positionen (falls nicht separat
ausgewiesen) vom Bieter zu berücksichtigen. Für die
Kabel- und Leitungsinstallation sind im Zuge der
Montageprojektierung durch den Auftragnehmer
Kabellisten anzufertigen, aus denen die
fabrikatsspezifisch erforderlichen Leitungstypen und
-querschnitte hervorgehen müssen. Verbindungsleitungen
zwischen den Baugruppen bzw. Einzelkomponenten der
Automationssysteme sind in vollem Umfang in die Preise
der zu verbindenden Baugruppen einzukalkulieren.
Durchführung von allen Messungen zum Nachweis der
Funktionstüchtigkeit und der Einhaltung der
Schutzmaßnahmen (z.B. Schleifenwiderstands- und
Isolationsmessungen).

*Hinweis*
Allgemeine Anforderungen Es sind Kabel, Leitungen
und Installationsmaterialien in halogenfreier
Ausführung zu verwenden.

Auf die Einhaltung der Schutzmaßnahmen im TN-S Netz
wird besonders hingewiesen (Abschaltung durch
Überstromschutzorgane). Die Abschaltbedingungen nach
DIN VDE 0100, Teil 410, 430 sind einzuhalten.

Die folgenden Positionen beinhalten:

Fachgerechte Lieferung und Verlegung aller Kabel und
Leitungen in Abstimmung mit den Ausbau-Gewerken; Die
Installation erfolgt auf Wannen, Trassen,
Steigtrassen, in Schutzrohren sowie mit Bügelschellen
auf Putz/ Sichtbeton.

Lieferung und Montage der Trassen, Schutzrohre sowie
sonstige Installationsmaßnahmen innerhalb der
Technikzentralen, sowie auch Vorort, wenn Nebenbereiche
trassenmäßig nicht durch das Gewerk Elektro erschlossen
sind. Generell dürfen die Trassen des Gewerkes Elektro
außerhalb von Technikzentralen in den zugewiesenen
Trassenbereichen vereinbarungsgemäß genutzt werden.

Es ist bei der Preiskalkulation von einer
Mischverlegung, ca. im Verhältnis 60:40 zwischen
Trassen- und Einzelverlegung auszugehen.

*Hinweis*
Technische Angaben Gebäudeautomation-MSR

Leistungsabgrenzung zu ELT

Die Leistungsabgrenzung Elektroanlagen zu
maschinentechnischen und sonstigen Anlagen (z.B.
Heizungs- Lüftungs- Sanitärinstallation,
Kleinkältetechnik, Küchentechnik, Melde- und
Überwachungsanlagen, Fernsteuerungsanlagen) ist, sofern
keine andere Regelung getroffen wird, wie folgt
vereinbart:

Die Elektroinstallationsfirma bzw. MSR-Firma verlegt
für die maschinentechnischen und sonstigen Anlagen
sämtliche
elektrische Energie- und Steuerleitungen wie folgt:

-  zum Schaltschrank bzw. zwischen den Schaltschränken,
soweit diese keine Einheit bilden. Von ELT Verteilern
zu MSR-Schränke ==> Gewerk ELT
-  von den einzelnen Anlagen, bzw. Anlagenteilen zu den
jeweiligen Gewerkeschaltschränken und sonstigen
zentralen Einrichtungen ==> Gewerk MSR
Außer:
-  Verkabelung MSR-Schränke zu allen Betriebsmittel in
der Feldebene ==> Gewerk MSR
-  Verkabelung RLT-Geräte Zuleitungen, Steuer- u.
Sensorikleitungen ==> Gewerk MSR
-  Kabelzug Feldebene mit Leitungen und Zubehör ==>
Gewerk MSR
-  Palettkessel und Zubehör Zuleitungen ==> Gewerk ELT
-  Wärmepumpen Zuleitungen ==> Gewerk ELT
-  Dez. Lüftungsgeräte Zuleitung ==> Gewerk ELT
-  Wärmepumpen Steuer-u. Kommunikationsleitungen ==>
Gewerk MSR
-  Wärmeverteil Systeme  Heizverteiler mit allen
Betriebsmitteln u. Sensorik==> Gewerk MSR
-  Hebeanlage, Regenwassernutzungsanlage,
Enthärtungsanlage, Hauswasserstation, Druckhaltung und
Endgasung >> Zuleitungen ===> ELT

-  Verlegesysteme werden in Absprache mit ELT von MSR
mitverwendet. In Bereichen ohne ELT-Verlegesysteme wird
von MSR ein separates System montiert.

Das Auflegen der von der Elektroinstallationsfirma
verlegten Leitungen erfolgt durch die Firma, welche die
maschinentechnischen- bzw. sonstigen Anlagen erstellt.

Das Auflegen beinhaltet auch sämtliche hierzu
notwendigen Arbeiten, wie Einführen der Kabel in den
Schaltschrank, Befestigen der Kabel am Gerät, Ablängen
und Abisolieren der Kabel.

Vor der Abnahme hat der AN nachstehende allgemeine
Leistungen zu erfüllen:

Gegen Vergütung gemäß gesonderter LV-Positionen:

Inbetriebnahme und Probebetrieb der Anlage.

Einregulierung aller Anlagenteile und Funktionsprüfung
der Steuerungen.

Einweisung des Bedienungspersonals
Bestandspläne über Führung von Kabeln, Leitungen,
Kanälen und Trassen sowie über Einbau-, bzw.
Aufstellungsorte der Anlagen und ihrer Bauteile mit
Angaben der Leistungsdaten und Positionsnummern
wesentlicher Anlagenteile, erforderliche Einzelpläne
wie Fließ-, Schaltschema-, Stromlauf-,
Klemmübersichtspläne und dergleichen DIN-gerecht in
Papierform, auf DIN A4 gefaltet im  Ordner, dreifache
Ausfertigung.
-  Bestandspläne wie vor beschrieben, jedoch als
cad-file im
  Format *. dwg oder *.dxf
-  Fließ-, Schalt- und Übersichtsschema farbig
angelegt, zum Aufhängen, auf geeignetem Material
aufgezogen und dauerhaft geschützt, (z.B. unter Glas
oder Klarsichtfolie, auswechselbar).
-  Mängelfreie Abnahme-, Prüf- und
Genehmigungsunterlagen einschließlich der Protokolle
über durchgeführte Messungen.
-  Bedienungs-, Betriebs- und Wartungsanweisungen
einschl. Hinweis zum Eingriff im Störungsfall.
-  Anlage- und Funktionsbeschreibung sowohl der
gesamten Anlage als auch der Einzelaggregate bzw.
komplexer Bauteile mit Übersichtsplänen, technischen
Datenblättern und Schemen.
-  Listen über vorzuhaltende Ersatzteile und spezielle
Hilfsmittel
  sowie deren Bezugsquellen.

Prüfungen

Prüfung elektrischer Anlagen und Betriebsmittel.
Für RLT-Geräte, variable Volumenstromregler und
Brandschutzklappen wird folgendes vereinbart:

Der Auftragnehmer hat rechtzeitig vor der Abnahme
(elektrischer Teil) schriftlich zu bestätigen, dass die
elektrischen Anlagen und Betriebsmittel entsprechend
den Bestimmungen der Unfallverhütungsvorschrift (UVV)
der Berufsgenossenschaft DGUV Vorschrift 3 beschaffen
sind.

Muster, Probestücke, Probeflächen

Für die Auslässe sind Muster dem Auftraggeber vor der
Ausführung zur Genehmigung vorzulegen.

Bautagesberichte

Der Auftragnehmer hat auf Verlangen Bautagesberichte zu
führen und dem Auftraggeber wöchentlich zu übergeben.
Sie müssen alle Angaben enthalten, die für die
Ausführung und Abrechnung des Auftrages von Bedeutung
sein können.

Lage von Leitungen, Kabeln und dgl.

Der Auftragnehmer hat sich vor Ausführung der Arbeiten
über die Lage von Leitungen, Kabeln, Dränen, Kanälen
u. dgl. beim Anlagenbetreiber bzw. bei den für die Ver-
und
Entsorgungsanlagen zuständigen Trägern zu unterrichten.

*Hinweis*
Ausführungsvorgaben Installation

Installation:

- Kabel und Leitungen sind entsprechend den
Umgebungsbedingungen zu verlegen. Dabei ist auch die
Sonneneinstrahlung und der Schutz vor Nagetieren
sowie mechanische Belastungen oder Vibrationen zu
berücksichtigen. Es sind dann Schutzschläuche mit
Metalleinlagen, Abdeckungen oder dafür geeignete
Kabel auszuwählen.

- Die Elektroinstallation ist mit allem Montage-,
Zubehör-, Klein-  und Befestigungsmaterial nach DIN
VDE 0472 Teil 815 zu  kalkulieren und in Teillängen
(bzw. Teilstücken)  abschnittsweise nach dem
gegebenen Bauablauf  betriebsfertig zu montieren.
  Es ist darauf zu achten, daß die Montage der
Kabelverlegesysteme und die Kabelzugarbeiten in
Montagehöhen bis zu 5m erfolgen kann. Die Montagehöhen
  sind Vor-Ort über einen Besichtigungstermin mit dem
AG zu  klären und in die Einheitspreise der
Montagedienstleistung für  die Montage der
Kabelwegesysteme bzw. verlegen der  Leitungen und
Kabel zu kalkulieren. Die Einheitspreise  dafür
beinhalten alle Leistungen auch für Hilfsmittel,  wie
Gerüste, Hebebühnen usw.

Verlegung / Kabelwege:

- Für die Hauptkabelwege ist eine Verlegung in
Kabelwannen  vorzusehen. Diese sind mit den
Fachplanern der  anderen  Gewerke und der
Bauleitung bzw dem AG vor  Ausführungsbeginn
abzuklären. Die Kabelwannen sind  zu
verschließen, wenn mit  erhöhtem Staubanfall zu
rechnen ist.  Die Kabelwannen sind mit ca. 30%
Platzreserve zu versehen.

- Leitungsführungen durch Brandabschnitte, Wände und
Decken  sind nach der Beendigung der
Installationsarbeiten  wieder ordnungsgemäß
(brandschutztechnisch) zu  verschließen.

   - Kabeldurchführungen in Brandabschnitten sind nach
DIN 4102
  mit einem zugelassenen System abzuschotten. Die
Abschottung  ist fachgerecht auszuführen und mit
Schottaufkleber zu  kennzeichnen (es besteht
Kennzeichnungspflicht).

- Es darf zu keiner Kabelhäufung auf den Kabelwannen
und in  den Steigtrassen kommen, die zu einer
erhöhten  Brandgefahr  führen kann. Nach den
VDE-Vorschriften  insbesondere nach  VDE 0298 Teil
4 ist dies zu  bewerten und zu protokollieren.

- Mess- und Datenleitungen auf Kabeltrassen sind mit
einem  Trennsteg von Leistungskabeln zu trennen oder
  separat zu  verlegen.

Für die verwendeten Kunststoff- und Isoliermaterialien
ist der Nachweis der "Schwerentflammbarkeit" und
Halogenfreiheit zu erbringen.
Es sind nur halogenfreie Leitungen zu verwenden!
Dieser Vortext gilt für alle aufgeführten Aufputz Kabel
und Leitungsanlagen aus dieser Ausschreibung.

*Hinweis*
Mittleres Kunststoffstangenrohr nach VDE 0605, starr,
glatt
aus PVC-U, grau RAL 7035, nicht flammenausbreitend, in
Stangen zu 3 m mit einseitig angeformter Muffe.
Für die verwendeten Kunststoff- und Isoliermaterialien
ist der Nachweis der "Schwerentflammbarkeit" und
Halogenfreiheit zu erbringen.

Kunststoffstangenrohr für die Aufputzinstallation im
Industrie- und Anlagenbau. Mit seiner mittleren
Druckfestigkeit und hohen Schlagfestigkeit ist das Rohr
für alle Standard Aufputzanwendungen geeignet. Durch
die hohe Korrosionsfestigkeit ist das Rohr auch gegen
aggressive Stoffe beständig.

Klassifizierung:  33411
Druckfestigkeit:  mittel
Schlagfestigkeit:  mittel
Temperatur min.:  -25°C
Temperatur max.:  +60°C
Biegeverhalten:  starr

Einschl. Befestigungsmaterial und Zubehör wie Bögen,
Muffen, Endtüllen liefern und an Stahlträgern,
Betonwänden bzw. Mauerwerk betriebsfertig montieren.
Arbeitshöhe bis 8 m

**01.05.0010 Kunststoffstangenrohr, Außendurchmesser 20mm**
Kunststoffstangenrohr Außendurchmesser 20mm

sonst wie zuvor beschrieben

liefern und betriebsfertig in Teillängen montieren mit
sämtlichem dafür notwendigen Zubehör
Menge: 30,000 m
Zuordnung: 484

**01.05.0020 Kunststoffstangenrohr, Außendurchmesser 32mm**
Kunststoffstangenrohr Außendurchmesser 32mm

sonst wie zuvor beschrieben

liefern und betriebsfertig in Teillängen montieren mit
sämtlichem dafür notwendigen Zubehör
Menge: 30,000 m
Zuordnung: 484

**01.05.0030 Kunststoffstangenrohr, Außendurchmesser 40mm**
Kunststoffstangenrohr Außendurchmesser 50mm

sonst wie zuvor beschrieben

liefern und betriebsfertig in Teillängen montieren mit
sämtlichem dafür notwendigen Zubehör
Menge: 40,000 m
Zuordnung: 484

*Hinweis*
Flexibler Kunststoff-Wellschlauch nachVDE 0605 DIN
EN 61386-22 Mindestdruckfestigkeit: 320 N/5 cm

leichtes Kunststoff-Wellrohr mit hochgleitfähiger
Innenschicht aus Polyolefin, nicht flammenausbreitend,
für die Unterputz-, Hohlwand und Estrichinstallation.

Klassifizierung:  233221
Druckfestigkeit:  leicht
Schlagfestigkeit:  mittel
Temperatur min.:  -15°C
Temperatur max.:  +90°C
Biegeverhalten:  biegsam

Einschl. Befestigungsmaterial und Zubehör wie Muffen
Rohrverschraubungen liefern und in Hohlwand und Estrich
bzw. Mauerwerk betriebsfertig montieren.
Arbeitshöhe bis 8 m

**01.05.0040 flexibler Kunststoff-Wellschlauch M20**
flexibler Kunststoff-Wellschlauch M20
nach DIN 49018, VDE 0605, für schwere Beanspruchung,
Farbe RAL 7037 grau, Länge bis ca. 1m,
inkl. zugentlasteten Verschraubungen und Zubehör für
Motoranschluß, einschl.Montage- und
Befestigungsmaterial, liefern und betriebsfertig
montieren
Menge: 20,000 m
Zuordnung: 484

**01.05.0050 flexibler Kunststoff-Wellschlauch M25**
flexibler Kunststoff-Wellschlauch M25
Leistung wie vor beschrieben, jedoch Nenngröße M25
Menge: 10,000 m
Zuordnung: 484

*Hinweis*
Schweres, stranggepresstes Aluminium-Steckrohr nach VDE
0605 DIN EN 61386-21 Mindestdruckfestigkeit: 1250 N/5
cm
in Stangen zu 3 m.

Aluminium-Steckrohr für die Aufputzinstallation im
Industrie- und Anlagenbau. Für erhöhte mechanische
Anforderungen (hohe Druckfestigkeit) und bei
Installationen im Freien.

Klassifizierung:  44561
Druckfestigkeit:  schwer
Schlagfestigkeit:  schwer
Temperatur min.:  -45 °C
Temperatur max.:  +250 °C
Biegeverhalten:  starr

Einschl. Befestigungsmaterial und Zubehör wie Bögen,
Muffen Endtüllen liefern und an Stahlträgern,
Betonwänden bzw. Mauerwerk betriebsfertig montieren.
Arbeitshöhe bis 8 m

**01.05.0060 Alu-Schutz-Panzerrohr M25**
Alu-Schutz-Panzerrohr M25
Leistung wie vor beschrieben, jedoch Nenngröße M25
Menge: 20,000 m
Zuordnung: 484

**01.05.0070 Alu-Schutz-Panzerrohr M40**
Alu-Schutz-Panzerrohr M40
Leistung wie vor beschrieben, jedoch Nenngröße M40
Menge: 10,000 m
Zuordnung: 484

*Hinweis*
PVC-Leitungsführungskanal

als fabrikfertiger Leitungsführungskanal mit Abdeckung,
aus Isolierstoff, in Standardfarbe des Herstellers, in
Einzellängen mit allen Formstücken wie Ecken, Winkel,
T-Stücken sowie Endstück, nach Bedarf, auf
verlegefertigem Untergrund. Mit vorgestanzter
Bodenlochung im Abstand von 125mm

Material:  PVC
Lieferlänge:  2000mm
Lieferform:  Komplettkanal mit Unter- und Oberteil,
  Kupplungen

Für die verwendeten Kunststoff- und Isoliermaterialien
ist der Nachweis der "Schwerentflammbarkeit" und
Halogenfreiheit zu erbringen.

- als fabrikfertiger Leitungsführungskanal mit
Abdeckung
  aus Isolierstoff
- in Standardfarbe des Herstellers
- in Einzellängen mit allen Formstücken wie Ecken,
Winkel,
  T-Stücken, Kreuzstücken sowie Endstücken, nach Bedarf

einschl. Befestigungsmaterial und Zubehör  liefern und
an Stahlträgern, Betonwänden bzw. Mauerwerk
betriebsfertig montieren.
Arbeitshöhe bis 6 m

**01.05.0080 Leitungsführungskanal 30x30 mm**
Leitungsführungskanal 30x30 mm

sonst wie zuvor beschrieben

Betriebsfertige Montage einschl. Klein- und
Befestigungsmaterial.
Menge: 30,000 m
Zuordnung: 484

**01.05.0090 Leitungsführungskanal 30x60 mm**
Leitungsführungskanal 30x60 mm

sonst wie zuvor beschrieben

Betriebsfertige Montage einschl. Klein- und
Befestigungsmaterial.
Menge: 10,000 m
Zuordnung: 484

**01.05.0100 Leitungsführungskanal 60x60 mm**
Leitungsführungskanal 60x60 mm

sonst wie zuvor beschrieben

Betriebsfertige Montage einschl. Klein- und
Befestigungsmaterial.
Menge: 120,000 m
Zuordnung: 484

**01.05.0110 Leitungsführungskanal 60x110 mm, 2-zügig**
Leitungsführungskanal 60x110 mm

sonst wie zuvor beschrieben

Betriebsfertige Montage einschl. Klein- und
Befestigungsmaterial.
Menge: 20,000 m
Zuordnung: 484

*Hinweis*
Kabelrinne

- aus sendzimier-verzinktem Stahlblech nach DIN EN
10142 mit
  Boden- u. Seitenperforation
- für Trennsteg geeignet
- Blechstärke 1,5 mm
- Seitenhöhe 60 mm
- Belastung max. 1900 N/m bei 1,5 m Stützabstand
- als Kantenschutz 5x10 mm Seitenwandoberkante
umgebördelt

Einschließlich systemgebundenem Zubehör,
Befestigungsmöglichkeit für Trennsteg, Kantenschutz an
allen Übergängen, einschl. systemgebundenem Zubehör,
sowie anteiligen Bögen, T- und Kreuzstücken, allem
erforderlichen Klein-, Verbindungs- und
Befestigungsmaterial für gerade, winkelige, ansteigende
und abfallende Verlegungsart und wenn notwendig mit
Deckel (bei Montage im Freien bzw. in Abstimmung mit AG
bei erhöhtem Staubanfall bzw. Verschmutzungsgefahr)

komplett liefern und auf oder an vorhandener
Tragkonstruktion bzw. Ausleger etc. fertig montieren
sowie zurichten von Passstücken unterschiedlicher
Länge, von Ausschnitten, herstellen von Reduzierungen
und anbringen von Kantenschutz

Montagehöhe:  bis 6,0 m über OKF

**01.05.0120 Kabelrinne 100 mm**
Kabelrinne 100 mm

sonst wie zuvor beschrieben

liefern und betriebsfertig in Teillängen montieren mit
sämtlichem dafür notwendigen Zubehör
Menge: 30,000 m
Zuordnung: 484

**01.05.0130 Kabelrinne 200 mm**
Kabelrinne 200 mm

sonst wie zuvor beschrieben

liefern und betriebsfertig in Teillängen montieren mit
sämtlichem dafür notwendigen Zubehör
Menge: 80,000 m
Zuordnung: 484

**01.05.0140 Kabelrinne 300 mm**
Kabelrinne 300 mm

sonst wie zuvor beschrieben

liefern und betriebsfertig in Teillängen montieren mit
sämtlichem dafür notwendigen Zubehör
Menge: 10,000 m
Zuordnung: 484

**01.05.0150 Trennsteg H=60mm**
Trennsteg H=60mm

aus verzinktem Stahlblech, zur Unterteilung der
Kabelwanne für verschiedene Versorgungssysteme,
senkrechter Stegteil unperforiert, mit allem Klein-,
Befestigungs- und Verbindungsmaterial liefern und in
vorgenannte Kabelwannen fertig montieren inkl.
sämtlichem Zubehör.

liefern und betriebsfertig in Teillängen montieren mit
sämtlichem dafür notwendigen Zubehör
Menge: 65,000 m
Zuordnung: 484

**01.05.0160 Hängestiele 1000 mm I 100x50**
Hängestiele 1000 mm I 100x50

in sendzimir-feuerverzinkter Ausführung nach DIN EN
10142
als Doppel-T-Profile 100x50 mm mit gleichmäßiger
Lochung, mit symmetrischer angeschweißter Kopfplatte
und Schutzkappe, abhängen nach Erfordernis, Zuschnitt
nach Erfordernis, einschl. dem erforderlichen
Montagematerial, befestigen an Beton, Stahlbeton oder
Holoridblech einschl. erforderlicher Klemmteile,
einschl. Montagekleinmaterial, Stiellänge bis 500 mm,
Montagehöhe bis 8 m OKF, liefern und betriebsfertig
montieren.
Menge: 85,000 Stck
Zuordnung: 484

**01.05.0170 Ausleger 100 mm**
Ausleger 100 mm

Schwere Ausführung, sendzimir-feuerverzinkt nach
DIN EN 10142 für stufenlos höhenverstellbare
Befestigung
an Hängestielen,

Einschl. Montage- und Befestigungsmaterial und
sonstigem Zubehör, liefern und betriebsfertig
montieren.
Menge: 32,000 Stck
Zuordnung: 484

**01.05.0180 Ausleger 200mm**
Ausleger 200mm

sonst wie vor

Einschl. Montage- und Befestigungsmaterial und
sonstigem Zubehör, liefern und betriebsfertig
montieren.
Menge: 85,000 Stck
Zuordnung: 484

**01.05.0190 Ausleger 300mm**
Ausleger 300mm

sonst wie vor

Einschl. Montage- und Befestigungsmaterial und
sonstigem Zubehör, liefern und betriebsfertig
montieren.
Menge: 28,000 Stck
Zuordnung: 484

**01.05.0200 Wandausleger 100 mm**
Wandausleger 100 mm

für hohe Belastung in sendzimir-verzinkter Ausführung
gemäß DIN EN 10142 zur Befestigung an Betonwand,
Mauerwerk oder Stahlkonstruktion,

einschl. Montage- und Befestigungsmaterial und
sonstigem Zubehör
Menge: 5,000 Stck
Zuordnung: 484

**01.05.0210 Wandausleger 200 mm**
Wandausleger 200 mm

sonst wie vor

Einschl. Montage- und Befestigungsmaterial und
sonstigem Zubehör, liefern und betriebsfertig
montieren.
Menge: 5,000 Stck
Zuordnung: 484

*Hinweis*
Steigetrassen

für  vertikale  Kabel-  bzw.  Leitungsführung,
bestehend  aus  2  Seitenholme  aus  l-/T-
Profilstahl mit verdeckt aufgeschraubten Quertraversen
aus C-Profilschienen mind. 30
x  15  mm,  Traversenabstand  300/600  mm,
Traversenbelastung  ca.  100  kp, einschl.
anteiligem  Zubehör  und  Befestigungsmaterial
liefern,  zurichten  und  nach
Bedarf/Anforderung  bearbeiten  und  auf  Mauerwerk,
Beton  oder  Stahlkonstruktion
fertig montieren. Die gesamte Steigetrasse ist in
verzinkter Ausführung zu liefern.

liefern und betriebsfertig montieren incl. sämtlichem
notwendigen Zubehör

Montagehöhe:  bis 15,0 m über OKF

**01.05.0220 Steigetrassen b/a = 400/300 mm**
Steigetrassen b/a = 400/300 mm
sonst wie vor

Einschl. Montage- und Befestigungsmaterial und
sonstigem Zubehör, liefern und betriebsfertig
montieren.
Menge: 12,000 m
Zuordnung: 484

**01.05.0230 Blechkonstruktion**
Blechkonstruktion
kleinerer Abmessung, aus Stahlblech, Stärke bis 2 mm,
einschl. anteiligem Zubehör und Befestigungsmaterial
liefern, zurichten und nach Bedarf bearbeiten;
auf Mauerwerk, Beton oder Stahlkonstruktion montieren
und
mit 2-fachem Schutzanstrich versehen

sonst wie vor

liefern und betriebsfertig in Teillängen montieren mit
sämtlichem dafür notwendigen Zubehör
Menge: 3,000 m²
Zuordnung: 484

**01.05.0240 C-Profilschiene**
C-Profilschiene

aus Stahlblech mit Lochung insgesamt verzinkt,
anteiligen Ankerkolben, allem Klein- und
Zubehörmaterial liefern, auf Beton, Mauerwerk oder
Stahlkonstruktion fertig montieren,
einschl. Montage- und Befestigungsmaterial,

Einschl. Montage- und Befestigungsmaterial und
sonstigem Zubehör, liefern und betriebsfertig
montieren.
Menge: 6,000 m
Zuordnung: 484

**01.05.0250 Befestigungskonstruktion, verzinkt**
Befestigungskonstruktion, verzinkt

aus Profilstahl in verzinkter Ausführung, einschl.
Schrauben, Schellen, Dübel, Schweiß- und Kleinmaterial.
Die Abrechnung des Profilstahls erfolgt nach den
Einheitsgewichten der zutreffenden DIN-Normen für
Stütz-, Hänge- und Tragekonstruktionen sowie Festpunktkonstruktionen. Je nach örtlichen Gegebenheiten und
Festlegung durch die Bauleitung dürfen die
Befestigungskonstruktionen an den Baukörper nur
angeklemmt werden. Werkstoff St-37. Stahlteile
entrostet und mit zweimaligem Rostschutzanstrich nach
DIN 18 363 versehen komplett

liefern und betriebsfertig montieren incl. sämtlichem
Zubehör
Menge: 2,000 kg
Zuordnung: 484

**01.05.0260 Abzweigkasten ca. 100x100x50 mm**
Abzweigkasten ca. 100x100x50 mm

aus Kunststoff, Schutzart IP 54, max. 7 Klemmen zu je
1,5 mm²,
inkl. ausreichend Kabeleinführungen mit Zugentlastung
nach DIN VDE 0619,

Für die verwendeten Kunststoff- und Isoliermaterialien
ist der Nachweis der "Schwerentflammbarkeit" und
Halogenfreiheit zu erbringen.

Einschl. Montage- und Befestigungsmaterial und
sonstigem Zubehör, liefern und betriebsfertig
montieren.
Menge: 10,000 Stck
Zuordnung: 484

**01.05.0270 Abzweigdose 85 x 85 mm**
Abzweigdose 85 x 85 mm

einschl. 5 Klemmen bis 4 mm2 Schutzart: IP 54
Farbe nach Wahl des AG einschl. ausreichend
Kabeleinführungen mit Zugentlastung (z.B. Typ SkinTop
oder ähnlich),

Für die verwendeten Kunststoff- und Isoliermaterialien
ist der Nachweis der "Schwerentflammbarkeit" und
Halogenfreiheit zu erbringen.

Einschl. Montage- und Befestigungsmaterial und
sonstigem Zubehör, liefern und betriebsfertig
montieren.
Menge: 200,000 Stck
Zuordnung: 484

**01.05.0280 Feuchtraumabzweigdose**
Feuchtraumabzweigdose

mit Schraubendeckel, Verschraubungen, Schutzart IP 54
zum Verklemmen von elektrischen Leitungen

Für die verwendeten Kunststoff- und Isoliermaterialien
ist der Nachweis der "Schwerentflammbarkeit" und
Halogenfreiheit zu erbringen.

Einschl. Montage- und Befestigungsmaterial und
sonstigem Zubehör, liefern und betriebsfertig
montieren.
Menge: 10,000 Stck
Zuordnung: 484

**01.05.0290 Schalter - Rahmen 1 fach für Raumtemp-Fühler**
Schalter - Rahmen 1 fach für Raumtemp-Fühler

1 fach - Rahmen farblich und größentechnisch passend
zu Raumfühler

liefern, montieren
Menge: 50,000 Stck
Zuordnung: 484

**01.05.0300 Hohlwanddosen**
Hohlwanddosen

  Gerätedose Kunststoff, halogenfrei
Gerätedose Kunststoff, halogenfrei
Gerätedose DIN EN 60670-1 (VDE 0606-1)
und DIN 49073, aus halogenfreiem Kunststoff,
Schutzart IP 2X DIN EN 60529 (VDE0470-1),
Arbeitshöhe bis 3,5 m,
in Hohlwand betriebsfertig montieren,
mit Beseitigung und fachgerechter Entsorgung
des anfallenden Bauschutts
Menge: 10,000 Stck
Zuordnung: 484

**01.05.0310 Kabelbeschriftung Aussenbereich**
Beschriftung von Kabeln und Leitungen im Aussenbereich.
Das Kabel wird am Anfang und Ende je
einmal beschriftet. Im Aussenbereich mit
UV Beständigen und witterungsbeständigen Kabelmarker
Das Schild ist mit Schlagzahlen zu beschreiben oder zu
gravieren.
2-Zeilige Beschriftung:
1. Zeile: Betriebsmittelkennzeichen
  aus dem Schaltplan
  (Anlage, Ort,
  Betriebsmittel)
2. Zeile: Standort Schaltschrank
  (Gebäude, Achse, Geschoß)
Menge: 8,000 Stck
Zuordnung: 484

**01.05.0320 Kabelbeschriftung Innenbereich**
Kunststoff-Kabelmarker
Beschriftung von Kabeln und Leitungen im Innnenbereich.
Das Kabel wird am Anfang und Ende je einmal
beschriftet, keine Handbeschriftung, UV-Beständig
bedruckt, mit Einsteckstreifen zur Kennzeichnung von
Kabeln und Leitern im Innenbereich,
mit Verschlussklappe zum Schutz vor Verschmutzung und
Umwelteinflüssen.
lt. Vorgabe AG

Schriftfeldgröße: 29 x 8 mm

2-Zeilige Beschriftung:
1. Zeile: Betriebsmittelkennzeichen
  aus dem Schaltplan
  (Anlage, Ort,
  Betriebsmittel)
2. Zeile: Standort Schaltschrank
  (Gebäude, Achse, Geschoß)

liefern beschriften und betriebsfertig montieren
einschl. Befestigungsmaterial
Menge: 300,000 Stck
Zuordnung: 484

**01.05.0330 Selbstklebendes Bezeichnungsschild**
Selbstklebendes Bezeichnungsschild
Selbstklebende Adressbezeichnung zum Anbringen an
Feldgeräte, Motoren usw. nach Vorgabe des Bauherrn mit
alphanumerischer Benutzeradresse. Ausführung: in
Transparent oder Kunststoff je nach Erfordernis
Größe: ca. 20x 40 (H x B) mm
liefern und montieren
Menge: 100,000 Stck
Zuordnung: 484

**01.05.0340 Bezeichnungsschild 37 x 74 mm**
Bezeichnungsschild 37 x 74 mm
Leistung wie vor beschrieben jedoch
Höhe in mm: 37,
Breite in mm: 74.
Menge: 50,000 Stck
Zuordnung: 484

*Hinweis*
Ausführungsvorgaben Verkabelung

Verkabelung:

Die komplette Verkabelung mit Trägersystemen und
Zubehör ist halogenfrei nach DIN VDE 0472-815
auszuführen.

-gemischte Verlegeart
  Die Verlegung der Kabel und Mantelleitungen ist als
gemischte  Verlegeart einschl. Klein- und
Befestigungsmaterial zu  kalkulieren wie
Sammelhalter, Bügelschellen usw. sonstigen
  benötigten Kleinteilen

  Steigeleitern/ -trassen, Installationsrohre und
Kanäle sind  gesondert ausgeschrieben.
  ca.'40'% auf Kabelbahnen, -pritschen
  ca.'10'% auf Steigeleitern, -trassen
  ca.' 5 '% in Brüstungs-, Leitungsführungskanälen
  ca.' 5 '% in Installationsrohren
  ca.' 0 '% in Rohrtrassen (im Erdreich)  einschl.
öffnen und
  schliessen der Schachtdeckel.
  ca.' 30 '% in Leichtbauwände und abgehängte Decken
mit
  Sammelhalterungen
  ca.' 10 '% Unterputz, Mauerwerk oder Beton
  ca.' 0 '% in fertigen Doppelböden (einschl. öffnen
und  schliessen)

- Bei Steuer- und Leistungskabel für drehzahlgeregelte
Pumpen  und Motoren müssen abgeschirmte Kabel- und
Leitungen  verwendet werden.

- Die Adern flexibler Leitungen dürfen nicht verlötet
werden. Es  sind Quetschkabelschuhe oder
Aderendhülsen zu  verwenden,  die mit geeignetem
Werkzeug  anzubringen  sind. Bei Adern,
die durchgebrückt  werden, ist darauf  zu
achten, dass Zu- und  Abgang in  eine gemeinsame
  dafür zugelassene Aderendhülse  gequetscht
werden,  so dass eine Unterbrechung der
elektrisch  nach geordneten Betriebsmittel vermieden
  wird.

Separate Kabel und Leitungen:

Für die einzelnen Laststromkreise, Steuerstromkreise,
DDC- Leitungen sind separate Kabel und Leitungen zu
jedem Betriebsmittel zu verlegen. Zwischenverteiler
dürfen nur in Ausnahmefällen und nach Absprache mit dem
AG verwendet werden.

Geschirmte Kabel:

Mess- und regeltechnische Leitungen sind geschirmt zu
verlegen. Der Schirm ist einseitig auf der
Schaltschrankseite auf eine gemeinsame Schiene mit
Schirmklemmen aufzulegen und sichtbar mit der PE-
Schiene mittels Geflechtband zu verbinden. Abweichungen
hiervon sind nur bei anders lautenden
Herstelleranforderungen zulässig.

Grundsätzlich wird bei Frequenzumrichtern die
Motorzuleitung geschirmt verlegt.
Achtung: FU - Leistungskabel sind getrennt von Mess-
und Regelleitungen zu verlegen. Es ist auf die
EMV-Verträglichkeit zu achten.
Der FU hat i. d. R. einen internen Rep.-Schalter. In
anderen Fällen muss der in der Motorleitung eingebaute
Rep.-Schalter mit Metallgehäuse ausgeführt und das
Gehäuse in die Schirmung  mit einbezogen werden.

Die Verkabelung ist einschließlich der Endverlegung bis
zum Feldgerät auszuführen, einschließlich des dafür
notwendigen Kabelverlege- bzw.
Befestigungsmaterial/-Konstruktionen

Montage:

- Es sind EMV-Verschraubungen zum Anschluss an den
Betriebsmitteln mit abgeschirmten Kabel und Leitungen
mit  Zugentlastung zu verwenden.

- Sämtliche Betriebsmittel sind zugentlastend
anzuschließen.

- Die Kabel sind an den Betriebsmitteln mit
Kabelverschraubungen einzuführen.

- Sämtliche Leitungen sind beidseitig, sowohl am
Schaltschrank als auch am Betriebsmittel mit einem
Schildträger zu beschriften.

*Hinweis*

**01.05.0350 Halogenfreies Installationskabel J-H(ST)H 2 x 2 x 0,8 mm**
Installationskabel halogenfrei

J-H(ST)H 2 x 2 x 0,8 mm.

liefern und montieren
Menge: 800,000 m
Zuordnung: 484

**01.05.0360 Halogenfreies Installationskabel J-H(ST)H 4 x 2 x 0,8 mm**
Installationskabel halogenfrei

J-H(ST)H 4 x 2 x 0,8 mm

liefern und montieren
Menge: 800,000 m
Zuordnung: 484

**01.05.0370 Halogenfreies Installationskabel J-H(ST)H 6 x 2 x 0,8 mm**
Installationskabel halogenfrei

J-H(ST)H 6 x 2 x 0,8 mm.

liefern und montieren
Menge: 50,000 m
Zuordnung: 484

**01.05.0380 Halogenfreies Installationskabel J-H(ST)H 10 x 2 x 0,8 mm**
Installationskabel halogenfrei

J-H(ST)H 10 x 2 x 0,8 mm

liefern und montieren
Menge: 50,000 m
Zuordnung: 484

**01.05.0390 Fernmeldeaußenkabel halogenfrei A-2Y(L)2Y, 4x2x0,8**
Mess- u. Datenleitung

sonst wie vor
Menge: 50,000 m
Zuordnung: 484

**01.05.0400 NHXMH-J 1x 6 GR**
NHXMH-J 1x 6 GR
Leitung mit verbessertem Verhalten im Brandfall zur
Verlegung auf, über, im und unter Putz in trockenen,
feuchten und nassen Räumen sowie im Mauerwerk und in
Beton (ausgenommen Schüttel-, Rüttel- und Stampfbeton).
Menge: 50,000 m
Zuordnung: 484

**01.05.0410 NHXMH-J 1x 10 GR**
NHXMH-J 1x 10 GR
Leitung mit verbessertem Verhalten im Brandfall zur
Verlegung auf, über, im und unter Putz in trockenen,
feuchten und nassen Räumen sowie im Mauerwerk und in
Beton (ausgenommen Schüttel-, Rüttel- und Stampfbeton).
Menge: 20,000 m
Zuordnung: 484

**01.05.0420 NHXMH-J 1x 16 GR**
NHXMH-J 1x 16 GR
Leitung mit verbessertem Verhalten im Brandfall zur
Verlegung auf, über, im und unter Putz in trockenen,
feuchten und nassen Räumen sowie im Mauerwerk und in
Beton (ausgenommen Schüttel-, Rüttel- und Stampfbeton).
Menge: 50,000 m
Zuordnung: 484

**01.05.0430 Halogenfreie Mantelleitung NHXMH-J 3 x 1,5 mm2**
Mantelleitung halogenfrei

NHXMH-J 3 x 1,5 mm²

liefern und montieren
Menge: 500,000 m
Zuordnung: 484

**01.05.0440 Halogenfreie - Mantelleitung NHXMH-J 4 x 1,5 mm2**
Mantelleitung halogenfrei

NHXMH-J 4 x 1,5 mm²

liefern und montieren
Menge: 50,000 m
Zuordnung: 484

**01.05.0450 Halogenfreie - Mantelleitung NHXMH-J 5 x 1,5 mm2**
Mantelleitung halogenfrei

NHXMH-J 5 x 1,5 mm²

liefern und montieren
Menge: 50,000 m
Zuordnung: 484

**01.05.0460 Halogenfreie - Mantelleitung NHXMH-J 7 x 1,5 mm2**
Mantelleitung halogenfrei

NHXMH-J 7 x 1,5 mm²

liefern und montieren
Menge: 50,000 m
Zuordnung: 484

**01.05.0470 Halogenfreie - Mantelleitung NHXMH-J 3 x 2,5 mm2**
Mantelleitung halogenfrei

NHXMH-J 3 x 2,5 mm²

liefern und montieren
Menge: 500,000 m
Zuordnung: 484

**01.05.0480 Halogenfreie - Mantelleitung NHXMH-J 5 x 2,5 mm2**
Mantelleitung halogenfrei

NHXMH-J 5 x 2,5 mm²

liefern und montieren
Menge: 250,000 m
Zuordnung: 484

**01.05.0490 Halogenfreie - Mantelleitung geschirmt NHXMH(St)-J 5 x 1,5 mm2**
Mantelleitung geschirmt NHXMH(St)-J 5 x 1,5 mm2
halogenfrei

liefern und montieren
Menge: 20,000 m
Zuordnung: 484

**01.05.0500 Halogenfreie - Mantelleitung geschirmt NHXMH(St)-J 7x 1,5 mm2**
Mantelleitung geschirmt NHXMH(St)-J 7 x 1,5 mm2
halogenfrei

liefern und montieren
Menge: 20,000 m
Zuordnung: 484

**01.05.0510 Busleitung EIB/KNX FRNC halogenfrei 2x2x0,8mm²**
Datenleitung  2x2x0,8mm²
Busleitung EIB/KNX halogenfrei - geschirmt
Cu-Zahl 21

liefern und montieren
Menge: 1000,000 m
Zuordnung: 484

**01.05.0520 LAN Kabel CAT 7 / 4x2xAWG**
LAN Kabel CAT 7 / 4x2xAWG

Twisted Pair
für Ethernet-Netzwerk
für strukturierte Verkabelungssysteme
entspr. EIA/TIA-568
liefern und montieren
Menge: 700,000 m
Zuordnung: 484

**01.05.0530 Messung LAN Kabel CAT 7 / 4x2xAWG**
Messung LAN Kabel CAT 7 / 4x2xAWG

Twisted Pair
für Ethernet-Netzwerk
für strukturierte Verkabelungssysteme
inkl. Messprotokoll

ca. 10 Messstrecken
Menge: 1,000 psch
Zuordnung: 484

*Hinweis*
Spezial PVC-Steuerleitung Spezial-PVC-Schlauchleitung
in Anlehnung an DIN VDE 0285-525-2-51 / DIN EN
50525-2-51, ungeschirmt Außenmantel nach DIN VDE
0207-363-4-1/DIN EN 50363-4-1
Die komplette Verkabelung mit Trägersystemen und
Zubehör ist halogenfrei nach DIN VDE 0472-815
auszuführen.

Mit feindrähtigen Cu-Litzen nach DIN VDE 0295 Kl.5,
feindrähtig, BS 6360 cl.5, IEC 60228 cl.5,

Temperaturbereich:
  bewegt -15°C bis +80°C
  nicht bewegt -40°C bis +80°C
Nennspannung:  U0/U 300/500 V
Prüfspannung:  4000 V
Durchschlagsspannung  min. 8000 V
Isolationswiderstand  min. 20 MOhm x km
Mindestbiegeradius
  bewegt 7,5x Leitungs Ø
  nicht bewegt 4x Leitungs Ø
Strahlenbeständigkeit  bis 80x106 cJ/kg (bis 80 Mrad)

PVC-Aderisolierung für feste Verlegung als auch
gelegentlich
flexiblen Einsatz ohne Zugbeanspruchung für freie,
nicht ständig wiederkehrende Bewegung geeignet, mit
fortlaufendem Zahlenaufdruck, weiß, mit Schutzleiter,
PVC-Mantel grau, weitgehend öl-, fett- und
chemikalienbeständig.

Leitungen auf Wannen, in Schutzrohr, PVC-Kanälen
Kabelpritschen, Kabelbahnen, Steigetrassen o.ä.
verlegen.

Schellenabstand bei waagerechten Pritschen
ca. 0,6 m, bei Steigetrassen ca. 0,3 m.

Komplett mit allem anteiligem Klein- und Befestigungsmaterial liefern und verlegen in entsprechender, mit
dem AG abgestimmten, Montagehöhe.

**01.05.0540 HSLH-JZ PVC-Steuerleitung, 3 x 1,0 mm²**
HSLH-JZ PVC-Steuerleitung ungeschirmt - halogenfrei
3 x 1,0 mm2

sonst wie vor
Menge: 50,000 m
Zuordnung: 484

**01.05.0550 HSLH-JZ PVC-Steuerleitung, 5 x 1,0 mm²**
HSLH-JZ PVC-Steuerleitung ungeschirmt - halogenfrei
5 x 1,0 mm2

sonst wie vor
Menge: 50,000 m
Zuordnung: 484

**01.05.0560 HSLH-JZ PVC-Steuerleitung, 7 x 1,0 mm²**
HSLH-JZ PVC-Steuerleitung ungeschirmt - halogenfrei
7 x 1,0 mm2

sonst wie vor
Menge: 50,000 m
Zuordnung: 484

**01.05.0570 HSLH-JZ PVC-Steuerleitung, 10 x 1,0 mm²**
HSLH-JZ PVC-Steuerleitung ungeschirmt - halogenfrei
10 x 1,0 mm2

sonst wie vor
Menge: 50,000 m
Zuordnung: 484

**01.05.0580 HSLH-JZ PVC-Steuerleitung, 3 x 1,5 mm²**
HSLH-JZ PVC-Steuerleitung ungeschirmt - halogenfrei
3 x 1,5 mm2

sonst wie vor
Menge: 100,000 m
Zuordnung: 484

**01.05.0590 HSLH-JZ PVC-Steuerleitung, 5 x 1.5 mm²**
HSLH-JZ PVC-Steuerleitung ungeschirmt - halogenfrei
5 x 1,5 mm2

sonst wie vor
Menge: 100,000 m
Zuordnung: 484

**01.05.0600 HSLH-JZ PVC-Steuerleitung, 7 x 1.5 mm²**
HSLH-JZ PVC-Steuerleitung ungeschirmt - halogenfrei
7 x 1,5 mm2

sonst wie vor
Menge: 500,000 m
Zuordnung: 484

**01.05.0610 HSLH-JZ PVC-Steuerleitung, 10 x 1.5 mm²**
HSLH-JZ PVC-Steuerleitung ungeschirmt - halogenfrei
10 x 1,5 mm2

sonst wie vor
Menge: 50,000 m
Zuordnung: 484

**01.05.0620 HSLH-JZ PVC-Steuerleitung, 3 x 2,5 mm²**
HSLH-JZ PVC-Steuerleitung ungeschirmt - halogenfrei
3 x 2,5 mm2

sonst wie vor
Menge: 100,000 m
Zuordnung: 484

**01.05.0630 HSLH-JZ PVC-Steuerleitung, 5 x 2.5 mm²**
HSLH-JZ PVC-Steuerleitung ungeschirmt - halogenfrei
5 x 2,5 mm2

sonst wie vor
Menge: 100,000 m
Zuordnung: 484

**01.05.0640 HSLCH-JZ PVC geschirmte halogenfrei Steuerleitung 5x2,5 mm²**
HSLCH-JZ PVC geschirmte Steuerleitung 5x2,5 mm²

Kabel auf Wannen, in Schutzrohr, Kabelpritschen,
Kabelbahnen, Steigetrassen o.ä. verlegen.

sonst wie vor
Menge: 50,000 m
Zuordnung: 484

**01.05.0650 HSLCH-JZ PVC geschirmte halogenfrei Steuerleitung 5x4 mm²**
HSLCH-JZ PVC geschirmte Steuerleitung 5x4 mm²

sonst wie vor
Menge: 50,000 m
Zuordnung: 484

**01.05.0660 Starkstromkabel-Niederspannungskabel halogenfrei N2XH-J 3x1,5**
N2XH-J 3x1,5
Starkstromkabel-Niederspannungskabel DIN VDE 0276-604
N2XH-J 3x1,5, Cu-Zahl 43.

In Teillängen liefern und verlegen
Menge: 50,000 m
Zuordnung: 484 053

**01.05.0670 Starkstromkabel-Niederspannungskabel halogenfrei N2XH-J 5x2,5**
N2XH-J 5x2,5
Starkstromkabel-Niederspannungskabel DIN VDE 0276-604
N2XH-J 5x2,5 Cu-Zahl 120.

In Teillängen liefern und verlegen
Menge: 50,000 m
Zuordnung: 484 053

**01.05.0680 Anschlussarbeiten externer Leitungen u.Geräten**
Anschlussarbeiten externer Leitungen u.Geräten

Kabelanschluss beidseitig von externen Leitungen oder
Fremd- Geräten herstellen, im Wesentlichen bestehend
aus:
Leitung einführen, befestigen, abisolieren und
betriebsfertig anschließen, Kennzeichnung und
Beschilderung in übersichtlicher und beständiger
Ausführung,
Lieferung des notwendigen Klein- und Befestigungsmaterials einschl. Kabelschuhen, metrischen
Verschraubungen und Schrumpfmuffe,
Durchführung einer Funktionsprüfung bzw. -kontrolle
mit Dokumentation
Menge: 50,000 Stck
Zuordnung: 484

**01.05.0690 Kabelklammer einseitig 125 mm**
Kabelklammer

Kunststoff einseitig 125mm incl. montieren
Menge: 350,000 Stck
Zuordnung: 484

**01.05.0700 Erstprüfung nach VDE 0100 Teil 600 HD 60364-6**
Erstprüfung nach VDE 0100 Teil 600 HD 60364-6 und VDE
0113

für jede Steuer-, Mess- und Datenleitung,
Starkstromleitung, Versorgungsleitungen im System wird
eine Erstprüfung durchgeführt (Isolationsmessung,
Schleifenimpedanz
usw. für Aktoren, Sensoren, Ventilatoren, Pumpen,
Steuergeräte etc.) mit Prüfprotokoll, einschl.
Dokumentation.

Messprotokolle sind für die einzelnen ISP zu erstellen.
Menge: 1,000 psch
Zuordnung: 484

*Hinweis*
Potentialausgleich

siehe auch Ausführungsunterlagen Schaltschränke,
Verkabelung und Plichtenheft.

Der Potentialausgleich hat nach DIN VDE 0100-200,540,
HD 60364-4-41 / DIN 57100 zu erfolgen.
Die Anschlüsse sind nach den einschlägigen Vorschriften
zu erstellen.
Alle Metallkonstruktionen, die unterschiedliches
Potential annehmen können, sind in ein PA-System
einzubeziehen.

Der Anschluss an die Erdungsanlage erfolgt vom AN in
Absprache mit dem Gewerk Elektroinstallation.
Die Potentialausgleichsanschlüsse sind zu kennzeichnen
und für die Anlage an wirkungsvollem Anschlusspunkt
vorzusehen.
PA-Leitungen sind mit grün-gelber Kennzeichnung
sichtbar zu verlegen.
Die einwandfreie und lückenlose, elektrisch leitende
Verbindung aller Konstruktionsteile obliegt dem AN
(einschließlich mitzuliefernder zusätzlicher Elemente).

**01.05.0710 Anschluss an Potentialausgleichsschiene**
Anschluss an Potentialausgleichsschiene

Anschluss an Potentialausgleichsschiene herstellen.
Menge: 20,000 Stck
Zuordnung: 484

**01.05.0720 Potentialausgleichsschiene**
Potentialausgleichsschiene

Geprüft nach VDE 0609
Kontaktleiste Messing vernickelt - Fußplatte und
Abdeckung schlagfester Kunststoff
Anschlußmöglichkeiten: 1 Rundleiter RD 8-10 - 1
Flachband bis FL30 oder Rundleiter Rd 8-10 - 7 ein-
oder mehrdrähtige Leiter bis 25 mm² - oder Feindrähtige
bis 25 mm².

Einschl. Klein-, Klemm- und Befestigungsmaterial,
liefern und montieren.
Menge: 5,000 Stck
Zuordnung: 484

**01.05.0730 Erdungsbandschelle für Potentialausgleich**
Erdungsbandschelle für Potentialausgleich
Für Stahlrohre und Kupferrohre
von DN 5 bis DN 100

Einschl. Klein-, Klemm- und Befestigungsmaterial,
liefern und montieren einschließlich elektr. Anschluß
Menge: 2,000 Stck
Zuordnung: 484

**01.05.0740 Kabelverschraubung 20 mm schwarz - UV beständig**
Kabelverschraubung M20 schwarz
incl. Gegenmutter zur Verwendung im Aussenbereich
geeignet
Menge: 10,000 Stck
Zuordnung: 484

**01.05.0750 Kabelverschraubung 25 mm schwarz - UV beständig**
Kabelverschraubung M25 schwarz
incl. Gegenmutter zur Verwendung im Aussenbereich
geeignet
Menge: 10,000 Stck
Zuordnung: 484

**01.05.0760 Kabelverschraubung M20 weiß**
Kabelverschraubung M20 weiß
incl. Gegenmutter
Menge: 30,000 Stck
Zuordnung: 484

**01.05.0770 Kabelverschraubung M25 weiß**
Kabelverschraubung M25 weiß
incl. Gegenmutter
Menge: 30,000 Stck
Zuordnung: 484

**01.05.0780 Messprotokoll**
Messprotokoll

Für die Potentialausgleichsanlage gemäß VDE

Die Messprotokolle sind 2-fach im Rahmen der
Dokumentation vorzulegen.
Menge: 1,000 psch
Zuordnung: 484

#### Abschnitt 01.06 Anschlüsse

*Hinweis*
Anklemmarbeiten

beidseitig an gelieferten und montierten Geräten
anschließen
einschließlich Endverlegung mit Kabelschlaufe
einführen, abisolieren, auflegen und abdichten mit
Klein- und Befestigungsmaterial, einschl. Kabelschuhen
und Schrumpfschlauch. Einschließlich zugentlasteter
Verschraubungen.
Durchführung einer umfassend Kabelprüfung mit Erstellen
eines Messprotokolls und Funktionsprüfung mit
Dokumentation.

*Hinweis*
Die Übergabepunkte zwischen den Gewerken be_nden sich
grundsätzlich an den Anschlussklemmen bzw.
Schnittstellen der jeweiligen Feldgeräte und
Anlagenkomponenten.

Die GA-seitige Verkabelung ist einschließlich
Endverlegung bis zum Feldgerät Bestandteil des
Gewerkes Gebäudeautomation. Die Montage bzw. der Einbau
der MSR-Komponenten in bzw. an
die Anlagen erfolgt durch das jeweilige Fachgewerk
gemäß LV.
Die erforderliche Abstimmung der Schnittstellen
zwischen den Gewerken ist Bestandteil der
ausgeschriebenen Leistung.

Eine grundlegende Vorab-Schnittstellenliste muss noch
abgesprochen werden

**01.06.0010 Leitungsanschluss für 2 x 2 x 0,8 mm² geschirmt**
Leitungsanschluss

sonst wie vor
Menge: 150,000 Stck
Zuordnung: 484

**01.06.0020 Leitungsanschluss für 4 x 2 x 0,8 mm² geschirmt**
Leitungsanschluss

sonst wie vor
Menge: 50,000 Stck
Zuordnung: 484

**01.06.0030 Leitungsanschluss für 6 x 2 x 0,8 mm² geschirmt**
Leitungsanschluss

sonst wie vor
Menge: 10,000 Stck
Zuordnung: 484

**01.06.0040 Kabelanschluss Datenkabel**
Kabelanschluss Datenkabel
sonst wie vor beschrieben
Menge: 20,000 Stck
Zuordnung: 484

**01.06.0050 Leitungsanschluss bis 3 x 1,5**
Leitungsanschluss

sonst wie vor
Menge: 50,000 Stck
Zuordnung: 484

**01.06.0060 Leitungsanschluss bis 5 x 1,5**
Leitungsanschluss

sonst wie vor
Menge: 50,000 Stck
Zuordnung: 484

**01.06.0070 Leitungsanschluss bis 10 x 1,5**
Leitungsanschluss

sonst wie vor
Menge: 5,000 Stck
Zuordnung: 484

**01.06.0080 Leitungsanschluss bis 5 x 4**
Leitungsanschluss

sonst wie vor
Menge: 5,000 Stck
Zuordnung: 484

**01.06.0090 Bauprovisorium an- und wieder abklemmen**
Bauprovisorium an- und wieder abklemmen

Leitungsanschluss bis 5 x 1,5mm²
Menge: 3,000 Stck
Zuordnung: 484

#### Abschnitt 01.07 Management- und Bedieneinrichtungen

*Hinweis*

*Hinweis*
Die Managementfunktionen dienen der Betriebsführung:
Bedienen der technischen Anlagen, Darstellen und
Protokollieren von Alarm-, Störungs-, Wartungs- und
Betriebsinformationen, grafisches Darstellen mit
dynamischen Einblendungen, Speichern und Bereitstellen
von Werten und Zuständen für Statistik und Analyse,
Optimieren von Betriebsabläufen und Energiemanagement,
sowie zum Austauschen von Daten mit Systemen für
besondere Aufgaben.

**01.07.0010 Software Bedien- Managementfunktionen**
Software für das Bedienen und Beobachten einschl. der
erforderlichen Programme für die Systemverwaltung und
Managementfunktionen. Die Programme beinhalten die
Rechte zur bestimmungsgemäßen Nutzung gemäß
Lizenzbedingungen. Anwendungs- und nutzerspezifische
Parametrierungen der Programme sind an dieser Stelle
nicht enthalten, sie sind Bestandteil der Funktionen
oder besondere Leistungen.
Programme der Systemverwaltung bestehend aus:
Systemselbstüberwachung und -diagnose zum Anzeigen der
Auslastung von CPU, Hauptspeicher, Massenspeicher und
Netzwerk(en) sowie von Störungen der
Hardware-Einrichtungen, der Kommunikation und von
Programmabläufen,
Systemaktivitätenliste zum Aufzeichnen aller
Aktivitäten der Selbstüberwachung und Diagnose in einer
Systemdatei und im Archivierungssystem, mit Möglichkeit
der Anzeige des Dateiinhaltes auf Bildschirm oder
Protokollierung auf Drucker,
- Benutzeradressen-System zur Verwaltung der
vorgegebenen Benutzeradressen-Struktur,
- Systemzugriffsschutz zum Schutz gegen unbefugte
Bedienung und zur Steuerung der zugelassenen
Bedienfunktionen pro Bediener, wobei eine höhere
Zugriffsebene die Rechte aller niedrigeren Ebenen
einschließt,
- Anzahl Zugriffsebenen: bis 16,
- Anzahl Zugriffsbereiche: bis 16, gewerk- oder
ortsbezogen,
- Anzahl Passworte: bis 1000,
- An-/Abmelden der Bedienfreigabe durch den Bediener
bzw. automatisches Abmelden nach Ablauf einer
parametrierbaren Zeitspanne ohne Bedieneraktivitäten,
- Bedieneraktivitätenliste zum Aufzeichnen aller
Bedienaktivitäten (z. B. An- und Abmelden,
Befehlsausgaben, Quittierungen, Parameteränderungen,
Änderungen des Zugriffsschutzes) in einer
Systemdatei/Archivierungssystem mit der Möglichkeit der
Anzeige des Dateiinhaltes auf dem Bildschirm oder
Protokollierung auf dem Drucker.
- Datenarchivierung zur dauerhaften Sicherung von
Systemdateien und von Informationen, die mit der
Historisierung gespeichert wurden, die Daten werden auf
ein externes Speichermedium übertragen und können von
dort zurückgelesen werden.
- Bedienung über Datenfernübertragung als
Treibersoftware,
- Anzahl gleichzeitig benutzbarer Schnittstellen: 10,
- zum Datenaustausch über ein Telekommunikationsnetz
zwischen örtlich verteilten Systemeinheiten,
- Anzahl Telefonnummern, automatisch wählbar: bis 10,
- Sicherheitsfestlegungen: mit automatischem Rückruf
bei Bedieneranmeldung,
- Benutzeroberfläche Bedienung: über Internet-Browser,
- Zugriff lesend: auf aktuelle Werte und historische
Daten,
- Zugriff lesend/schreibend: auf Konfigurationsdaten,
- Fernservice zum Austausch und zur Aktualisierung von
Programmen und Daten der Systemverwaltung mit
Telekommunikation durch den Hersteller oder durch ein
von ihm autorisiertes Unternehmen,
- Optimierungsprogramme für h,x-geführte Strategie,
Arithmetische Berechnung, Ereignisabhängiges Schalten,
Zeitabhängiges Schalten, Gleitendes Ein-/Ausschalten,
Zyklisches Schalten, Nachtkühlbetrieb,
Gebäudetemperaturbegrenzung, Energierückgewinnung,
Höchstlastbegrenzung,
Bedien- und Beobachtungsprogramme bestehend aus:
- Ereignisbehandlung mit Eintrag in die Ereignisliste
bei Zustandswechsel, Zuordnung von Priorität,
Zeitstempel, Quittiererfordernis und Quittiererkennung,
Benutzeradresse, Texten und Ausgabekategorien,
- Druckersteuerung für Zeilendruck zur Ausgabe von
einzelnen Meldungen auf Endlospapier für die
Ereignisprotokollierung, zur Ausgabe von
Anlagenbildern, Listen, Zeitreihendiagrammen und
formatierten Berichten sowie Ausgabe von
Bildschirmkopien, Druck von Farbgrafiken, Steuerung der
Druckqualität, Druckausgabe ereignis-, zeit-, und
bedienergesteuert,
- Ausgabegeräte-Auswahlstrategie zur Zuordnung von
Ausgabeaufträgen zu Bildschirmgeräten und Druckern nach
Kategorien, mit Erkennung und Meldung von fehlerhaften
Ausgabegeräten und Umleitung von Ausgabeaufträgen im
Fehlerfall sowie mit zeit- und ereignisgesteuerter
Umleitung,
- Darstellung pro Benutzeradresse auf Ausgabegeräten
mit folgenden zusätzlichen Angaben: Datum und Zeit
sowie Zustand oder Wert und Einheit mit erläuterndem
alphanumerischen Klartext, mit optischer Visualisierung
durch Farbumschlag, Blinken oder bewegter Animation auf
Sichtgeräten, mit Kennzeichnung Zustand/Wert als
aktuell/alt, Grenzwerte mit erläuternden Texten,
Unterscheidung von Meldungen nach Kategorien,
Kennzeichnung von Stör- und Alarmmeldungen als
quittiert/unquittiert, mit quittierbarer akustischer
Signalisierung, Alarm in allen Bedienzuständen sichtbar
im Sichtgeräte-Vordergrund,
- Ereignis-Anweisungstexte zur Ausgabe auf
Bildschirm/Drucker im Anschluss an eine kommende
Ereignismeldung entsprechend der Zuordnung von
Anweisungstexten zu Benutzeradressen,
- Anzahl Anweisungstexte: für bis zu 1000 mit max. 80
Zeichen,
- Dialogsteuerung passend zur Hardware der
Bedienstation(en) und der Zugriffsberechtigung des
Bedieners,
- mit Benutzeroberfläche alphanumerisch,
- mit Informationsanwahl und -darstellung gemäß
Benutzeradressen-Struktur: alphanumerisch,
- Sprache Benutzeroberfläche: Deutsch,
- Bedienung mit Programmteilen für Anwahl und Anzeige
bzw. Ausgabe für die geforderten Funktionen, mit
Anwahl, Anzeige und Eingabe von Konfigurationsdaten,
Protokollprogramme bestehend aus:
- Ereignisprotokollierung zur Ausgabe von
Zustandsänderungen auf Bildschirmen und Druckern gemäß
den Bedien- und Beobachtungsprogrammen
"Ereignisbehandlung", "Darstellung pro Benutzeradresse"
und "Ereignis-Anweisungstexte",
- Übersichtsprotokollierung zur Ausgabe von Protokollen
auf Bildschirmen/Druckern nach Anforderung durch
Bediener oder durch Programme
(zeit-/ereignisgesteuert), auswählbar nach
verschiedenen Kriterien, z. B. Gebäuden/Räumen,
Anlagenarten, einzelnen Anlagen, Informationsarten (z.
B. Messwertübersicht, Zählwertübersicht),
Informationszuständen (z. B. Störungsübersicht,
Wartungsübersicht), die Auswahl eines
Übersichtsprotokolls erfolgt z. B. durch Überschreiben
von Teilen der Benutzeradresse mit Platzhalterzeichen
(wild cards),
- Vorwahl Übersichtsprotokolle: mit speicher- und
wiederaufrufbarer Vorwahl von Übersichtsprotokollen
durch den Bediener,
- Vorwahl Protokollaufbau: mit Vorwahl des
Protokollaufbaus (Layout) durch den Bediener,
- Trendprotokollierung zur Ausgabe von ausgewählten
Informationen über einen längeren Zeitraum mit
vorwählbaren Registrierintervall auf Bildschirm/Drucker
nach Anforderung durch einen Bediener in Form von
vordefinierbaren Listen unter Angabe von z. B. Adresse,
Zeit, Zustand/Wert, als grafische Darstellung von
Werten in Zeitreihen (Liniendiagramm),
- Anzahl Adressen: 8 gleichzeitig darstellbar,
- Anzahl zu verwaltender Bilder: mind. 500,
- Anzahl Adressen/dynamische Einblendungen pro Bild:
60,
- Direkthilfe sowohl zur kontextorientierten
Erläuterung aller Funktionen und Bedienabläufe des
Systems als auch mit Stichwort-Suchfunktion (Index),
mit Ausgabe auf Bildschirm/Drucker,
- elektronisches Handbuch zur Anwahl und Ausgabe einer
elektronischen Projektdokumentation (Texte und Bilder)
auf Bildschirm/Drucker mit Stichwort-Suchfunktionen
(Index),
- mit Programm für
Ereignis-/Zustands-/Wert-Langzeitspeicherung zum
Speichern von Ereignissen/Zustandsinformationen/Werten
in einer Datei unter Angabe von Datum, Uhrzeit und
Adresse, abhängig von einer parametrierbaren Zykluszeit
oder ereignisgesteuert oder bei einer parametrierbaren
Wertänderung, organisiert als Ringspeicher für das
parallele Speichern von mind. 5000 Datenpunkten und
mind. 10000 Einträgen pro Datenpunkt, mit Anwahl und
Anzeige der Daten in Tabellenform oder als
Zeitreihendiagramme,
- mit Programm für den Zugriff auf gespeicherte Daten,
zur Auswahl von vordefinierbaren Listen, zur Auswertung
der Häufigkeit auswählbarer Ereignisse unter Angabe von
z. B. Zeitraum, Adresse, Priorität, Meldungsart, mit
Ausgabe auf Bildschirm/Drucker, mit Speicherung als
eigene Datei,
- mit Programm für den Zugriff auf gespeicherte Daten,
zur Auswertung der Häufigkeit auswählbarer Ereignisse
unter Angabe von z. B. Zeitraum, Adresse, Priorität,
Meldungsart, als grafische Darstellung von Werten in
Zeitreihen (Liniendiagramm), als Kreissektorendiagramm,
als Häufigkeitsschaubild, als Balken-/Säulendiagramm
mit Ausgabe auf Bildschirm/Drucker, mit Speicherung als
eigene Datei.
Menge: 1,000 psch
Zuordnung: 483 070

**01.07.0020 Software Datenbank**
Datenbank mit definiertem Speicherbereich, mit Programm
für Historisierung in Datenbank zur Speicherung von
Zustandsinformationen/Werten unter Angabe von Datum,
Uhrzeit und Adresse, abhängig von einer
parametrierbaren Zykluszeit oder ereignisgesteuert oder
bei einer parametrierbaren
Wertänderung,
- mit Programm für Verbrauchsstatistik mit Auswahl der
zu speichernden Verbrauchswerte, zur Aufsummierung der
Verbrauchswerte und Speicherung in Tages-, Wochen-,
Monats- und Jahresstatistiken,
- als Standard-Datenbank mit SQL-Abfrage,
einschließlich Lizenz
Menge: 1,000 Stck
Zuordnung: 483

**01.07.0030 Modul Webserver - mit Weiterleitung Meldungen auf das Mobiltelefon**
Webserver zur dynamischen Darstellung von Prozessgrößen
und Zuständen, sowie zur Bedienung und Beobachtung der
angeschlossen Anlagen. Die Software beinhaltet die
Rechte zur bestimmungsgemäßen Nutzung gemäß
Lizenzbedingungen.
Die Software auf dem Webserver muß folgende
Eigenschaften und Funktionen bereitstellen:
- Darstellung von Prozessen mittels farbiger grafischer
Darstellungen, als Hintergrundbild können Pixel- oder
Vektorgrafiken in Standardformaten wie z. B. bmp, drw,
dxf, gif, jpg, tif, wmf importiert werden, die Bilder
werden aus freien Formen (z. B. Linie, Rechteck,
Vieleck, Kreis) und/oder aus vordefinierten
Symbolen/Makros zusammengesetzt, Symbole und Teilbilder
werden einer Bibliothek entnommen, die der Benutzer
erweitern kann, in ein Bild werden Bildvariablen
eingefügt und mit einer Benutzeradresse verknüpft, die
Variablen werden einer Variablen-Bibliothek entnommen,
die der Benutzer erweitern kann, als Bildvariablen
stehen z. B. Text-, Symbol-, Balken-, Diagramm-,
Folgebild-, Befehlsvariablen zur Verfügung, die
Bildaufschaltung erfolgt manuell oder automatisch durch
ein Ereignis unter Berücksichtigung der
Ereignispriorität, das nach einem Systemstart
automatisch aufzuschaltende Startbild ist wählbar,
Anzahl zu verwaltender Bilder mindensts 100, Anzahl
Adressen/dynamische Einblendungen pro Bild mindestens
30,
- Anzeigen von Meßgrößen und Meldungen (dynamisch)
- Anzeigen und Verändern von Parametern (dynamisch)
- Systemzugriffsschutz zum Schutz gegen unbefugte
Bedienung und zur Steuerung der zugelassenen
Bedienfunktionen pro Bediener, wobei eine höhere
Zugriffsebene die Rechte aller niedrigeren Ebenen
einschließt, mindestens 4 Zugriffsebenen, mindestens 4
gewerk- oder ortsbezogen Zugriffsbereiche, mindestens
10 Benutzerkonten mit eigenen Passworten, mindestens 10
gleichzeitige Zugriffe möglich
- An-/Abmelden der Bedienfreigabe durch den Bediener
bzw. automatisches Abmelden nach Ablauf einer
parametrierbaren Zeitspanne ohne Bedieneraktivitäten,
- mit Programm für
Ereignis-/Zustands-/Wert-Langzeitspeicherung zum
Speichern von Ereignissen/Zustandsinformationen/Werten,
organisiert als Ringspeicher für das parallele
Speichern von mindestens 1000 Datenpunkten und
mindestens 5000 Einträgen pro Datenpunkt
- Anzeigen von historisierten Werten und Meldungen
- Darstellung von Echtzeit-Trends (Werte und Meldungen)
als grafische Darstellung von Werten in Zeitreihen
(Liniendiagramm), 8 Adressen gleichzeitig darstellbar,
- Darstellung von historischen Trends (Werte und
Meldungen) über einen längeren Zeitraum mit
vorwählbaren Registrierintervall auf Bildschirm nach
Anforderung durch einen Bediener in Form von
vordefinierbaren Listen unter Angabe von z. B. Adresse,
Zeit, Zustand/Wert, als grafische Darstellung von
Werten in Zeitreihen (Liniendiagramm), 8 Adressen
gleichzeitig darstellbar,
- Erstellen von Berichten/Protokollen, mit
Druck-/Exportfunktion nach Anforderung durch Bediener
auswählbar nach verschiedenen Kriterien, z. B.
Messwertübersicht, Sollwertübersicht,
Zählwertübersicht, Störungsübersicht, Wartungsübersicht
- Erstellen und Bearbeiten von
Zeitplänen/-schaltprogrammen
- Darstellung von Alarmmeldungen pro Benutzeradresse
auf Ausgabegeräten mit folgenden zusätzlichen Angaben:
Datum und Zeit sowie Zustand oder Wert und Einheit mit
erläuterndem alphanumerischen Klartext, mit optischer
Visualisierung durch Farbumschlag, Blinken oder
bewegter Animation auf Sichtgeräten, mit Kennzeichnung
Zustand/Wert als aktuell/alt, Grenzwerte mit
erläuternden Texten, Unterscheidung von Meldungen nach
Kategorien, Kennzeichnung von Stör- und Alarmmeldungen
als quittiert/unquittiert, Alarm in allen
Bedienzuständen sichtbar im Sichtgeräte-Vordergrund,
- Ausgabe von Alarmmeldungen als SMS,
- Ausgabe von Alarmmeldungen als E-Mail,
- Ausgabe von Alarmmeldungen mit Darstellung pro
Benutzeradresse mit folgenden zusätzlichen Angaben:
Datum und Zeit sowie Zustand oder Wert und Einheit mit
erläuterndem alphanumerischen Klartext

einschließlich Lizenz für Webserver und Clients,
einschließlich Original Datenträger und Handbuch, zum
Einbau in die Managementeinrichtung, einschließlich
ggf. erforderlicher Hardware mit Stromversorgung als
Bestandteil der Managementeinrichtung.
Menge: 1,000 Stck
Zuordnung: 483

**01.07.0040 Modul Energiemanagement**
Modul Energiemanagement
Softwaremodul GLT zur Erfassung, Archivierung und
Visualisierung von Energieströmen, das Softwaremodul
dient der systematischen Erfassung, Archivierung und
Visualisierung von Energieströmen in einem Gebäude oder
einer Liegenschaft, mit mindestens folgendem
Funktionsumfang:
- frei definierbare Darstellung der Informationen zur
Visualisierung der Energieströme
- Visualisierung der Verbrauchsstellen und Darstellung
der Zählerstandorte
- Automatisierte Archivierung der Informationen als
- Benchmark- und Kostenermittlungsfunktion zur
Berechnung und Darstellung von Kennzahlen
- Integration von Zeitprogrammen für frei definierbare
Informationsübergaben, wie z.B. Messwerterfassung,
Report Übergabe, u.a.
- Integration der Verbrauchsinformationen in ein
übergeordnetes Archivierungssystem, Übergabe der
Verbrauchsdaten an übergeordnete Facility-Systeme via
OPC, CSV oder KML
- Visualisierung des CO2-Ausstoßes als CO2-Fußabdruck,
mit Darstellung der Effizienz des aktuellen
Betriebszustandes als Energieampel
- Ausgabe von Berichten und Darstellung per E-Mail und
als Ausdruck
- Export von Berichten und Messdaten im Format
Microsoft Word bzw. Excel zur weiteren Bearbeitung
- Anpassung der Informationstiefe der Berichte durch
Anwender ohne Datenbankkenntnisse
Menge: 1,000 Stck
Zuordnung: 483

**01.07.0050 BACnet Informationspunktlizenz für GLT-Aufschaltung**
BACnet Informationspunktlizenz für GLT-Aufschaltung
Automationssystem
Automationssystem  BACnet Informationspunktlizenz für
die GLT Aufschaltung Informationspunktlizenz auf
Automationsebene für Aufschaltung und Betrieb des
Gebäudeautomationssystems für den beschriebenen
Leistungsumfang an physikalischen und virtuellen
Grundfunktionen.
Menge: 1,000 Stck
Zuordnung: 483

**01.07.0060 Nutzerspezifische Einrichtung**
Einrichtung nutzerspezifischer
Protokoll-/Statistikdarstellungen, bestehend aus
Klärung, Abstimmung und Vordefinition von
Übersichtsprotokollen, Listen der
Tendenzprotokollierung, Listen und Grafiken zu den
Datenbankfunktionen "Ereignis-Langzeitspeicherung",
"Historisierung in Datenbank" und "Verbrauchsstatistik"
Menge: 1,000 Stck
Zuordnung: 483

*Hinweis*

*Hinweis*
Funktionen DIN EN ISO 16484-3, Massenermittlung
dargestellt in GA-Funktionsliste, Beiblatt 070-5, für
die Erfassung, Aufbereitung und Ausgabe von
Informationen. Sie enthalten Dienstleistungen, wie
technische Klärung und Bearbeitung. Eingabe von
Adressen, Benutzeradressen, Klartext, Kennlinien,
Messbereichen, Einheiten, Parametern, Programmteilen,
Programmen, funktionsinterne Merker und Verknüpfungen,
Test, Inbetriebnahme, Einregulierung und Ersteinweisung
der Anlagenbetreiber, Dokumentation.

Die neuen Automationsschwerpunkte sind auf die
Management- und Bedieneinrichtung (MBE) aufzuschalten
und zu visualisie-ren. Die Aufschaltung erfolgt über
das Datennetz der Stadt Re-gensburg über das
Datenkommunikationsprotokoll BACnet nach DIN EN
16484-5. Im Bestand ist eine MBE der Fa. Sie-mens
(Desigo CC V4.2) vorhanden. Das System Desigo CC  V4.2
der Fa. Siemens erfüllt die Konformität als BACnet
Advanced  Workstation (B-AWS Geräteprofil) und ist BTL
ge-listet. Die MBE Desigo CC V4.2 erfüllt die
weitgehenden Anfor-derungen des ISO EN 16484 BACnet
Standards, Protokoll Ver-sion 1.15.

Die Aufschaltung und Visualisierung der
Automationsschwerpunkte ist nicht Bestandteil der
Gebäudeau-tomation, jedoch ist nach Fertigstellung der
Aufschaltung und Visualisierung ein gemeinsamer
Datenpunkttest mit dem AN der MBE durchzuführen.

Die für die Einbindung in das Datennetz der Stadt
Regensburg notwendigen Netzwerkadressen (IP network,
subnet Mask, defauft gateway) für alle BACnet-Device
sind frühzeitig beim Auftraggeber zu beantragen. Die
BACnet Device ID (device instance) wird durch den AN
der MBE vergeben und ist ebenfalls frühzeitig mit dem
AN der MBE abzustimmen. Dazu ist im Vorfeld eine Liste
der geplanten BACnet-Device mit den dazugehörigen
MAC-Adressen an den Auftraggeber und den AN MBE in
Papier- und Dateiform (Excel-Format) zu übergeben. Die
Liste ist analog zur B-PAT Tabelle der BIG-EU
aufzubauen.

Grundsätzlich erfolgt das Einlesen der Datenbasis aus
den Automationsstationen von der MBE über das
Who-is/I-am und Who-has/I-have Verfahren d.h. die
Automationsstationen müssen die nötigen Dienste zur
Verfügung stellen. Zusätzlich ist das Einlesen der
Datenbasis in die MBE via EDE-Listen möglich.

Folgende Leistungsabgrenzung wird festgelegt:
- vom AN (Auftragnehmer Gebäudeautomation) werden die
Automationsschemata, die GA-Funktionslisten mit allen
BACnet-Objekten, dem Anlagenkennzeichnungssystem der
Stadt Regensburg, den Grundrissplänen, den
Regelstrukturen, etc. an den AN der MBE übergeben.
-vom AN Gebäudeautomation wird die EDE-Liste an den AN
des Managementsystems übergeben.
- Durchführung eines gemeinsamen Datenpunkttests von
der Feld- über die Automations- bis zur Managementebene
mit Prüf-protokoll.

Folgende Voraussetzungen müssen im Vorfeld zum
geplanten MBE-Aufschalttermin vom AN Gebäudeautomation
erfüllt sein:
- Fehlerfreie Datenpunktliste im EDE-Format
(Engineering Data Exchange) der BIG-EU mit vorab
geprüften Einträgen. Bei Datenpunktänderungen ist eine
aktuelle EDE-Liste bereitzustel-len. Die geänderten
Datenpunkte sind farblich zu kennzeichnen.
- vollständig im Automationssystem versorgte
BACnet-Daten-objekte mit Adresse, Klartext, Einheiten-
bzw. Zustandstext, Alarmeigenschaft und Prio,
Alarmgrenzen, Bereichsgrenzen, Trend- und
Zeitschaltfunktion. Die Datenpunktadressen
(Objekt-namen) entsprechen ihrer Struktur und Aufbau
den Vorgaben aus den Projektvorgaben. Für alle im
Projekt ausgeführten Funktionen sind vor der Prüfung
die ausgeführten BACnet-Ob-jekte, BACnet-Properties und
BACnet-Services darzustellen.
MSR-Anlagenschemata mit eindeutiger Zuordnung der
BACnet-Datenobjekte zu den einzelnen Betriebsmitteln
(Aktorik, Sensorik, Motorantriebe, etc.)

Im Rahmen der Funktionsüberprüfung müssen als
Mindestan-forderung müssen folgende Funktionen
überprüft und doku-mentiert werden:
- Durchgängige Überprüfung sämtlicher BACnet-Objekte
von der Feld- über die Automations- bis zur MBE DESIGO
CC auf richtige - Zuordnung, physikalische Größe und
Einheit, richtige Beschriftung der Benutzeradresse
gemäß Anlagenkennzeich-nungssystem,
Klartextbeschriftungen, einschl. Störungs- und
Meldungsauslösung gemäß festgelegter
Meldeklassenzuord-nung
- Überprüfung der Schalt- und Stellfunktionen (Hand,
Auto, MBE, LVB) gemäß festgelegter Priorisierung
- Überprüfung der Anlagensteuerung (BACnet Objekt Multi
state Value) gemäß festgelegter Priorisierung
(Überschreiben durch Handeingriff über die MBE,
Überschreiben durch Handeingriff über die lokale BBE)
- Überprüfung der Trendfunktionen mit Auslesen von
Trends, Prüfung der Alarmmeldungen bei Überschreitung
der festgeleg-ten Grenzwerte (BufferSize)
- Überprüfung der Zeitschalteinträge auf richtige
Zuordnung, Be-schriftung mit der Benutzeradresse (AKS)
und Funktion, Ändern und Anzeige der Zeitschalteinträge
- Überprüfung der Sollwerte und Regelparameter auf
richtige Zu-ordnung, Beschriftung mit der
Benutzeradresse (AKS) und Funktion, Ändern der
Sollwerte und Regelparameter
- Quittierung von Störmeldungen in der MBE und vor Ort
(Fern-, Lokale Quittierung)
- Änderung von BACnet-Objekten im laufenden System
- Dynamisches Erzeugen und Löschen von Trend Log-,
Trend Log Multiple-, Calendar-, Schedule-, Event
Enrollment-, Notification-Objekten
- Überprüfung der Dienste DeviceCommunicationControl,
ReinitializeDevice (Kalt-, Warmstart, Back-up, Restore)
im laufenden System
- Überprüfung des Dienstes UTCTimeSynchronization
(Auslösen des Dienstes über die MBE)
Die getesteten Funktionen sind vom AN Gebäudeautomation
zu dokumentieren und den Bestandsunterlagen beizulegen.

Es ist eine umfangreiche Koordination mit dem
Auftraggeber und dem Hersteller der Management- und
Bedieneinrichtung mit zu berücksichtigen. Notwendige
Koordinationsleistungen und Abstimmungsgespräche sind
mit zu berücksichtigen. Die not-wendigen Unterlagen
sind in abgestimmter Form und Anzahl zu übergeben.

Die Aufschaltung der Automationsstationen auf die MBE
und der Datenpunkttest können erst im 1.Jahr nach der
Abnahme der Gebäudeautomation erfolgen.

Zusätzlich gelten die in den "Zusätzlichen Technischen
Vertragsbedingungen (ZTV) KGR480 Gebäude- und
Anlagenautomation" beschriebenen Anforderungen.

*Hinweis*
Management und Bedieneinrichtung

Hinweis zur Abrechnung:

Zur Abrechnung gelangen Dienstleistungen auf Grundlage
der nachfolgend aufgeführten Funktionen nach VDI 3814
Blatt 1 sowie dem bestätigtem Aufmass.
Systemintern notwendige Merker, temporäre und virtuelle
Datenpunkte, Verknüpfungen, Berechnungen, Bilder oder
sonstige Leistungen, die zur Erfüllung dieser Funktion
notwendig sind, werden nicht gesondert vergütet, sie
sind in die Einheitspreise der jeweiligen Hardware-
Datenpunkte einzurechnen.
Datenpunkte (HW) gemäß den Informationslisten, für
Erfassung,
Aufbereitung und Ausgabe von Informationen enthalten
Dienstleistungen, wie:
- technische Klärung und Bearbeitung, Programmierung
- Eingabe von Adressen, Benutzeradressen, Kennlinien
Messbereichen, Einheiten, Programmteilen, Programmen
und Parametern
- funktionsinterne Merker und Verknüpfungen
- Test, Inbetriebnahme und Einregulierung.
- Festlegung von Aufbau und Inhalt
statischer/dynamischer Anlagenschaubilder in Abstimmung
mit der Bauleitung und dem AG

Alle Funktionen sind in der VDI 3814 detailliert
beschrieben. Die hier gestellten Einzelforderungen für
die Funktionen sind generell bindend und ergänzen die
folgenden Einzelpositionen.

**01.07.0070 Inbetriebnahme Touchdisplay**
Inbetriebnahme Touchdisplay

Die Inbetriebnahme beinhaltet die erstmalige
Einschaltung der betriebsfertigen Gesamtanlage.
Die Funktionsprüfungen, entsprechend den technischen
Vorschriften und den betrieblichen Erfordernissen,
müssen zur Inbetriebnahme abgeschlossen sein.
Eingeschlossen ist die erste Einweisung des
Bedienungspersonals des Auftraggebers und die Übergabe
von Betriebs- und Wartungsanleitungen nach
Betriebsvorschrift
Die Inbetriebnahme ist entsprechend zu dokumentieren.
Die Funktionstests erfolgen anhand von Checklisten, die
der AN erstellen und mit dem AG abstimmen muss.
Die Listen sollten wie folgt gegliedert werden:
- Anlagenteil/Anlagengruppe
- Funktion
- Prüfung i. O./nicht i. O.
- geprüft am:
- geprüft durch:
Der Datenpunkttest von der Feldebene bis zur Leitebene
ist mit allen beteiligten Firmen durchzuführen.
Die Inbetriebnahme ist mit den erforderlichen
Nebengewerken zu koordinieren und für das gesamte
System durchzuführen.
Am Ende der Inbetriebnahme erfolgt der
"Inbetriebnahmetermin" mit dem Betreiber. Der
Inbetriebnahmetermin setzt eine in den
Hauptbestandteilen voll funktionsfähige Anlage voraus.
Zum "Inbetriebnahmetermin" ist die
Inbetriebnahmedokumentation mit:
- vorher aufgeführt Checklisten und Nachweisen
- Liste aller Anlagenparameter
- Funktionsablaufpläne
- Anlagenschemata
- usw.
zu übergeben.
Über den Ablauf der Inbetriebnahme ist vom AN ein
Detailterminplan vorzulegen.
Der Inbetriebnahmebeginn sowie der
"Inbetriebnahmetermin" ist dem AG mindestens 14 Tage
zuvor mitzuteilen.
Dem AG sind mindestens 14 Tage vor Beginn der
Inbetrieb- nahmearbeiten folgende Unterlagen zu
übergeben:
- MSR Regelschemen, beinhaltet alle Feldgeräte,
Aggregate und Motoren mit technischer Adresse der
zugeordneten BACnet Objekte gemäß EDE-Liste.
- Strangschernen der Heizungs-, Lüftungs- und
Kälteleitungen aus denen die Montageorte mit
Raumnummern eindeutig ersichtlich werden.
- VDI Datenpunktliste mit physikalischen und
kommunikativen Datenpunkten
Diese Position beinhaltet die Inbetriebnahme für alle
in dieser Leistungsbeschreibung enthaltenen
Komponenten.
Menge: 2,000 Stck
Zuordnung: 483

**01.07.0080 Inbetriebnahme der GLT**
Inbetriebnahme der GLT

Die Inbetriebnahme beinhaltet die erstmalige
Einschaltung der betriebsfertigen Gesamtanlage.
Die Funktionsprüfungen, entsprechend den technischen
Vorschriften und den betrieblichen Erfordernissen,
müssen zur Inbetriebnahme abgeschlossen sein.
Eingeschlossen ist die erste Einweisung des
Bedienungspersonals des Auftraggebers und die Übergabe
von Betriebs- und Wartungsanleitungen nach
Betriebsvorschrift
Die Inbetriebnahme ist entsprechend zu dokumentieren.
Die Funktionstests erfolgen anhand von Checklisten, die
der AN erstellen und mit dem AG abstimmen muss.
Die Listen sollten wie folgt gegliedert werden:
- Anlagenteil/Anlagengruppe
- Funktion
- Prüfung i. O./nicht i. O.
- geprüft am:
- geprüft durch:
Der Datenpunkttest von der Feldebene bis zur Leitebene
ist mit allen beteiligten Firmen durchzuführen.
Die Inbetriebnahme ist mit den erforderlichen
Nebengewerken zu koordinieren und für das gesamte
System durchzuführen.
Am Ende der Inbetriebnahme erfolgt der
"Inbetriebnahmetermin" mit dem Betreiber. Der
Inbetriebnahmetermin setzt eine in den
Hauptbestandteilen voll funktionsfähige Anlage voraus.
Zum "Inbetriebnahmetermin" ist die
Inbetriebnahmedokumentation mit:
- vorher aufgeführt Checklisten und Nachweisen
- Liste aller Anlagenparameter
- Funktionsablaufpläne
- Anlagenschemata
- usw.
zu übergeben.
Über den Ablauf der Inbetriebnahme ist vom AN ein
Detailterminplan vorzulegen.
Der Inbetriebnahmebeginn sowie der
"Inbetriebnahmetermin" ist dem AG mindestens 14 Tage
zuvor mitzuteilen.
Dem AG sind mindestens 14 Tage vor Beginn der
Inbetrieb- nahmearbeiten folgende Unterlagen zu
übergeben:
- MSR Regelschemen, beinhaltet alle Feldgeräte,
Aggregate und Motoren mit technischer Adresse der
zugeordneten BACnet Objekte gemäß EDE-Liste.
- Strangschernen der Heizungs-, Lüftungs- und
Kälteleitungen aus denen die Montageorte mit
Raumnummern eindeutig ersichtlich werden.
- VDI Datenpunktliste mit physikalischen und
kommunikativen Datenpunkten
Diese Position beinhaltet die Inbetriebnahme für alle
in dieser Leistungsbeschreibung enthaltenen
Komponenten.
Menge: 1,000 psch
Zuordnung: 483

**01.07.0090 Aufdatung auf Managementsystem/Datenpunkttest**
Aufdatung auf Managementsystem incl. Datenpunkttest

Umsetzung der Datenpunkte aus allen Gewerken in das
Managementsystem Generierung der eindeutigen
Benutzerdresse (physikalische und virtuelle
Datenpunkte), Parametereingabe sowie Zuweisung von
Klartexten für einen Datenpunkt, ggfs. mit Ergänzung
der Zugriffsrechte, Zugriffsebene und Bereich. Die
Anzahl, sowie die Aufschaltung der Datenpunkte ist mit
dem AG abzustimmen.

Abrechnung nach Hardware-Datenpunkt
Menge: 400,000 Stck
Zuordnung: 483

**01.07.0100 Erstellung einer Anlagengrafik bis 50 dynamischen Einblendungen**
Anlagengrafiken bis 50 dynamischen Einblendungen

Die Bilderstellung erfolgt auf Grundlage der
vorhandenen Anlagenschemata und der mit dem AG
festgelegten Darstellung.

Erstellen der dynamischen Anlagen- bzw. Grafikbilder
für Anlagen und Übersichten.

Am Leitsystem sind dynamische Anlagenbilder zu
erstellen, die zum vorhandenen Konzept und zum
Anlagenbezeichnungsschlüssel der Leitwarte passen. Es
ist eine Abstimmung mit dem AG erforderlich. Leistung
komplett mit gesamtem statischen Aufbau, allen
Dynamiken, Parametern und Sprungfunktionen.

Am Leitsystem sind Farbgrafik-Anlagen- Tabellen- und
Prozessbildern zu erstellen, die zum vorhandenen
Konzept und zum Anlagenbezeichnungsschlüssel des AG
passen. Der genaue Aufbau der Grundriss-Anlagenbilder
ist mit dem AG abzustimmen.

Entwerfen von Anlagenbildern, die die Position jedes
Feldgeräts mit korrekter Anlagenkennzeichnung im
maßstabsgetreuen Grundriss des jeweiligen Bauteils
angibt. Der genaue Aufbau der Grundriss-Anlagenbilder
ist mit dem AG abzustimmen.

Sämtliche Funktionen und Befehle können unabhängig von
der Darstellungsform (Text, Grafik) benutzt werden.
Eine komprimierte, speicheroptimale Ablage und
Verwaltung der Bilder muss möglich sein. Bilderstellung
online oder offline d.h. mit oder ohne direkter
Verbindung zur Anlage. Einfache
Bilderstellung/Dynamisierung durch Kopieren der
Adressen aus dem Explorer mit den Zeichnungsobjekten.

Komplette Leistung mit:
- Klärung und Projektierung
- Korrekte Strukturierung
- Statischer Bildaufbau evtl. mit Einbindung
vorhandener Grafiken
- Betriebsmittelkennzeichnungen
- Anbindung der Datenpunkte und Variablen
- Dynamisierung der Datenpunkte, Variablen und
Funktionen
- Korrekte technologische Parametereinstellungen
- Alle Sprungfunktionen
- Alle übergeordneten Leisten und Bedienfelder
- Korrekte Einstellungen
- Funktionsprüfung (Systemprotokoll)
- Dokumentation

Eine Bildkopfleiste wird implementiert mit der
Darstellung der Außentemperatur, Anlagengrafiktitel,
Bedienername und einer Werkzeugleiste (Startbildanwahl,
Darstellung der Benutzeradressen, Vorwärts- und
Rückwärtsblättern). Bei den Anlagebilder wird die
Revisionsnummer und Erstellungsdatum unten links
dargestellt.
Die Bilderstellung erfolgt nach vorher genehmigten
Musterbildern mit entsprechender Darstellung der
Einblendungen.

Bilder bzw Grafiken für die Veränderung von Sollwerten,
Darstellung von Meldungen, Schaltbefehlen etc. werden
nicht separat vergütet, sondern sind in die
Anlagenschemata einzukalkulieren.

Aufwand je Anlagenbild bzw. Anlagenschema mit bis zu 50
dynamischen Elementen
Menge: 6,000 Stck
Zuordnung: 483

**01.07.0110 Erstellung einer Anlagengrafik bis 20 dynamischen Einblendungen**
Anlagengrafiken bis 20 dynamischen Einblendungen

sonst wie vor
Menge: 25,000 Stck
Zuordnung: 483

**01.07.0120 Erstellung von Grundrissen im Grafikeditor**
Erstellung von Grundrissen im Grafikeditor

Erstellen von technischen Vektor-Zeichnungen wie z.B.
Pläne für Gebäude, Einrichtungen oder von mechanischen
Teilen im Grafikeditor mit den dazugehörigen grafisch
bedienbarer Funktionen und 30 dynamischen
Einblendungen.
Menge: 5,000 Stck
Zuordnung: 483

**01.07.0130 Anlegen eines Trends**
Anlegen eines Trends

Erstellung und Eingabe eines erweiterten Trends je
Anlage in der
GLT mit max. 16 Werten (Datenpunkten)

Abrechnung nach Anzahl der Trends
Menge: 25,000 Stck
Zuordnung: 483

*Hinweis*
Ein Bedienarbeitsplatz wird in einer
Haustechnischen-Zentrale oder in einem Hausmeister-Raum
im GSB aufgebaut. Von diesem Büroplatz aus, muss über
die Netzwerkverbindung und der ausgeschriebenen
Software, die vollständige Bedienung aller unten
beschriebenen Funktionen über den GLT-Leitrechner
passwortgeschützt, möglich sein.

Folgende Bedienfunktionen müssen in der Programmierung
der Automationsstationen berücksichtigt werden:
- Die Bedienung der Leitzentrale wird durch eine
hierarchische
  Passwort-Struktur geschützt. Dabei können auch
einzelne
  Datenpunkte entsprechend dem eingeloggten Nutzer
  freigegeben und gesperrt werden. Regelparameter
dürfen
  beispielsweise nur von sehr wenigen  Personengruppen

  verändert werden, Sollwerte dürfen von deutlich mehr
Nutzern
  verändert werden, während das Anschauen von
Sollwerten
  und Istwerten allen Nutzern erlaubt wird.
- Die komplette Bedienung der Anlage muss allein über
die
  Anlagenbilder möglich sein. Die Software ist
entsprechend
  vorzubereiten und die Anlagenbilder entsprechend
  aufzubauen.
- Aufruf der Ansicht zur Konfiguration der
Regelparameter direkt
  aus dem Anlagenschemata heraus.
- Jedes Gerät, dass über die Automationsstation
verändert,
  geschaltet oder verstellt wird (z.B. Ventile, Pumpen,

  Ventilatoren, etc.) muss im Anlagenbild über eine
  eigenständige Hand-Verstellung verfügen, die eine
Bedienung
  nur dieses einzelnen Gerätes von Hand über die
Leitzentrale
  ermöglicht.
  Die Gesamtanlage muss dabei im Automatik-Betrieb
  verbleiben können. Die Umschaltung erfolgt durch
einen
  Umschalter der über das Bedienbild erreichbar ist und
  anschließende Vorgabe des Hand-Wertes.
- In die Symbole müssen die folgenden Funktionalitäten
  entsprechend der Absprache mit dem Auftraggeber
  eingearbeitet werden:
  Symbolwechsel in Abhängigkeit eines
Anlagenzustandes

  Ein- und Ausblenden in Abhängigkeit eines
  Anlagenzustandes

  Größenänderung und Bewegung in Abhängigkeit
  eines Anlagenzustandes

  Logische und mathematische Verknüpfung von
Prozessgrößen zur Anzeige in der Anlagengrafik.
  Eingabefelder mit automatisch öffnenden
Auswahllisten und / oder Eingabefeldern.

  Schalter zum Verändern von Anlagenzuständen.

  Balkendarstellungen von Werten.

  Sollwerteingabe über Schieber sowie Rundanzeigen
mit Verstellmöglichkeit.

  Auch die Symbole müssen entsprechend der
Gruppenzugehörigkeit des eingeloggte Benutzers.
  Funktionen zur Bedienung und Anzeige freigeben oder
  sperren können.

  Nutzung von Netzwerken (TCP/IP) zur
Mehrplatzbedienung und Übertragung von  Prozessdaten.

  Langzeitspeicherung von Daten und Ereignissen für
statistische Auswertungen (z.B. Alarmstatistiken) auch
  auf externen Medien (USB-Stick). Die Auslagerung
und das Einlesen muss dabei direkt über die
Leitsoftware möglich sein.

  Messwertverfolgung durch Trendregistrierung. Die
Trendregistrierung muss vom Nutzer  innerhalb der
Leitsoftware konfigurierbar sein. Pro Trend müssen
bis zu 4 Werte gleichzeitig dargestellt und in
Auflösung  und Zeitpunkt vom Nutzer einstellbar sein.

  Aufgezeichnete Daten können beliebig manuell oder
zu einem bestimmten Zeitpunkt in Microsoft-Excel
exportiert werden.

  Darstellung von grafischen Anlagenschemata und
Grundrissplänen mit dynamisierten Werten aus den
Automationsstationen. Pro Anlagenbild oder Grundriss
müssen mind. 60 dynamische Einblendungen oder
Bedienfelder integrierbar sein.

  Überwachung der AS auf Störungen und Ausfall,
sofortige Alarmierung an der Leitzentrale.

  Nutzerorientiertes Dialogprinzip durch Menüanwahl,
 Bildung und Anzeige logischer Gruppen, freie
Klartextbeschreibungen
  für Datenpunkte und
Alarmmeldungen

  Aus der Alarmliste heraus muss durch ein einfaches
 Verfahren der Aufruf des zugehörigen Anlagenbildes
erfolgen können.

  Durch frei konfigurierbare Sprungmarken muss ein
Wechsel zwischen einzelnen Bedienbildern  möglich
sein.

- Die Darstellung von Anlagenzuständen erfolgt auf der

  Leitzentrale und den angeschlossenen Bedienplätzen
  grundsätzlich in gleicher Art. Die Darstellung
erfolgt dabei in
  hierarchisch organisierten Anlagenbildern die bei
einer
  Übersicht der kompletten Liegenschaft beginnt und
sich dann
  immer weiter in die einzelnen Gebäude und einzelnen
Anlagen
  verästelt (Baumstruktur). Im Übersichtsbild erhalten
alle
  Gebäude entsprechende dynamische Flächen
  (Lampensymbole) zur Anzeige von Störungen. Beim
Anklicken
  eines Gebäudes wird das  Gebäude in Tabellenstruktur
mit
  den einzelnen enthaltenen Anlagen dargestellt. Hier
erfolgt die
  Darstellung, je nach Art der Anlage, als Grundriss,
in
  Tabellenform oder als MSR-Schemata. Alle
Betriebsrelevanten
  Parametern müssen direkt im Bedienbild dargestellt
werden.
  Innerhalb der Detailbilder öffnet das Anklicken eines
Symbols
  ein entsprechendes Fenster über das der zum Gerät
  gehörende Datenpunkt komplett bedient werden kann.
Dazu
  gehören auch die Regelparameter und Alarmgrenzen, die
  Abhängig von der Berechtigung des  angemeldeten
Benutzers
  ebenfalls über dieses Fenster direkt verändert werden
können.
  Neben den Bedien- und Grundrissbildern erfolgt die
  Darstellung von Alarmen in Alarmlisten mit
eingeblendeter
  Alarmpriorität.
  Veränderungen in der Anlage lassen sich über die
Trendbilder
  darstellen.
- Des Weiteren ergeben sich die folgenden Anforderungen
an
  die Darstellung:
  Automatische Auffrischung aller dynamischen Werte
sowohl
  in Standarddarstellungen als auch in
benutzerspezifischen  Anlagenschemata und
Grundrissplänen.

  Aufruf der Ansicht zur Konfiguration der
Regelparameter  direkt aus dem Anlagenschemata
heraus.
  Aus der Alarmliste heraus muss durch ein einfaches
 Verfahren der Aufruf des zugehörigen Anlagenbildes
erfolgen  können.

  Darstellung der Benutzeradressen von Datenpunkten
mit bis  zu 40 Zeichen.

  Die Trendregistrierung muss vom Nutzer innerhalb der
  Leitsoftware konfigurierbar sein.

**01.07.0140 Bedienstation**
Bedienstation als Arbeitsplatzcomputer, bestehend aus
Bildschirm, Tastatur, Zeigegerät und Zentraleinheit,
Bildschirmdiagonale ab 53 cm (21 Zoll), 1280/1024
Bildpunkte, Farbtiefe 32 bit, Anzeige farbig und
grafikfähig, als TFT-Flachbildschirm, als stationäre
Einheit, mit Schnittstelle zum Anschluss an das
Management- und Automations-Netzwerk, einschl.
Anschluss an das Netzwerk.
Menge: 1,000 St
Zuordnung: 483 070

**01.07.0150 Speicher- und Archivierungseinrichtung**
Speicher- und Archivierungseinrichtung, als externes
Gerät mit eingebautem Netzteil, als RAID-System, Raid1
oder Raid 10,
Speicherkapazität in GByte
mindestens 1.000
Datenübertragungsrate '
Menge: 1,000 St
Zuordnung: 483

**01.07.0160 USV-Gerät**
Unterbrechungsfreies Stromversorgungsgerät für die
Datenverarbeitungseinrichtung, Überbrückungszeit mind.
30 min, funkentstört DIN EN 55011 (VDE 0875-11) Klasse
B, optische und akustische Anzeige des
Betriebszustandes, sowie potentialfreie Meldekontakte
für Erfassung durch Ein-/Ausgabefunktionen, mit
Primärschutzeinrichtung, Netzspannung 230 V AC,
TNS-System, Schutzart IP 43 DIN EN 60529 (VDE 0470-1).
Menge: 1,000 St
Zuordnung: 483 070

**01.07.0170 Drucker Laserdrucker**
Drucker, für Ereignisaufzeichnung, mit sichtbarer
letzter Druckzeile, mit lokaler Schnittstelle, als
Laserdrucker, grafikfähig, mit Einzelblatteinzug.
Menge: 1,000 St
Zuordnung: 483 070

**01.07.0180 Druckerzubehör**
Druckerzubehör, Ersatzausstattung,
Anzahl Blatt Druckerpapier '2000 Blatt'
Anzahl Tonerkartuschen 'je Farbe neu bei Abnahme'.
Menge: 1,000 St
Zuordnung: 483 070

#### Abschnitt 01.08 Übertragungsnetze

**01.08.0010 Koordination Netzwerk**
Zwischen dem Bieter, dem Planer und EDV-Systemspezialis
des AG müssen Abstimmungsgespräche solange erfolgen,
bis die Kommunikation fehlerfrei funktioniert
Menge: 1,000 psch
Zuordnung: 485

**01.08.0020 Netzwerk Pflichtenheft**
Netzwerk Pflichtenheft

Erarbeitung eines Pflichtenheftes zusammen mit Planer
und EDV-Systemspezialisten des AG bestehend aus
Netzwerkplan mit detaillierter Beschreibung aller
aktiven und passiv Netzwerkkomponenten,
Datenübertragung, Funktionalitäten Terminplan.
Die Übergabeschnittstellen müssen genau definiert und
beschrieben werden:
Router
Switches
Anschlussdosen u.a.
Menge: 1,000 psch
Zuordnung: 485

**01.08.0030 Schnittstellen-Check**
Überprüfung aller Übergabeschnittstellen zusammen mit
dem EDV-Systemspezialisten des AG:

ca. 10 Geräte/ Module

Router
Switch
Anschlussdosen u.a.
Menge: 1,000 psch
Zuordnung: 485

**01.08.0040 Prüfung Netzwerkanschluss**
Messung der Übertragungsstrecken der Installierten
Netzwerkkabel für Kupferkabel
Die festinstallierten Kabelwege im Gebäude sind
zwingend einem Übertragungstest zu unterziehen. Hierfür
soll der Bieter alle Kabelwege zwischen den jeweils
installierten Kupfer-Ports auf fehlerfreie Übertragung
prüfen und in einem Prüfprotokoll welches durch den
Bauherrenvertreter freigegeben wird, nachweisen.
Menge: 8,000 Stck
Zuordnung: 485

**01.08.0050 Gemeinsamer Funktionstest**
Gemeinsamer Funktionstest

Gemeinsamer Funktionstest mit den
EDV-Systemspezialisten des AG vor Ort auf der
Baustelle, um im Praxisbetrieb festzustellen, ob die
Kommunikation über das Netzwerk ordnungsgemäß
funktioniert. Hier muss im Beisein des AG entsprechende
Kommunikation zwischen Internet, Webserve
Managementrechner, GLTs, Gateways und
Automationsstationen nachgewiesen und protokolliert
werden.
Menge: 1,000 psch
Zuordnung: 485

**01.08.0060 Industrial Switch**
Industrial Switch 5-Port 100BASE-TX

Ein industrieller Ethernet Switch mit 5 10/ 100 Base-TX
Ports, Auto-Negotiation und automatischer MDI/
MDI-X-Erkennung an allen Ports.

Durch die fünf Ports des Switches können mehrere
Segmente zur Reduzierung der Netzwerk-Überlastung
gebildet werden und jedem Benutzerkonto eine eigene
Bandbreite zugewiesen werden.

Mit fünf unabhängigen 10/ 100 Fast ETHERNET
Switch-Ports eignet sich der Switch für kleinere und
mittlere Netzwerke, ist einfach zu konfigurieren und
installieren.

Eigenschaften:
5 x 10/ 100 Mbps Auto-Negotiation ETHERNET-Ports
Diagnose-LEDs auf der Vorderseite unterstützt Auto-MDI/
MDI-X-Funktionen Halb- oder
Vollduplex-Übertragungsmodus pro Port
Store-and-Forward-Switching-Methode integrierte Address
Look Up Engine, unterstützt bis zu 2000 MAC-Adressen
Überspannungsschutz IEEE 802.3 x Datenflusskontrolle
bei Vollduplexbetrieb für Tragschiene TS 35

liefern, betriebsfertig montieren incl. allem
Kleinzubehör, Endverlegung inbetriebnehmen und
beschriften.
Menge: 5,000 Stck
Zuordnung: 485

**01.08.0070 M-Bus Impulssammler**
M-Bus Impulssammler adaptiert Impulsgeber mit
potentialfreiem Ausgang an das M-Bus System. Die
Impulseingänge können individuell konfiguriert werden.
Spannungsversorgung über M-Bus mit integrierter
Pufferbatterie.

Spannungsversorgung:  Aus M-Bus mit automatischer
  Umschaltung auf Batterie bei
  Busausfall
Busbetrieb:  max. 1,5mA (1 Standardlast), Keine
  Batteriebelastung
Batteriebetrieb:  Stromaufnahme max 0,05 mA
Batterielebensdauer:  10 Jahre bei max. 18
Ausfalltagen p.a.
  (wechselbare Knopfzelle)
Pulseingänge:  2, individuell parametrierbar
Kontaktspannung:  2,5V .. 3,6V
Kontaktstrom:  0,03 mA
Entprellzeit:  5ms
Anschlußkabel Pulsgeber:  max. 10m

liefern, betriebsfertig montieren incl. allem
Kleinzubehör, Endverlegung inbetriebnehmen und
beschriften.
Menge: 10,000 Stck
Zuordnung: 485

**01.08.0080 Auflegen d. Datenkabel Cat7, einseitig**
Auflegen d. Datenkabel Cat7, einseitig
Auflegen d. Datenkabel Cat7,

einseitig am Patchfeld, bzw. Datendose einschließlich
aller
notwendigen Beschriftungsarbeiten
Menge: 2,000 Stck
Zuordnung: 485

**01.08.0090 Doppelanschlussdose Kat. 7**
Doppelanschlussdose Kat. 7 zum Einbau in
MSR-Schaltschrank auf Hutschiene
Doppelanschluss RJ45 Buchse 45° nach unten gewinkelt
Einhaltung der Klasse EA nach ISO/IEC 11801
Ed.2.2:2011-06, DIN EN 50173-1:2011-09

liefern, betriebsfertig montieren incl. allem
Kleinzubehör inbetriebnehmen und beschriften.
Menge: 4,000 Stck
Zuordnung: 485

**01.08.0100 Kat. 7 Patchkabel, 3m**
Kat.7  Patchkabel,  3m
Ethernet-Patchkabel CAT 6, S-FTP
Kabelaufbau: 4x2 AWG 26/7, Twisted Pair
Schirmung: S-FTP, Paare in Metallfolie
und Geflecht geschirmt
Länge: 3 m
Menge: 8,000 Stck
Zuordnung: 485

**01.08.0110 Kat. 7 Patchkabel, 5m**
Kat. 7 Patchkabel, 5m
Ethernet-Patchkabel CAT 6, S-FTP
Kabelaufbau: 4x2 AWG 26/7, Twisted Pair
Schirmung: S-FTP, Paare in Metallfolie
und Geflecht geschirmt
Länge: 5 m
Menge: 8,000 Stck
Zuordnung: 485

**01.08.0120 Einrichtung Netzwerkzugriff**
Einrichten des Netzwerkzugriffs zwischen lokalem und
entferntem Kommunikationsteilnehmer in Fremdnetzwerk,
bestehend aus Klärung, Abstimmung, Bearbeitung und Test
des Zugriffs und der Informationenen, die zu übertragen
 sind, der IP-Adressen (Internet/Intranet), für den
Zugriff von Web-Clients auf den Webserver der
Gebäudeleittechnik aus Fremd-Netzwerk
Menge: 1,000 psch
Zuordnung: 485

#### Abschnitt 01.09 Gebäudeautomation, Sonstiges

*Hinweis*
Herstellen von Öffnungen und Bohrungen

Die Durchbrucharbeiten sind nur auf Anweisung der
Bauleitung auszuführen. Sind diese Arbeiten
instatischen Bauteilen erforderlich, so sind die genaue
Lage und Dimension mit dem Statiker und der Bauleitung
abzustimmen. Der anfallende Bauschutt muß täglich
beseitigt werden. Bewehrungen bis 16mm werden nicht
vergütet.Die notwendigen Geräte, der Transport, Auf-
und Abbau sind in die Einheitspreise mit
einzukalkulieren.

**01.09.0010 Durchbruch durch Mauerwerk bis 0,1 m2**
Durchbruch durch Mauerwerk bis 0,1 m2

Mauerstärke bis 400 mm
Menge: 4,000 Stck
Zuordnung: 489

**01.09.0020 Durchbruch durch Mauerwerk bis 0,2 m2**
Durchbruch durch Mauerwerk bis 0,05 m2

Mauerstärke bis 400 mm
Menge: 8,000 Stck
Zuordnung: 489

**01.09.0030 Bohrung mit Durchbruchbohrer**
Bohrung mit Durchbruchbohrer

Durchmesser bis 22mm, in Mauerwerk oder Betonmauer,
Mauerstärke bis 400 mm.
Menge: 4,000 Stck
Zuordnung: 489

*Hinweis*
Brandabschottungen für Wand- u. Deckendurchführungen

Die Brandschutzmaßnahmen müssen den einschlägigen
Normen und Richtlinien entsprechen (DIN 4102, RbALei,
etc.) und sind gemäß dem Brandschutzgutachten
auszuführen. Der Anbieter ist verpflichtet, die
amtlichen Nachweise für die von ihm angebotenen
Brandschutzmaßnahmen vorzulegen.

Amtliche Nachweise können sein:
- Prüfzeugnis
- Prüfbescheid
- allgemeine bauaufsichtliche Zulassung

Bei Brandabschnitten ist eine feuer- u. rauchgasfeste
Wanddurchführung zu erstellen. Ausführung gemäß
Feuerwiderstandklasse F 90 nach DIN 4102. Das Nachlegen
von Kabeln muss durch Entfernung des Füllmaterials
jederzeit leicht möglich sein.
Der Montageablauf ist dem tatsächlichen Baufortschritt
anzupassen. Weiterführungen nach Unterbrechungen sind -
soweit erforderlich - mit verstärktem Einsatz
durchzuführen. Solche Sondereinsätze werden nicht
besonders vergütet.
Sämtliche Befestigungen etc. an Fertigbauteilen und
Sichtbeton oder Sichtmauerwerk etc. müssen mit der
örtlichen Bauleitung abgestimmt und genehmigt werden.
Installationsteile, die in Sichtbetonwände einbetoniert
werden müssen, sind je nach Fortschritt der
Betonierungsarbeiten, evtl. vor dem offiziellen
Montagebeginn bereitzustellen oder einzubauen. Eine
besondere Vergütung hierfür erfolgt nicht.
Empfindliche Einrichtungen sind nach der Montage durch
geeignete Maßnahmen gegen Beschädigungen und
Verunreinigungen zu schützen.

Sämtliche Aufwendungen sind in die Einheistpreise mit
einzukalkulieren.

**01.09.0040 Brandschutzabschottung Einzelkabel S90 Gebäude Wand D 240mm**
STLB-Bau 2015-4 47
Brandschutzabschottung an Einzelkabeln nach
Leitungsanlagen-Richtlinie (LAR) des Bundeslandes der
Ausführung/Muster Leitungsanlagen-Richtlinie (MLAR),
Feuerwiderstandsklasse S 90 DIN 4102-9, im Gebäude,
Oberkante Abschottung über Gelände/Fußboden bis 3,5 m,
Wand aus Mauerwerk, Dicke 240 mm, freier Ringspalt im
Durchbruch über 15 bis 30 mm, Spalt füllen mit
Mineralwolle, Baustoffklasse DIN 4102-1 A1
(nichtbrennbar), Schmelzpunkt größer gleich 1000 Grad
C.
Menge: 4,000 St
Zuordnung: 489 047

**01.09.0050 Brandschutzabschottung Einzelkabel S90 Gebäude Decke D 240mm**
STLB-Bau 2015-4 47
Brandschutzabschottung an Einzelkabeln nach
Leitungsanlagen-Richtlinie (LAR) des Bundeslandes der
Ausführung/Muster Leitungsanlagen-Richtlinie (MLAR),
Feuerwiderstandsklasse S 90 DIN 4102-9, im Gebäude,
Oberkante Abschottung über Gelände/Fußboden bis 3,5 m,
Decke aus Stahlbeton, Dicke 240 mm, freier Ringspalt im
Durchbruch über 15 bis 30 mm, Spalt füllen mit
Mineralwolle, Baustoffklasse DIN 4102-1 A1
(nichtbrennbar), Schmelzpunkt größer gleich 1000 Grad
C.
Menge: 4,000 St
Zuordnung: 489 047

**01.09.0060 Brandschutzabschottung Leitungsanlagen MW-Pl.Schott S90 Gebäude Wand D 240mm**
STLB-Bau 2015-4 47
Brandschutzabschottung an Kabel-/Leitungsanlagen als
Mineralwolleplattenschott, mit allgemeinem
bauaufsichtlichen Prüfzeugnis/allgemeiner
bauaufsichtlicher Zulassung, Feuerwiderstandsklasse S
90 DIN 4102-9, im Gebäude, Oberkante Abschottung über
Gelände/Fußboden bis 3,5 m, Wand aus Mauerwerk, Dicke
240 mm, Querschnitt über 0,01 bis 0,02 m2.
Menge: 4,000 St
Zuordnung: 489 047

**01.09.0070 Brandschutzabschottung Leitungsanlagen MW-Pl.Schott S90 Gebäude Decke D 240mm**
STLB-Bau 2015-4 47
Brandschutzabschottung an Kabel-/Leitungsanlagen als
Mineralwolleplattenschott, mit allgemeinem
bauaufsichtlichen Prüfzeugnis/allgemeiner
bauaufsichtlicher Zulassung, Feuerwiderstandsklasse S
90 DIN 4102-9, im Gebäude, Oberkante Abschottung über
Gelände/Fußboden bis 3,5 m, Decke aus Stahlbeton, Dicke
240 mm, Querschnitt über 0,01 bis 0,02 m2.
Menge: 4,000 St
Zuordnung: 489 047

*Hinweis*
Beistellen/Vorhalten von Gerüsten
Hinweis:
Aufgrund der sonstigen Arbeiten in diesen Bereichen ist
nicht mit einer ungehinderten Bewegungsfreiheit für
fahrbare Gerüste o.ä. zu kalkulieren. Behinderungen
durch Kabel, Rohrleitungen, gelagerte Materialien etc.
im Fußbodenbereich sind unter Umständen nicht
vermeidbar.

**01.09.0080 Vorhalten von Gerüsten bis 6 m**
Vorhalten von Gerüsten
Arbeitshöhe über 6,0 m bis 6 m für die Länge der
Bauzeit.
Gerüste bis 2,0 m Arbeitshöhe sind Nebenleistungen.
Menge: 1,000 psch
Zuordnung: 489

**01.09.0090 Erstellung aller Ausführungsunterlagen**
Erstellung aller Ausführungsunterlagen für die gesamte
Anlage der Gebäudeautomation, wie
* Anlagenübersichtsschema,
* Pflichtenheft für alle Anwenderprogramme
(Funktionsbeschreibung)
* Erstellen von Programmlisting für Anwenderprogramme,
* Bedienungshandbuch,
* Softwaredokumentation,
* Beschreibung und technische Unterlagen aller
eingesetzten Geräte,
* Aufbaupläne und Montagezeichnungen einschließlich
erforderlicher Abstimmung der  Standorte,
* Eintragung der Installationen in die Grundrisse,
* Kabellisten,
* Abklärung aller aufzuschaltenden Informationspunke,
* Abstimmung und Festlegung aller Parameter der
beschriebenen Systemfunktionen,  Anwenderprogramme und
Betriebsprogramme,
* Festlegung und Überprüfung der Schnittstellen zu
anderen Gewerken,
* Koordination, Terminverfolgung und Abstimmung mit der
Bauleitung und/oder  Bauherrn. Alle
Ausführungsunterlagen müssen nach Vorgabe und Standard
des Bauherrn ausgeführt werden.

Alle zur Ausführung der Anlage erforderlichen
Unterlagen sind rechtzeitig vor Beginn der  Arbeiten
zur Genehmigung einzureichen.

Es müssen folgende Leistungen vom AN erbracht werden:
* Zusammenstellung der Sollwerte auf besonderen Listen.
Die Form und Darstellung der  Listen muß mit dem AG
abgestimmt werden
* Zusammenstellung der Betriebszeiten (Zeitprogramme)
auf besonderen Listen. Die Form  und Darstellung der
Listen muß mit dem AG abgestimmt werden
Menge: 1,000 psch
Zuordnung: 489

**01.09.0100 Engineering BACnet Client**
Engineering BACnet Client Automationssystem
Automationssystem  Engineering BACnet-Client
Engineering BACnet-Client, Klärung der aufzuschaltenden
BACnet-Informationspunkte. Im Umfang dieser
Dienstleistung sind die Konvertierung der BACnet
Informationspunkte in, und deren Integration in eine
einheitliche, übergeordnete Bedien- und
Überwachungsebene enthalten.

Der Umfang ergibt sich aus zuvor beschrieben
Positionen.
Menge: 1,000 psch
Zuordnung: 489

**01.09.0110 Prüfen der BACnet Interoperabilitätskriterien AS**
Prüfen der BACnet Interoperabilitätskriterien  AS für
die GLT-Aufschaltung
Die Dienstleistung umfasst die detaillierte Absprache
mit den Auftraggeber (AG) und allen Beteiligten, zur
technischen Klärung der wichtigsten
Interoperabilitätskriterien, wie sie sich aus den im
BACnet Standard definierten Richtlinien ergeben und wie
sie für eine ordnungsgemäße Durchführung der
BACnet-Aufschaltung notwendig sind. Die gilt
insbesondere für die Abgleichung und Überprüfung der
Übereinstimmung der PICS (Protocol Implementation
Conformance Statement) bzw. BIBBs (BACnet
Interoperability Building Blocks), zur Sicherstellung
der Funktionalität des Gesamtsystems. BACnet umfasst
die oberen 4 Schichten des OSI Referenzmodells und
erlaubt somit die Kommunikation in einem Netzwerk mit
verschiedenen physikalischen Medien,
Übertragungsverfahren und Topologien. Die Medien,
Übertragungsverfahren und Toplogien werden auf ihre
BACnet-Konformität und hinsichtlich der Einhaltung, der
in den europäischen Normen ENV 1805-1 (BACnet auf
Managementebene) und ENV 13321-1 (BACnet auf
Automationsebene) getätigten Einschränkungen, geprüft.

Der Test der Konformität erfolgt in Zusammenarbeit mit
dem Auftraggeber (AG). Die Prüfung wird in einem
Dokument mit Zertifikat festgehalten.
Menge: 1,000 psch
Zuordnung: 489

**01.09.0120 Koordination und Ausführungsvorgaben Gebäudeautomation**
Koordination und Ausführungsvorgaben  Gebäudeautomation
RLT, SAN, ELT, HZG, Kälte,Sonstige

Für die Erstellung der Montageunterlagen, anhand
vorliegender Ausführungsplanung sind alle Teilbereiche
mit sämtlichen davon betroffenen Gewerken
Raumlufttechnik - Sanitär - Elektro - Heizung - Kälte
etc. zu koordinieren, wie z.B. die Weitergabe der
Tatsächlichen Leistungsdaten, Absprache von
Montageterminen, Festlegen der Einbausituation von
Fühlern, Trassenfeinabstimmung usw.
Falls erforderlich, sind auf Verlangen des Bauherrn je
ein Satz Montagepläne an die anderen Gewerkefirmen zu
übergeben.
Bei Fabrikationsänderungen hinsichtlich Größen,
Gewichten, Schallwerte etc. seitens des AN gegenüber
der vom Planer für die Ausführungsplanung eingesetzten
Fabrikate und Typen hat der AN eigenverantwortlich die
erforderlichen Umplanungen in Abstimmung mit allen
Gewerken vorzunehmen.

Für diese Tätigkeiten hat der Auftragnehmer mit einem
weisungsbefugten Vertreter (Projektleiter) an den
turnusmäßigen Koordinationsgesprächen (wöchentlich oder
bei Bedarf öfter) teilzunehmen.

Für die Abwicklung des Auftrages benennt der AN einen
qualifizierten, deutschsprachigen Projektleiter, der
bereits mehrere vergleichbare Bauvorhaben für das
Gewerk Gebäudeautomation erfolgreich geleitet hat.

Dieser betreut die Baumaßnahme während der gesamten
Bauzeit.
Er darf nur aus wichtigem Grunde und nur mit Zustimmung
des Bauherrn ausgetauscht werden.
Menge: 1,000 psch
Zuordnung: 489

**01.09.0130 Schnittstelle mit den Gewerken RLT/HZG/KLT/SAN/ELT**
Schnittstelle mit den Gewerken RLT/HZG/KLT/SAN/ELT
Koordination mit den Gewerken Raumlufttechnik - Heizung
- Kälte - Sanitär - Elektro usw. bestehend aus
folgenden Maßnahmen:

Abfrage/Angabe aller benötigten und erforderlichen
technischen Vorgaben Rückfrage aller erforderlichen
MSR-Maßnahmen kontinuierliche Kommunikation bezüglich
der jeweils benötigten Angaben Beihilfe bei der
Anlageninbetriebnahme und Funktionsprüfung. Beihilfe
bei der Abnahme Terminkoordination einschl. aller
erforderlicher Klein- und Nebenmaterialien, sowie aller
Meßgräte
Menge: 1,000 psch
Zuordnung: 489

**01.09.0140 Beihilfe zur Funktionsmessung**
Beihilfe zur Funktionsmessung aller relevanten
Anlagenteile mit den zuständigen Fachleuten der Gewerke
Raumlufttechnik, Heizungs-/Kältetechnik und
Sanitärtechnik
Menge: 1,000 psch
Zuordnung: 489

**01.09.0150 Prüfung Brandschutzklappen**
Prüfung Brandschutzklappen
Die Brandschutzklappen mit und ohne Antrieb müssen
bezüglich Ihrer Funktionsfähigkeit geprüft werden. In
dieser Position muss eine Funktionsprüfung aller BSK
kalkuliert werden. Für die MSR-Firma liegt die
Verantwortung in der richtigen Signalisierung der
Endlage der BSK bzw. in dem Nachweis, dass der
Klappenantrieb funktioniert. Es muss ein Prüfprotokoll
erstellt werden, indem der Test jeder BSK bzw. RSK
dokumentiert wird. Dieses Protokoll muss vom AN
Gebäudeautomation unterschrieben werden.
Menge: 1,000 psch
Zuordnung: 489

**01.09.0160 Probebetrieb**
Probebetrieb

Erstellen eines Prüfprotokolls (inkl. Ausdrucke aller
Trendkurven,
Störmeldeprotokolle, etc.) zur Abnahme in Absprache mit
dem AG; für die Dauer von 21 Tagen mit allen
notwendigen und spontanen Einsatzzeiten zusammen mit
dem GLT- Personal des AN bis zu 12 Stunden pro Tag.
Tritt während des Probebetriebs eine systembedingte
Störung auf, so ist der Probebetrieb für den
betroffenen Bereich zu wiederholen. Hierdurch entstehen
für den AG keine Mehrkosten. Der Beginn des
Probebetriebs ist bei der Bauleitung mind. 5
Arbeitstage vorher anzumelden. Weiterhin 2-monatige
Betriebsunterstützung für den Betreiber.
Menge: 1,000 psch
Zuordnung: 489

**01.09.0170 Abnahmeprüfung durch SV**
Abnahmeprüfung durch SV

der gesamten elektrischen Anlage durch einen
verantwortlichen Sachverständigen nach der
Sachverständigenverordnung Bau (SVBau) einschließlich
der Ausfertigung einer Bescheinigung gemäß
Bauvorlagenverordnung und einer Bestätigung der Prüfung
mit Abnahmebericht in 3-facher Ausfertigung.

Die Zulassung des verantwortlichen Sachverständigen ist
vor Durchführung der Prüfung schriftlich nachzuweisen.

Für die Prüfung notwendige Vorrichtungen, Unterlagen
und fachlich geeignete Arbeitskräfte sind
bereitzuhalten bzw. beizustellen.

Werden bei der Prüfung Mängel festgestellt, welche auf
Verschulden des Auftragnehmers zurückzuführen sind,
sind diese zu beseitigen und Nachprüfungen zu Lasten
des Auftragnehmers durchzuführen. Ein Bericht ohne
Mängel ist daraufhin vorzulegen.

Die Kosten des SV sind über die LV-Position
abzurechnen.
Menge: 1,000 psch
Zuordnung: 489

**01.09.0180 Informationsaustausch zwischen AN**
Informationsaustausch zwischen AN
Übergabe, Entgegennahme und Fortschreibung von
Informationen zur Gebäudeautomation an die AN der
Leistungsbereiche der TGA und der Managementebene sowie
vom AG bzw. der Bau-/ Objektüberwachung,

Notwendige Baustellenbesprechungen, Vor-Ort-Begehungen
und Einweisungen sind zu berücksichtigen.

Die Informationen werden mit den AN der beteiligten
Leistungsbereiche abgestimmt und bearbeitet nach
Baufristenplan.

Die Informationsunterlagen bestehen aus Grund- und
Verfahrensfließbildern, Funktionsbeschreibungen,
Informationslisten, Übersichtsplan mit Standort der
Informationsschwerpunkte, Schaltschränke und Stationen
der Automations- und Managementebene, Montagepläne mit
Einbauorte der Feldgeräte und elektrischen
Verbraucher,Kabellisten mit Funktionszuordnung und
Leistungsangaben, etc.

Die Abstimmung umfasst
- Funktionsfestlegung mit dem Auftraggeber
- Abklärung und funktionsdurchgängige Abstimmung der
anbieterübergreifenden Schnittstellen zur
Sicherstellung einer betriebsbereiten Gesamtanlage
- Übergabe und Austausch von Informationen zwischen
Auftragnehmer MSR-Technik und der Gewerkefirmen
- Koordination der Inbetriebnahme und der Abnahme
- Koordination und Beschreibung der technischen
Anschaltbedingungen
- die Art der Datenübergabe der
Automationsstationssoftware für die Einbindung in die
Managementebene
- Abstimmungsgespräche zum Kommunikationsprotokoll
BACnet mit dem AG und dem AN der MEN
- das Benutzeradress-System
- die Erstellung des EDE-Files
- die Funktionsfestlegung und -kontrolle
- die Festlegung von Funktionen, Parameter und
Einstellwerten
- die Bilddarstellung der Bedien- und Anzeigeparameter
- Art und Text der Stör- und Fehlermeldungen
- Informationen für die Managementebene
- Verknüpfungen/Kopplungen mit Systemen anderer AN
- Anschlußbedingungen anderer Leistungsbereiche
- Abstimmung der Montageplanung mit dem Auftraggeber
und den Gewerkefirmen
- Kontrolle über die Beseitigung der bei der Abnahme
und Funktionsprüfung festgestellten Mängel, bezogen auf
die gemeinsamen Leistungen

Die Informationsunterlagen sind in abgestimmter Form
und erforderlicher Anzahl zu übergeben.
Menge: 1,000 psch
Zuordnung: 489

**01.09.0190 Informationspunktliste EDE-File**
Informationspunktliste EDE-File Automationssystem
Informationspunktliste als EDE-File
Zum Austausch projektspezifischer BACnet-Adressen
(physikalische und virtuelle DP) in einer
standardisierten Form wird eine EDE-Liste in MS-Excel
verwendet (Engineering Data Exchange). Die EDE-Liste
muss vom AN der Automationsstationen vollständig
ausgefüllt, inklusive aller Pflicht- und freiwilligen
Felder sowie der angefügten Einheiten- und
Zustandstexttabellen. Damit ist eine optimale
Darstellung und Bedienung der BACnet-Informationspunkte
im Managementsystem gewährleistet.

Folgende Informationen sind zu jedem BACnet-Objekt
angegeben:

in Pflichtfeldern (mandatory):
technische Objektnamen, -Adressen und Objekttypen
Benutzeradresse (keyname)
in freiwilligen Feldern (optional)
Klartext zum Objekt (description)
physikalische Einheit (unit)
Zustandstexte (state text)
obere und untere Alarmgrenzen (high limit, low limit)
Bereichsgrenzen, Wertebereich (max/min present value)
Lese/Schreibrecht auf das Objekt (commandable)
ursprüngliche Adresse im Automationssystem (vendor
specific address)

Der Umfang ergibt sich aus zuvor beschrieben
Positionen.
Menge: 1,000 psch
Zuordnung: 489

**01.09.0200 Revisionspläne und Bestandspläne**
Revisionspläne und Bestandspläne

Erstellen der Bestandsunterlagen, Detailpläne,
Anlagenschemata usw. in Form von:

1 Satz Pläne auf CD-ROM (dxf-Format)
1 Satz Mutterpausen (Originale)
3 Satz farbige Pläne

Herstellen der Bestandspläne für die Darstellung von
Schaltschrankaufstellorten sowie Installationsorten von
Feldgeräten im Maßstab 1:50.

Die Unterlagen sind 3-fach geordnet in geschlossenen
farbigen Ordnern abzugeben. Im einzelnen sind folgende
Unterlagen/Angaben erforderlich:

Für betriebstechnische Anlagen und deren Funktionen

MSR-Schemata, als Rohrleitungs- und
Instrumentenfließbilder (RI-Fließbilder) mit
eingetragenen MSR-Stellen, Regelgrößen,
Typen/Dimensionen der dargestellten Geräte,
Adressierung/Betriebsmittelkennzeichnung für alle
MSR-Geräte (sofern diese an die AS angeschlossen sind);
die Kennzeichnung der MSR-Funktionen hat nach DIN
19227, Teil 3+4, zu erfolgen Informationslisten (VDI
3814 in der neuesten Fassung) Übersichtsschema für das
Gesamtsystem (Anlagen-/AS-Konfiguration als
Systemtopologie) Abhängigkeitsdiagramme für Steuerungen
und Regelungen anlagenbezogene
MSR-Funktionsbeschreibungen und Ablaufdiagramme

Für Schaltschränke und Feldgeräte

Gerätestückliste bzw. Betriebsmittelübersicht (Typ,
Hersteller, Identifikation) sowie ausführliche
Gerätespezifikationen
Auflistung der Fabrikate/Hersteller aller eingesetzten
Geräte mit Bezeichnung/Typ-Nr., Anschrift,
Ansprechpartner, Telefon- und Fax-Nr. sowie
Internet-Adresse
Stellgerätelisten für Motoren, Ventile und Klappen mit
allen technischen Daten
Meßstellenlisten für alle binären und analogen
Aufnehmer Schrankaufbau Montageplatte (Innenansicht)
mit Abmessungen
Schrankaufbau Fronttür (Außenansicht) mit Abmessungen
Stromlaufpläne/Übersichtsschaltpläne
Belegungsplan und Automationsstationsaufbau für
Automationsgeräte einschl.
Baugruppen/Erweiterungsgeräte
Klemmenpläne (Verteilerbelegungspläne)
Kabellisten mit Start-/Zielbezeichnung und
Kennzeichnungssystematik gemäß Abstimmung mit AG
Meß-/Prüfprotokolle und Bescheinigungen
Bestandspläne mit Darstellung der
Schaltschrankaufstellorte und Installationsorte aller
Feldgeräte

Für Software des Gebäudeautomationssystems

Programmablaufpläne
Programmlistings mit Klartextkommentaren
Funktionsablaufplan einschl. Beschreibung der
Schaltpunkte
Parameterlisten (Regel-, Steuerparameter, Sollwerte)
Adressenlisten über alle im Gebäudeautomationssatem
verfügbaren physikalischen, kommunikativen und
virtuellen  Informationspunkte mit vollständiger
Adreßbezeichnung und Klartext
Benutzer-Adreßsystem mit Kategorisierung und Codierung
sowie Beispielen

Für Umgang mit dem Gebäudeautomationssystem

Bedienungsanleitungen/Handbücher für Hard- und Software
der Automatisierungsgeräte und zentralen Rechner/Server
Hilfe-Dokumentation für GA-Software der Managementebene

Für Störungsbeseitigung, Inspektion, Wartung,
Instandsetzung

Checklisten zur Lokalisierung von Fehlern/Störungen und
möglichen Fehlerursachen
Reparaturhinweise bzw. -anleitungen
Inspektionsanweisungen
Menge: 1,000 psch
Zuordnung: 489

**01.09.0210 Erstellen der in VOB Teil C angegebenen Unterlagen**
Erstellen der in VOB Teil C angegebenen Unterlagen.

Diese Unterlagen sind in folgender Form zu übergeben:
- alle Unterlagen sind in deutscher Sprache zu
erstellen und zu übergeben.
- die Unterlagen sind  3-fach jeweils in DIN A4
Stehordnern und 1x auf Datenträger (CD-ROM) zu
übergeben
- Die Ordner sind einheitlich nach Vorgaben des
Auftraggebers zu beschriften.
- die nach VOB zu liefernden Unterlagen sind mit
maschinenbeschrifteten Trennblättern zu trennen
- gilt ein Datenblatt für mehrere Bauteile, Geräte und
Apparate so ist das tatsächlich eingebaute Produkt
farblich auf allen drei Exemplaren zu kennzeichnen

Zusätzlich sind folgende Unterlagen in oben
beschriebener Form zu erstellen:
Bestandspläne - gemäß DIN 18386
Schemata und Pläne die das Gesamtsystem dokumentieren
EDE-Files, Datenpunktlisten und Datenpunktnamen
(-adressen), Einheiten, Grenzwerten,
Objektbeschreibungen, Objekt-ID und Device-ID für jeden
Datenpunkt
Funktionslisten mit eingetragenen, umgesetzten
Funktionen
Dokumentation der Nicht-BACnet-Objekte einschl.
Properities, Benennungen, Strukturen, etc.
Programmdokumentation (Programmablaufpläne,
detaillierte verbale Funktionsbeschreibungen,
kommentierte Listings, etc.)
Datensicherung der aktuellen Source-Codes aller
Automationsprogramme
Hersteller- und Konfirmitätserklärung
Auflistung aller in die Anlage eingebauten Bauteile,
Geräte und Apparate mit Bestellnummer, Bezugsadresse
und
Telefonnummer.
Messprotokolle der Prüfungen nach BGV-A3, VDE 0110 Teil
610, VDE 0829 / EN 50050
Prüfprotokoll aller Sicherheitseinrichtungen
zusätzlich ein Satz Stromlaufpläne in jedem
Schaltschrank
Fortschreibung der Ausführungspläne auf den
tatsächlichen Ausführungsstand
Menge: 1,000 psch
Zuordnung: 489

**01.09.0220 Schulung des Bedienpersonals**
Schulung des Bedienpersonals

Der AN ist verpflichtet, vor Auslieferung der Anlage
das Betreiberpersonal für das Betreiben und Bedienen
der Anlagen nach Anzahl und Qualifikation so zu
schulen, daß es spätestens zur Inbetriebnahme
qualifiziert ist, die Anlage eigenverantwortlich mit
den vorstehend spezifizierten Aufgaben zu betreiben.

Zusätzlich muß eine Mitarbeit bei der Parametrierung
möglich sein. Beim zu schulenden Personal sind
Vorkenntnisse in DDC-Technik nicht vorauszusetzen. Im
einzelnen muß Ziel des Lehrganges sein, daß die
Teilnehmer anschließend in der Lage sind das
Gebäudeautomationssystem in allen Hierarchieebenen mit
allen geforderten Funktionen zu bedienen Parameter und
Programme zu ändern oder neu einzugeben bzw. zu
erstellen.
Trendverfolgung und Maßnahmen/Funktionen zur
Betriebskontrolle und -optimierung auszuführen
Datenarchivierung durchzuführen Störungsbeseitigungen
in beschränktem Umfang auszuführen sowie den Umgang mit
den angebotenen Testgeräten und Prüfprogrammen zu
beherrschen notwendige Maßnahmen bei Erweiterungen der
Anlagen selbständig durchzuführen, wie z.B. Auswahl von
Geräten nach Typ und Stückzahl
Montage der Geräte
Inbetriebnahme der Geräte
HW- und SW-Erweiterung der Automationsstation
Generierung neuer Benutzeradressen und Eingabe aller
Systemparameter
Visualisierung der Erweiterung auf der Managementebene
Funktionen und Programme generieren und verändern
Archivierung von Daten
Archivdatenauswertung

Der AN hat mit dem Angebot einen Leistungskatalog
abzugeben, aus dem alle vorgesehenen Schulungsmaßnahmen
und Terminabläufe hervorgehen.

Die Schulung ist für eine Gruppe, bestehend aus drei
Personen, über eine vom AN zu nennende Zeitdauer vor
Ort auf der Baustelle durchzuführen.

Dauer der Schulung:
mindestens: 1 Tag

Der schriftliche Nachweis der durchgeführten Schulung
wird Voraussetzung für die Abnahme.
Menge: 1,000 psch
Zuordnung: 489

**01.09.0230 Baustelleneinrichtung**
Baustelleneinrichtung herstellen,
während der gesamten Bauzeit vorhalten und nach
Beendigung der Arbeiten wieder entfernen.

Dazu gehört auch das Vorhalten der erforderlichen
Transportgeräte, die Einholung von
Lagerungsgenehmigungen, die Sicherung der Baustelle mit
Bauzaun, Parkverbots- und Warnschildern und ggf. die
Vorhaltung eines Bauwagens/ Containers.
Menge: 1,000 psch
Zuordnung: 489

**01.09.0240 Wiederholte Einweisung Bedienungs- und Wartungspersonal**
Einweisung des Bedienungs- und Wartungspersonal vor Ort
für die  Anlagenkomponeten und die Automationsstationen
(DDC), Dauer mindestens 4 Stunden
Schulungsinhalte mindestens:
- Bedienung des Systems
- Erkennung und Behandlung von Störungen/Meldungen
- Fehlersuche am System
Die durchgeführte Einweisung / Schulung wird
protokolliert.
Menge: 1,000 psch
Zuordnung: 489

*Hinweis*
Stundenlohnarbeiten

Für unvorhergesehene Arbeiten dürfen die Leistungen,
welche über den Rahmen des Leistungsverzeichnisses
hinaus durch- geführt sind, nur auf besondere Anweisung
durch die Bauleitung durchgeführt werden. Für diese
Regiearbeiten ist ein täglich durch die Bauleitung zu
bestätigender Arbeitsbericht aufzu- führen. In diesen
Arbeitsberichten ist die aufgewendete Zeit, sowie das
aufgewendete Material aufzuführen. Regiearbeiten,
welche nicht genehmigt sind, werden in keinem Fall
anerkannt. Für anfallende Stundenlohnarbeiten werden
durch den Unter- nehmer verrechnet:
Tariflohn, Unternehmerrisiko, Geschäftsunkosten,
Fahrgelder, Tagesauslöse, Transportkosten,
Schmutzzulage.
Das hierzu aufgewendete Material wird in der
Endabrechnung erfaßt und getrennt verrechnet.
Materialien, welche im Leistungsverzeichnis nicht
enthalten sind, müssen als Nachtragsangebot sofort
gemeldet und von der Bau- leitung genehmigt werden.
Beschäftigt der Bieter bei einer der nachstehenden
Lohn-/Berufs- gruppen keine Arbeitskräfte, hat er dies
anzugeben und statt- dessen den Einsatz möglichst
gleichwertiger Arbeitskräfte anzu- bieten.

**01.09.0250 Montagestunde Projektleiter, Ingenieur, MSR-Techniker**
Montagestunde Projektleiter, Ingenieur
Menge: 20,000 Std
Zuordnung: 489

**01.09.0260 Montagestunde Schaltschrankbauer**
Menge: 5,000 Std
Zuordnung: 489

**01.09.0270 Montagestunde Auszubildende**
Menge: 10,000 Std
Zuordnung: 489

**01.09.0280 Änderung und Erweiterung M+W-Planung**
Änderung und Erweiterung M+W-Planung
(Funktionsbeschreibung, Stromlaufplan, Anlagenschema)
Menge: 5,000 Stck
Zuordnung: 489

#### Abschnitt 01.10 Wartungsarbeiten

*Hinweis*
Bewertung der Angebote Wartung:
Die Angebote werden bewertet über die abgegebenen
Preise
einschließlich Wartungspreise, hochgerechnet auf 4
Jahre
Gewährleitungszeit.
Die Vergabe erfolgt dann in einem separaten
Auftragsschreiben
unter der Benennung des Willens des Auftraggebers den
dargestellten Wartungsvertrag auf unbestimmte Zeit
abschließen zu
wollen.
Der Wartungsvertrag wird spätestens mit der Abnahme
beidseitig unterzeichnet und erhält ein jährliche
Sonderkündigungsrecht für den Auftraggeber und wird
jährlich abgerechnet.
Zusätzlich sind den Anbietern folgende Angaben
abzufragen.
Ersatzteilversorgung: < 24 h
Nächstgelegene Niederlassungen oder Kundendienststellen

**01.10.0010 Jährliche Wartungspauschale**
Jährliche Wartungspauschale für die Dauer der
Gewährleistung
In dieser Position ist der Jahresaufwand für die
Wartung und
Instandhaltung aller dafür in Frage kommenden und
beschriebenen Komponenten, (z.B. bewegliche Anlagenteile, die
einem
Verschleiß unterliegen, entspr. Verbindungen usw.) zu
kalkulieren, wobei Nebenleistungen wie Anreise, Hilfs- und
Kleinmaterial etc. mit dieser Angebotssumme abgegolten sind.

Der Umfang der Arbeiten richtet sich nach den Vorgaben
des
Herstellers und VDMA und muß einen sicheren und
wirtschaftlichen Betrieb der Anlagen für den Betreiber
gewährleisten.

Bei der Abnahme ist ein Wartungsplan/Checkliste mit
genauen
Zeitangaben und Auflistung der Wartungsarbeiten
vorzulegen.

Bei jeder Wartung ist ein Meßprotokoll zu erstellen, in
dem alle
erforderlichen  Werte festgehalten werden müssen.
Menge: 4,000 Jahr
Zuordnung: 489

USt %: 19,00
